# Aidlingen, Dachsanierung Buchhaldenhalle
Angebotsaufforderung (GAEB DA XML 3.0, DA83)
Projekt: 24-322
Währung: EUR
Erstellt mit: GXML Toolbox V3.3 R20210630, iTWO_64 V10.0.690, 06.05.2026

## Deckblatt
LEISTUNGSVERZEICHNIS

Baumaßnahme:  Aidlingen, Dachsanierung Buchhaldenhalle

Angebot für  Dachsanierungsarbeiten ohne Begrünung

Auftraggeber:  Gemeinde Aidlingen

Ausführung:  Im Zeitraum der Sommerferien von Baden Württemberg
  Beginn  Mittwoch, 13.08.2026
  Ende  Freitag, 11.09.2026

Hinweis:  Bei den Dachsanierungsarbeiten handelt es sich um
  6 verschiedene Dächer. Jedes Dach stellt in der folgenden Leistungsbeschreibung ein Los dar.

## Situation
Situation

1.  Bauliche Maßnahmen

Im Auftrag der Gemeinde Aidlingen plant Kuhn Decker Architekten und Ingenieure eine Dachsanie-rungsmassnahme der Buchhaldenhalle + Nebengebäude.

Von der Maßnahme betroffen sind:
- 4  Dächer des Sporthallenkomplexes (Sporthalle, angeschlossener Gerätebereich, Umkleiden und
  Foyer)
- 1 Dach des Nebengebäudes für die Kernzeitbetreuung
- 3 Wetterschutzdächer im Außenbereich des Schulhofes

Alle Dächer werden bis auf die Tragschale/Rohdecke komplett saniert. Dabei werden sämtliche Dachlagen (Abdichtungen, Dämmung, Kies) und sämtliche Dachaufbauten (Photovoltaik, Lichtbänder/RWA) zurückgebaut und entsorgt.

Im Anschluss werden alle Dächer wieder neu gedämmt und abgedichtet. Die Lichtbänder auf der Sporthalle werden erneuert inkl. RWA, ebenso die Lichtkuppeln auf dem Dach der Umkleiden. Zusätzlich wird auf der Sporthalle bauseitig eine neue Photovoltaikanlage installiert.

Für Wartungszwecke erhalten alle Dächer am Dachrand installierte Geländer als Absturzsicherung.

Dachübersichten:
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
2.  Ausführungsfristen
Ausführung:

Im Zeitraum der Sommerferien von Baden Württemberg
Beginn 13.08.2026
Ende  11.09.2026

3.  Dem Leistungsverzeichnis beigelegte Pläne / Unterlagen (Vorabzüge)

Folgende Planunterlagen werden zur Verfügung gestellt:

A01_Dachübersicht_Abbruch_Dachrandverkleidung
A02_Dachaufsicht
D01_Attikadetails
D03_Lichtband Dach 1
Diese Planunterlagen sind Grundlage für die jeweils nachfolgenden LV-Positionen.

## wBWB Weitere Bewerbungsbedingungen
Weitere Bewerbungsbedingungen (wBwB)

Allgemein

Datenaustausch

(1) Bei Angebotsaufforderung erhält der Bieter eine Datei der Datenart 83 (DA83-Datei) nach GAEB (Gemeinsamer Ausschuss für Elektronik im Bauwesen).

(2) Aus dieser erstellt er eine DA84-Datei mit den Angebotspreisen, die er  zusammen mit dem  Angebot abgibt.

Angebot

(1) Der Bieter hat sich vor Angebotsabgabe über die örtlichen Verhältnisse zu informieren und gegebenenfalls alle Auskünfte, die für seine Kalkulation notwendig sind und nicht aus den Ausschreibungsunerlagen hervorgehen schriftlich bei Kuhn Decker zu erfragen.

(2) Die Besichtigung der Baustelle/der örtlichen Verhältnisse ist mit der Fachabteilung des AG zu vereinbaren.

(3) Ansprechpartner vom Bauvorhaben bzgl. Besichtigungstermin vor Ort:

Herr Tobias Riehm,
Telefon: 07034 / 125-413
Mail: t.riehm@aidlingen.de

(4) Der Bieter bestätigt mit Abgabe des Angebotes, dass er sich über die örtlichen Verhältnisse der Baustelle
sowie Art und Umfang der zu leistenden Arbeit Klarheit verschafft hat.

(5) Eingehende Angebote ohne vorherige Ortsbesichtung werden nicht berücksichtigt.

## Vertragsbedingungen
Vertragsbedingungen

Auftragsbestandteile sind nachfolgende Punkte:

1. Das Aufmaß erfolgt durch den Auftragnehmer vor Ort. Die Örtlichkeiten wurden durch den Auftragnehmer (AN) eingehend besichtigt.
2. Veränderungen, Erweiterungen und/oder Zusatzarbeiten sind mit dem AG abzustimmen und schriftlich freizugeben.
3. Zusatzarbeiten müssen gesondert rapportiert und unterschrieben werden.
4. Der AN ist zur Weitervergabe einzelner, von ihm übernommener Leistungen an Subunternehmer nur nach Abstimmung mit dem AG berechtigt.
5. Der vorstehende Auftrag wird erteilt unter der Bedingung, dass die Ausführung den Unfallverhütungs- und Arbeitsschutzvorschriften sowie den allgemein anerkannten sicherheitstechnischen und arbeitsmedizinischen Regeln entspricht. Diese Verpflichtung ist Teil des Vertrages. Wird diese Regelung nicht beachtet, gilt der Auftrag als nicht ordnungsgemäß erfüllt. Schadensersatzansprüche wegen sich daraus ergebender Folgen bleiben vorbehalten.
6. Der AN verpflichtet sich, die Unfallverhütungsvorschriften insbesondere die Vorschriften zur Sicherung des Baubetriebs und Verhütung von Unfällen (Unfallverhütungsvorschriften der Berufsgenossenschaften) einzuhalten. Für die dazu erforderlichen Maßnahmen ist er allein und voll verantwortlich. Er hat die von ihm zu treffenden Sicherheitsmaßnahmen ständig zu überprüfen und in vorschriftsmäßigem Zustand zu halten, auch wenn sie von Dritten beschädigt oder entfernt wurden. Er darf vorhandene Sicherheitsmaßnahmen anderer nicht beschädigen oder entfernen. Ist dies nicht zu vermeiden, müssen sie unverzüglich wieder ordnungsgemäß instand gesetzt werden. In der Zwischenzeit sind in geeigneter Form andere Maßnahmen zur Unfallverhütung zu ergreifen.
7. Der AN verpflichtet sich, vor Aufnahme der Arbeiten eine objektbezogene Gefährdungsbeurteilung gemäß ArbSchG §§ 4,5,6 durchzuführen.
8. Es gilt die aktuell gültige VOB in allen Teilen für die Mängelhaftung, Schadenersatzpflicht, Verjährung und Kündigungsrecht.
1. Die Arbeiten werden vor Ort mit der Gemeinde Aidlingen abgestimmt.
Als Ansprechpartner steht hierfür zur Verfügung:
Herr Tobias Riehm,
Telefon: 07034 / 125-413
Mail: t.riehm@aidlingen.de

W ir bitten Sie, den Auftrag sowie die Annahme der o.g. Auftragsbestandteile schriftlich zu bestätigen.

## ZTV Zusätzliche technische Vertragsbedingungen - Allgemein
Zusätzliche technische Vertragsbedingungen - ALLGEMEIN

1. Grundlagen

Grundlagen der Leistungsbeschreibung sind die anerkannten Regeln der Technik sowie die zu Vertragsabschluss gültigen DIN-Normen, EN-Normen, EC-Normen, ISO-Normen, VDI, VOB sowie der gesetzlichen und behördlichen Vorschriften.

Bei der Herstellung des Bauwerks sind alle Normen, Auflagen, Anordnungen und Vorschriften der Behörden, der Berufsgenossenschaft, des Verbandes der Sachversicherer sowie der Versorgungswerke und der Technischen Überwachungsvereine zu beachten und  zu erfüllen.
Die zu verwendenden Baustoffe und die Ausstattung des Bauwerks ergeben sich aus den genannten Unterlagen und den zum Zeitpunkt der Ausführung wirksamen Normen, DIN- und EN- Vorschriften, Arbeitsstättenrichtlinien sowie der VOB,  neueste Fassung. Bei Differenzen zwischen diesen Vorgaben gelten jeweils die weitergehenden Anforderungen.

2. Termine / Arbeitszeiten

Der AN ist verpflichtet, jede Behinderung und Unterbrechung unter Angabe von Gründen schriftlich anzuzeigen, durch welche die Einhaltung der vereinbarten Fertigstellungsfristen gefährdet sind. Für evtl. Arbeitsunterbrechungen, die der AG zu vertreten hat, werden nur die Tage der tatsächlichen Unterbrechung an die vertraglich vereinbarte Frist hinzugerechnet.

Nach Abstimmung mit der Bauleitung sind Arbeiten auch außerhalb der normalen Arbeitszeit auszuführen. Samstagsarbeiten sind Regelarbeitszeiten. Zuschläge werden nicht gesondert vergütet.

3. Baustellenorganisation

Lager- und Arbeitsplätze
Dem AN stehen Lager- und Arbeitsplätze in beschränktem Umfang in Absprache mit dem Bauherr zur Verfügung. Darüber hinaus erforderliche Lager- und Arbeitsplätze hat der AN zu beschaffen.

Die Lagerflächen sind mit Firmenschild unter Angabe der Telefonnummer und der zuständigen Fachabteilung des AGs zu kennzeichnen.
Vom AN ist innerhalb von 14 Tagen ein Baustelleneinrichtungsplan vorzulegen.

Bautenstandsbericht
Der Auftragnehmer ist verpflichtet, dem Bauherrn alle 4 Wochen einen Bautenstandsbericht, belegt mit Fotos, vorzulegen. Weiterhin ist der Nachweis über die Einhaltung der Termine entsprechend dem Bauzeitenplan zu führen. Die Berichte und Nachweise sind dem AG schriftlich zu übergeben.

4. Revisionsunterlagen

Dem Auftragnehmer obliegt, bei Fertigstellung der Gesamtanlage, spätestens jedoch 3 Wochen vor Abnahme der Leistungen, die Vorlage sämtlicher notwendiger Revisionsunterlagen archiviert und geordnet mit Inhaltsverzeichnis in einzelnen DIN-A-4-Ordnern. Fehlende Unterlagen sind zu erstellen bzw. zu ergänzen. Jeweils einmal in Papierform farbig angelegt (gefaltet nach DIN) und 1 x auf Datenträger im pdf-Format, Pläne im dwg- und pdf-Format.

a) Sämtliche Abnahmebescheinigungen / Konformitätserklärungen, Kopien bzw. Originale behördlicher Abnahmen und behördlicher Prüfzeugnisse, Einweisungsprotokolle, Errichterbestätigungen, Abnahme- und Nachschauprotokolle, etc.

b) Sämtliche Zulassungen und Gutachten.

c) Alle Betriebs-, Bedienungs- und Wartungsanleitungen
Pflegehinweise aller Materialien, Herstellerinformationen

5. Weisungen/ Auskunft

Der Bauherr ist berechtigt, jederzeit Grundstück und Baustelle zu betreten. Der Auftragnehmer ist verpflichtet, jederzeit dem Bauherrn Auskünfte zu erteilen. Auf Verlangen des Bauherrn hat der Auftragnehmer an Baubegehungen und Baubesprechungen kostenfrei teilzunehmen. Nach Vertragsabschluss sind vom Bauherrn und Auftragnehmer weisungsbefugte Personen zu benennen.

6. Personal / Bauleitung

Der AN bestellt zur durchgängigen Leitung auf der Baustelle einen verantwortlichen, sachverständigen Fachbauleiter. Der Bauleiter ist so zu bevollmächtigen, dass er die Maßnahme alleinverantwortlich führen kann.

Sein Name und der des Stellvertreters sind der Bauüberwachung des AG drei Wochen vor Baubeginn mitzuteilen. Der AG bestellt hiermit den AN zum Fachbauleiter und zum Koordinator über die vom AN übernommenen Arbeiten.

7. Veröffentlichung

Der AN ist nur mit ausdrücklicher Zustimmung des AG berechtigt, Ausführungsunterlagen und Leistungen oder Teile daraus zu veröffentlichen.

8. Überwachung durch den Auftraggeber

Bei nicht vertragsgemäßer Ausführung der Leistung kann sich der AN nicht auf unzureichnde Überwachung durch den AG berufen.

9. Sicherheitskoordinator

Der AG setzt Sicherheits- und Gesundheitsschutzkoordinatoren nach Maßgabe der EU-Richtlinie 92/57/EWG auf seinen Baustellen ein.
Diesen ist ungehinderter Zutritt zur Baustelle zu gewähren und es sind alle erforderlichen sicherheitsrelevanten Unterlagen auf Anforderung unentgeltlich beizustellen. Seinen Weisungen ist Folge zu leisten.
Jeder Mitarbeiter der ausführenden Firma hat vor Beginn der Arbeiten an einer Sicherheitsunterweisung durch den SiGeKo teilzunehmen.
Die ortsüblichen Schutz- und Sicherheitsmaßnahmen sind vom Auftragnehmer nach den gültigen Unfallverhütungsvorschriften und den behördlichen Bestimmungen durchzuführen.

10. Sicherung von Leistungen und Stoffen

Es ist Sache des AN, seine Leistungen und Materialien gegen Winterschäden, Grund- und Tagwasser, Schnee, Eis, Diebstahl u.a. ohne besondere Vergütung zu schützen und ggf. zu versichern. Diese gilt auch für die ihm vom AG evtl. übergebenen Materialien.
Die Sicherung der Baustelle ist in jedem Falle Sache des AN und zwar in der Weise, dass die Belange des AG und der Grundstücksanlieger gewahrt werden. Der AN stellt den AG und dessen Verrichtungs- und Erfüllungsgehilfen von allen Ansprüchen frei, die von Dritten im Zusammenhang mit der Durchführung seiner Leistung erhoben werden.

11. Bauschutt / Reinigung

Die fachgerechte  und ständige Entsorgung von Bauschutt, Baumüll und Sondermüll  ist eine Leistung des AN und ist dem AG schriftlich nachzuweisen. Deponiegebühren gehen zu Lasten des AN.
Staubentwicklung ist mittels geeigneten Maßnahmen zu vermeiden. Sämtliche erforderlichen Schutt- und Abbruchcontainer, Big-Packs oder sonstigen geeigneten Behältnisse zur Sammlung und Trennung von Abfall- /Abbruchmaterial.
Kostenübernahme Bauschuttentsorgung und Baureinigung
Die spezielle Baureinigung für durch den AN verursachte Verunreinigungen und den anfallenden Schutt und Müll hat der AN in Eigenregie unverzüglich durchzuführen. Die Geltendmachung darüber hinausgehender Schadensersatzansprüche bleibt ausdrücklich vorbehalten.
Die vorbeschriebenen Leistungen spezifizieren sich wie folgt
Unter der speziellen Baureinigung versteht man folgende Leistungen.
Reinigen und Beseitigen des Baumülls, der durch die Fremdfirma selbst verursacht wurden ist, z.B. restliche Materialien und Schmutz, der direkt am Montageort anfällt, Entsorgung des Hausmülls aus Tagesunterkünften. Reinigungsumfänge, die direkt der Arbeit zuzuordnen sind, bleiben in der Pflicht des AN.

12. Erkundungspflicht / Ortsbesichtigung

Der Bieter hat sich vor Angebotsabgabe an Ort und Stelle über die dortigen Verhältnisse zu informieren und gegebenenfalls alle Auskünfte, die für seine Kalkulation notwendig sind und nicht aus den Ausschreibungsunerlagen hervorgehen schriftlich zu erfragen.
Weiterhin hat er sich über das Grundstück und sonstige örtliche Gegebenheiten wie Lage, Geländeverlauf, Zufahrt, Freiflächen, Lagermöglichkeiten, etc. kundig zu machen und sie in seiner Kalkulation zu berücksichtigen.
Der Bieter bestätigt mit Abgabe des Angebotes, dass er sich über die örtlichen Verhältnisse der Baustelle sowie Art und Umfang der zu leistenden Arbeit Klarheit verschafft hat.

Unkenntnis über die örtlichen Verhältnisse berechtigt zu keinerlei Mehrforderungen durch den AN.

13. Lieferung von Stoffen und Bauteilen

Alle Leistungen umfassen immer auch die Lieferung der dazugehörigen Stoffe und Bauteile, einschl. Abgabe und Lagern auf der Baustelle, wenn in der Leistungsbeschreibung nicht Anderes beschrieben ist. Die Zusicherung über die Eignung der angebotenen Verfahren, Stoffe und Bauteile gilt für den vorgesehenen Verwendungszweck mit dem Angebot als erbracht.

Es dürfen nur geprüfte und zugelassene Materialien eingesetzt werden.
Entladung, Lagerung und Transport zur Verwendungsstelle sind Sache des AN.

Nachweis der Gütesicherung
Der AN hat dem AG den Nachweis über die Gütesicherung der zu liefernden Stoffe und Bauteile entspr. den betreffenden Normen und Zulassungen zu erbringen. Diese Forderung gilt als erfüllt, wenn die Stoffe oder Bauteile das Gütezeichen einer anerkannten Güteschutzgemeinschaft tragen, sofern in der Zulassung nicht besondere Auflagen enthalten sind.

14. Montage / Ausführung

gemäss den anerkannten Regeln der Technik und Ausführungsbestimmungen sowie der Einhaltung der DIN-Normen.
Wenn innerhalb der nachfolgenden Beschreibungen widersprüchliche Angaben vorhanden sein sollten, so ist der Bieter aufgefordert, im Angebotsverfahren auf solche Widersprüche hinzuweisen und die Planer zur Klärung aufzufordern.

Sämtliche Positionen dieses LVs beinhalten die Lieferung des erforderlichen Materials, die Montage/Ausführung und die für die Montage/Ausführung erforderlichen Mittel soweit nicht anders angegeben sowie den Materialtransport.
Alle im Angebot genannten Produkte werden unter Beachtung der Herstellervorschriften verarbeitet.

15. Besondere Vertragsbedingungen

Art und Umfang der Leistung (Ergänzung zu VOB/B § 1)
Die auszuführende Leistung wird nach Art und Umfang durch den Vertrag bestimmt. Als Bestandteil des Vertrages gelten die allgemeinen technischen Vertragsbedingungen für Bauleistungen.

Bei Widersprüchen im Vertrag gilt generell die höherwertige Ausführung als geschuldet. (Gesamtheit der Leistungsbeschreibung)

16. Umweltschutz

Zum Schutz der gesamten Umwelt hat der Auftragnehmer die durch die Arbeiten hervorgerufenen. Beeinträchtigungen auf das unvermeidliche Maß einzuschränken. Es sind Baustoffe und die zu ihrer Verarbeitung erforderlichen Hilfsmittel (Bauhilfsstoffe, z.B. Anstriche, Grundierungen, Kleber, Spachtelmassen etc.) zu verwenden, die sowohl für die menschliche Gesundheit als auch für die Umwelt unbedenklich sind.

Insbesondere im eingebauten Zustand dürfen keine gesundheitliche Beeinträchtigungen durch das Freisetzen von toxischen Bestandteilen in Form von Gasen, Dämpfen und Schwebstoffen entstehen. Es dürfen auch keine Materialien verwendet werden, die zu einer nachweislichen. Beeinträchtigung des menschlichen Wohlbefindens führen (z.B. Hautreizungen oder Allergien durch Faserpartikel, Gase, Dämpfe, Geruchsbelästigungen etc.).

## ZTV Zusätzliche technische Vertragsbedingungen
ZTV Zusätzliche Technische Vertragsbedingungen

Die ZTV sind als Ergänzung der ATV (VOB/C) bei der Kalkulation zu berücksichtigen.

Maßgebend für die Lieferung und Ausführung der Leistungen sind die allgemeinen Vertragsbedingungen für Bauleistungen des Bauherrn; die ATV in der VOB, Teil C und weitere DIN - Vorschriften, jeweils die neuste Ausgabe:

- DIN 18 299 Allgemeine Regelungen für Bauarbeiten jeder Art
- DIN 18 336 Abdichtungsarbeiten
- DIN 18 338 Dachdeckungs- und Dachabdichtungsarbeiten
- DIN 18 339 Klempnerarbeiten
- DIN 18360 Metallbauarbeiten / Schlosserarbeiten
- DIN 18451 Gerüstarbeiten
- DIN 18459 Abbruch- und Rückbauarbeiten
- DIN 18531 Abdichten von Dächern
- DIN 4102 Brandverhalten
- Hersteller- und Verarbeitungsvorschriften
- zugehörigen Normen und Materialnormen
- Hersteller- und Verarbeitungsvorschriften

Gütevorschriften und Richtlinien des deutschen Institut für Gütesicherung und Kennzeichnung e.V. (RAL)
Unfallverhütungsvorschriften Bauarbeiten und Merkblätter der Berufsgenossenschaft sowie sinngemäß die zugeordneten Ergänzungen der Allgemeinen Technischen Vertragsbedingungen (ATV, VOB/C) dieses Leistungsverzeichnisses.

Soweit für die in der Leistungsbeschreibung erfassten Bauprodukte harmonisierte technische Regeln
entsprechend der Verordnung (EU) Nr. 305/2011 (EU-BauPVO) zur Angleichung der Rechts- und
Verwaltungsvorschriften der Mitgliedstaaten über Bauprodukte und anderer Rechtsakte der europäischen
Gemeinschaft bestehen, sind diese zwingend einzuhalten.
Soweit im Text nicht anders beschrieben, ist die Lieferung der erforderlichen Materialien in die
Leistungspreise einzukalkulieren.

## Bieterangaben
Bieterangaben

Zur Kalkulation

Kalkulierte Bauzeit  .............................Werktage

Baustellenbesetzung im Mittel  .............................Personen

Anzahl der Gesamtstunden  .............................Stunden

Für die Baustelle gültiger Mittellohn  .............................EUR/h

Zuschläge auf Lohnkosten  ............................. %

Zuschläge auf Bauhilfs-/Stoffe  ............................. %

Zuschläge Nachunternehmerleistungen  ............................. %

An Gerüsten wurden kalkuliert.............................EUR pauschal

## Ausführungsrichtlinien / Kalkulationshinweis
Ausführungsrichtlinien

Der Auftragnehmer ist zur strikten Einhaltung der allgemein anerkannten Regeln der Technik sowie der gesetzlichen und behördlichen Vorschriften verpflichtet.

Wochenendarbeiten sind als Regelarbeitszeiten einzukalkulieren.

Staubentwicklung ist mittels geeigneten Maßnahmen zu vermeiden

Sämtliche Positionen dieses LVs beinhalten die Lieferung des erforderlichen Materials, die Montage/Ausführung und die für die Montage/Ausführung erforderlichen Mittel soweit nicht anders angegeben sowie den Materialtransport.

Alle im Angebot genannten Produkte werden unter Beachtung der Herstellervorschriften verarbeitet.

Zur Kenntnis der Örtlichkeiten wird erwartet, vor Angebotsabgabe eine Ortsbesichtigung durchzuführen.
Unkenntnis über die örtlichen Verhältnisse berechtigt zu keinerlei Mehrforderungen durch den AN.

Unstimmigkeiten und Mängel im Leistungsverzeichnis sind zum Vergabegespräch anzuzeigen.

Schutz- und Sicherheitsmaßnahmen

Die ortsüblichen Schutz- und Sicherheitsmaßnahmen sind vom Auftragnehmer nach den gültigen Unfallverhütungsvorschriften und den behördlichen Bestimmungen durchzuführen.

Jeder Mitarbeiter der ausführenden Firma hat vor Beginn der Arbeiten an einer Sicherheitsunterweisung durch den SiGeKo teilzunehmen.

Hinweis

Die in den nachfolgend beschriebenen Positionen aufgeführten Leistungen sind gemäß der "ZTV", sowie den Vorbemerkungen und den vorgestellten technischen Beschreibungen auszuführen. Alle Positionen sind als komplette, in sich geschlossene und voll funktionsfähige Leistungen anzubieten. Notwendig erscheinende Änderungen oder Ergänzungen sind mit einer entsprechenden Begründung schriftlich dem Angebot beizufügen.

Die dem Leistungsverzeichnis beigelegten Planunterlagen sind Grundlage der jeweils nachfolgend beschriebenen LV-Positionen.

## 003 Dachsanierungsarbeiten ohne Begrünung
Datum: 06.05.2026

### Bereich 1 Baustelleneinrichtung

*Hinweis: Hinweis: Analyse-Gutachten*
Hinweis: Für alle nachfolgenden Entsorgungspositionen ist das Analyse-Gutachten von Fa. Wessling vom 03.08.2023 zu beachten und zu berücksichtigen.
Eine gesonderte Vergütung sowie weitere Hinweise in den Entsorgungspositionen erfolgen nicht.
Es ist darauf zu achten, dass sämtliche Entsorgungsnachweise mit der Dokumentation einzureichen sind.

#### Abschnitt 1.1 Baustelle einrichten, vorhalten und räumen

**1.1.10 Baustelle einrichten, vorhalten und räumen**
*** Pauschalposition
Baustelleneinrichtung für:

- Los 1 - Sanierung Dach 1 - Sporthalle
- Los 2 - Sanierung Dach 2 - Geräte UG
- Los 3 - Sanierung Dach 3 - Foyer EG
- Los 4 - Sanierung Dach 4 - Umkleiden UG
- Los 5 - Sanierung Dach 5 - Kernbetreuung
- Los 6 - Sanierung Dach 6 - Überdachung 1-3

Der nachfolgende Beschrieb für die Baustelleneinrichtug gilt für alle Lose.

Es sind für die unten beschriebenen Positionen sämtliche für die Erfüllung des Auftrags erforderlichen Einrichtungen einzukalkulieren, die für die Ausführung notwendig sind.

Bauseitige Leistungen:
- Gerüststellung
- Baustrom
- Bauwasser
- Bauzaun

Vorhaltung über die Zeit der Dachsanierung.
Menge: 1,000 psch

**1.1.20 Schräg-Aufzug liefern, vorhalten und abbauen**
Materialentladung, Materialtransport auf die Dachfläche, Schuttentsorgung vom Dach runter, durch einen Schräg-Aufzug.
- Lasthöhe: bis ca. 8,5 m

Vorhaltung über die Zeit der Dachsanierung.
Menge: 1,000 St

**1.1.30 Mobile Toilette liefern, vorhalten, räumen**
Mobile Toilette mit Handwaschgelegenheit liefern, vorhalten, räumen.
Grundvorhaltung: 4 Wochen
Menge: 1,000 St

### Bereich 2 Los 1 - Sanierung Dach 1 - Sporthalle

*Hinweis: Hinweis: Bestehende PV Anlage*
Hinweis: Derzeit ist eine bestehende PV Anlage auf der Dachfläche. Diese wird bauseits bis zur Dachsanierung demontiert.

#### Abschnitt 2.1 Material ausbauen/entsorgen

**2.1.10 Wasser absaugen**
Wasser auf Dachflächen durch Absaugen mit Industriesauger oder Pumpen entfernen.
Ausführung bis zu einem Wasserstand von 3 cm.

Beachte: Diese Pos. darf nur einmalig abgerechnet werden. Die Arbeitsabschnitte sind so zu wählen, dass eine Notwendigkeit des absaugens Sinn macht.
Menge: 1017,500 m²

**2.1.20 Dachfläche trocknen**
Trapezblech mit dem Gasbrenner trocknen.

Beachte: Diese Pos. darf nur einmalig abgerechnet werden. Die Arbeitsabschnitte sind so zu wählen, dass eine Notwendigkeit des trocknens Sinn macht.
Menge: 1017,500 m²

**2.1.30 Kies absaugen, entsorgen**
Kies auflockern, absaugen und entsorgen.

Loser Kies mit Fremdanteil (Moos) vom Flachdach absaugen und entsorgen.
Schütthöhe: ca. 2 - 5 cm
Menge: 830,000 m²

**2.1.40 Dachrandbleche ausbauen, entsorgen**
Vorhandene Dachrandbleche demontieren.

Vorhandene Dachrandbleche in Bereich von aufgehenden Bauteilen/Attikaanschluss demontieren, zerkleinern,
heruntertransportieren und als Schutt entsorgen.

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Menge: 160,000 lfm

**2.1.50 Gullys ausbauen, entsorgen**
Verwahrungen/Gullys demontieren und entsorgen.
Menge: 8,000 Stck

**2.1.60 Dachpaket ausbauen, entsorgen**
Abbruch, Transport und Entsorgung des Dachpaketes.

Vorhandener Schichtenaufbau des Flachdaches demontieren, zerkleinern, heruntertransportieren und als Schutt abfahren.
Schichtenaufbau bestehend und auszubauen:
- mehrlagiger bituminöser Abdichtung (2-Lagen)
- Wärmedämmung (Hartschaumplatten ca. 60mm)
- Dampfsperrbahn (wenn nicht vollflächig auf dem Untergrund
  verklebt)
- Bautenschutzmatten von vorheriger PV-Anlage

Siehe auch Prüfbericht von Fa. Wessling bzgl. Prüfung auf PAK.
Keine PAK Anteile nachgewiesen.

Höhe des Daches +8,75m

Schichtstärke: bis ca. 17 cm
Menge: 1017,500 m²

**2.1.70 Aufgehende Bauteile ausbauen, entsorgen**
Abbruch und Entsorgung aufgehende Bauteile.

Vorhandene Abdichtung im Bereich von aufgehenden
Bauteilen wie z.B. Wand-/Attikaanschluss demontieren, zerkleinern, heruntertransportieren und als Schutt abfahren.

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Menge: 160,000 lfm

*Hinweis: Hinweis: Fangnetz*
Hinweis:
Bauseitig sind Fangnetze als Absturzsicherung im Bereich der Lichtkuppeln seitens des Gerüstbaus eingeplant.

**2.1.80 Lichtband ausbauen, entsorgen 12,5x2m**
Abbruch und Entsorgung der bestehenden Lichtbänder.

Vorhandene Lichtband, opale gewölbte Verglasung, zweischalige Ausführung, aus UV-stabilem Kunststoff inkl. gedämmtem Aufsetzkranz demontieren, evtl. zerkleinern, heruntertransportieren, abfahren und fachgerecht entsorgen.

Lichtbandgröße:  ca. 12,50 x 2,00 m

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Menge: 3,000 Stck

**2.1.90 Lichtband ausbauen, entsorgen 9,6x2m**
Wie Pos. zuvor, jedoch:

Lichtbandgröße:  9,60 x 2,00 m
Menge: 6,000 Stck

**2.1.100 Blitzschutzanlage ausbauen, entsorgen**
Demontieren der Blitzschutzanlage (Rundstahl ca. 5 mm) inkl. der Fahnen, Stellfüße  und Halterungen, abtransportieren und entsorgen.

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Menge: 320,000 lfm

#### Abschnitt 2.2 Dachaufbau

*Hinweis: Zusätzliche technische Vorbemerkungen - Allgemein Dach*
Zusätzliche technische Vorbemerkungen - Allgemein Dach

Die folgende Leistungsbeschreibung basiert auf einem
Dachsystem mit aufeinander abgestimmten Systemkomponenten.

Grundlagen des Leistungsverzeichnisses sind:
- Herstellervorschriften
- Landesbauordnung des jeweiligen Bundeslandes
- alle relevanten DIN- und EN-Normen bzw. Verbandsrichtlinien
- alle relevanten Sonderbauvorschriften
- VOB, Teil B und C
- Gebäude Energie Gesetz
- Brandschutzprüfung nach DIN CEN/TS 1187,
  Klassifizierung nach DIN EN 13501 - 5  (BROOF (t1))
- ETAG 005 für Flüssigkunststoffe

Unterschreitungen der Leistungs- und Funktionsanforderungen der genannten Produkte sind nicht zulässig. Maßgeblich für die Gleichwertigkeit sind die technischen Spezifikationen und
Herstellervorgaben. Die Nachweise sind mit dem Angebot einzureichen.

Zusätzlich sind folgende Hersteller-Nachweise zu erfüllen:
- Güteüberwachung für Abdichtungs- und Dämmmaterialien
- Qualitätsmanagement des Herstellers nach DIN EN ISO
  9001
- Umweltmanagement des Herstellers nach EN ISO 14001
- Energiemanagement des Herstellers nach DIN EN ISO
  50001
- Ökobilanz (EPD) für Abdichtungs- und Dämmmaterialien

Zusätzliche technische Vorbemerkungen-Absturzsicherung

Gemäß §32 MBO - Dächer (8) bzw. LBO, ArbSchG und
DGUV-Information 201-056 sind Schutzeinrichtungen an Absturzkanten vorzusehen.
In der DGUV-I sind 4 Ausstattungsklassen beschrieben:
- Ausstattungsklasse1: Anschlageinrichtungen mit
  Einzelanschlagpunkten
- Ausstattungsklasse 2: Anschlageinrichtungen mit
  horizontaler Führung (z.B. Seilsicherungssysteme, Schiene)
- Ausstattungsklasse 3: Seitenschutz gem. DIN EN 13374
  (Geländersystem)
- Ausstattungsklasse 4: öffentliche Verkehrswege gem.
  entsprechenden Bauvorschriften.

Bei der Auswahl der Schutzmaßnahmen muss dem kollektiven Schutz Vorrang vor individuellen Schutzmaßnahmen, z. B. persönlicher Schutzausrüstung gegen Absturz, eingeräumt werden.

**2.2.10 Dachfläche reinigen, Verunreinigungen scharf abfegen**
Dach-Trapezblechfläche reinigen.

Verunreinigungen auf der Trapezblechfläche scharf abfegen, anfallenden Schutt vom Dach schaffen und entsorgen.
Menge: 1017,500 m²

**2.2.20 Dachfläche reinigen, senkrecht**
Senkrechte Betonflächen reinigen.

Verunreinigungen auf der Betonfläche scharf abfegen, anfallenden Schutt vom Dach schaffen und entsorgen.

Höhe senkrechte Betonfläche: bis ca. 35 cm
Menge: 140,000 lfm

**2.2.30 Dampfsperre, auf Trapezblech verklebt**
Elastomerbitumen Kaltselbstklebebahn als Dampfsperrbahn

nach DIN EN 13 970, mit Schweißnaht.
Leistungs- und Funktionsanforderungen:

- Dicke ca. 2,5 mm
- oberseitig: feinbestreut
- unterseitig: Kaltselbstklebemasse mit
  perforierter Abziehfolie
- Trägereinlage: Aluminium-Polyester-Kombination mit
  Gittergelege 200 g/m²
- Durchtrittsicher
- Maximale Zugkraft nach DIN 12311-1:
  l: > 1000 N/50 mm, q: > 1000 N/50 mm
- Dehnung nach DIN 12311-1: l + q > 2 %
- Nagelschaftprüfung nach DIN EN 12310-1: >= 70 N
- Diffusionswiderstand (Sd- Wert)
  nach DIN EN 1931: > 1500 m
- Kaltbiegeverhalten nach DIN EN 1109: < -25 °C
- Wärmestandfestigkeit nach DIN EN 1110: > +70 °C
- kurzfristige Behelfsabdichtung
Liefern und gem. Herstellervorgaben auf den Untergrund
fachgerecht verlegen. Längsnaht- & Kopfstoßüberdeckung
mind. 8 cm breit, unter Verwendung einer Andrückrolle
fachgerecht thermisch verschweißen. Ein 45°-Eckschnitt
ist an der mittleren Lage im Bereich des T-Stoßes
auszuführen. Stöße versetzt anordnen.

Bei Verlegung auf Stahltrapezblech:
Längsnaht auf dem Obergurt anordnen
und Kopfstoß mit geeignetem Flachblech unterlegen. Im
Bereich von An- und Abschlüssen sowie
Dachdurchdringungen ist die Bahn luftdicht
anzuschließen.

Angebotenes Fabrikat:

...........................................
Menge: 1017,500 m²

**2.2.40 Grunddämmung liefern u. einbauen, 60mm**
Wärmedämmung mechanisch fixiert (Trapzeblech),
Polyurethan-Hartschaumplatten, nach DIN EN 13165,
für genutzte und nicht genutzte Dachflächen.

Leistungs- und Funktionsanforderungen:
- Anwendungstyp nach 4108-10: DAA dh, hohe
  Druckbelastbarkeit
- Deckschichten: Aluminium
- umlaufenden Stufenfalz
- Wärmeleitfähigkeit nach DIN 4108-4: 0,023 W/(mK)
- Brandverhalten nach DIN EN 13501-1: Klasse E
  nicht brennend abtropfend, nicht glimmend
- klassifiziert nach DIN 18234-2
- Zugfestigkeit senkrecht zur Plattenebene nach DIN EN 1607:
  > 40 kPa
- Umweltproduktdeklaration EPD nach ISO 14025
- Wasseraufnahme nach DIN EN 12087: < 3 Vol. %
- nicht kapillaraktiv
- formaldehydfrei
- biologisch und bauökologisch unbedenklich
- geruchsneutral
- resistent gegen Schimmel und Verrottung
- PIR-stabilisiert mit PIR Index > 250 (extrem hohe
  Dimensionsstabilität)
- widerstandsfähig gegen statische und dynamische Lasten
- nicht schmelzend und dauerhaft formbeständig bei hoher
  Wärmeeinwirkung
- Plattengröße: 1200 x 2400 mm liefern und auf den Untergrund
  mit Schaumkleber streifenweise windsogsicher nach DIN EN
  1991-1-4 verkleben.

Platten versetzt anordnen und dicht stoßen.
Plattendicke: 60 mm
Angebotenes Fabrikat:

...........................................
Menge: 1017,500 m²

**2.2.50 Gefälledämmung liefern u. einbauen, 30-150mm**
Polyurethan-Hartschaumplatten mit Gefälle, nach DIN EN 13165, für genutzte und nicht genutzte Dachflächen, mit Schaumkleber ganzflächig verklebt.

Leistungs- und Funktionsanforderungen:
- Anwendungstyp nach 4108-10: DAA dh, hohe
  Druckbelastbarkeit
- Deckschichten: Aluminium
- Wärmeleitfähigkeit nach
  DIN 4108-4: WLS 025-027
  Dicke  < 80 mm  - 0,027 W/(mK)
  Dicke >= 80 mm  - 0,026 W/(mK)
  Dicke >= 120 mm - 0,025 W/(mK)
- Brandverhalten nach DIN EN 13501-1: Klasse E nicht
  brennend abtropfend, nicht glimmend
- klassifiziert nach DIN 18234-2
- Zugfestigkeit senkrecht zur Plattenebene nach DIN EN 1607:
  > 100 kPa
- Umweltproduktdeklaration EPD nach ISO 14025
- Wasseraufnahme nach DIN EN 12087: < 3 Vol. %
- kurzfristig Temperaturbeständig bis + 250°C
- nicht kapillaraktiv - VSth
- formaldehydfrei
- biologisch und bauökologisch unbedenklich
- geruchsneutral
- resistent gegen Schimmel und Verrottung
- PIR-stabilisiert mit PIR Index > 250 (extrem hohe
  Dimensionsstabilität)
- widerstandsfähig gegen statische und dynamische Lasten
- nicht schmelzend und dauerhaft formbeständig bei
  hoher Wärmeeinwirkung
- Plattenformat: 800 x 1200 mm
Liefern und auf dem Untergrund nach geprüftem Gefälleplan ein- oder mehrlagig jeweils mit Schaumkleber streifenweise windsogsicher nach DIN EN 1991-1-4 verkleben. Platten versetzt anordnen und dicht stoßen.

Gefälle: 2 %
Mittlere Dicke: 90 mm

Hinweis:
Der U-Wert muss nach DIN EN 6946 nachgewiesen
werden.

Angebotenes Fabrikat:

...........................................
Menge: 1017,500 m²

**2.2.60 Zulage Grund- und Gefälledämmung, Dämmstreifen um Lichtbänder, 50cm**
Liefern und einbauen von Steinwolle-Dämmstreifen um die Lichtbänder herum, als Brandschutzbarriere:
Dachdämmplatte 038, Wärmedämmung aus 90-180 mm (unterschiedliche Stärken, da Gefälledämmung und an unterschiedlichen Stellen) dicken, druckbelastbaren Steinwolle-Dachdämmplatten mit integrierter Zweischichtcharakteristik und hoch verdichteter, Last verteilender Oberlage unter der Dachabdichtung angeordnet.

- Nach RAL-Gütezeichen Nr. 388
- Güteüberwachung: Keymark
- Nennwert der Wärmeleitfähigkeit: 0,037 W/(m*K) nach
  DIN EN 13162
- Bemessungswert der Wärmeleitfähigkeit: 0,038 W/(m*K) nach
  DIN 4108-4
- Nichtbrennbar, Euroklasse A1 nach DIN EN 13501-1
- Anwendung: DAA nach DIN 4108-10
- Druckspannung bei 10% Stauchung:> = 70 kPa nach
  DIN EN 826
- Punktlast bei 5 mm Stauchung:> = 800 N nach DIN EN 12430
- Zugfestigkeit senkrecht zur Plattenebene (Abreißfestigkeit):
  > = 10 kPa nach DIN EN 1607
- R-Wert der gesamten Dämmung: R = 5,264 m² x K/W
- Verlegeplan mit Nachweis des R-Wertes: R-Wert Berechnung
  nach DIN ISO EN 6946 für EnEV Nachweis

Liefern und auf der Dampfsperre um die Lichtbänder herum, dicht gestoßen, fachgerecht in einem 50 cm breiten Streifen verlegen.
Befestigung: zusammen mit der Dachabdichtung verklebt.
Breite des Streifens: 50 cm

In die Preise sind einzurechnen: Baustellentransport, Reservematerialien, Schneidarbeiten und Verschnitt
Angebotenes Fabrikat:

...........................................
Menge: 60,000 m²

**2.2.70 Profilfüller, Mineralwolle, Breite ca. 50cm**
Massiver, trapezförmig zugeschnittener Voll-Sickenfüller aus nichtbrennbarer Steinwolle, der für den erhöhten Schall- und Brandschutz von Trapezprofildächern in die Sicken der Trapezprofile gelegt wird.

Abmessungen:
Höhe 150 mm
Für Trapezblech 150/250
Breite um die Lichtkuppeln ca. 50cm umlaufend,

Nichtbrennbar, Euroklasse A1
nach DIN EN 13501-1

Schmelzpunkt:> 1000 °C nach DIN 4102-17
Menge: 230,000 lfm

**2.2.80 Linienentwässerungssystem, zwi. Gullys auf Flächendämmung verklebt verlegt, Einzellänge 10,0m**
Polyurethan-Hartschaumplatten mit Gefälle in zwei Richtungen, nach DIN EN 13165, mit allgemein bauaufsichtlicher Zulassung Nr.: Z-23.15-1432, für die Verlegung in Kehlbereichen ohne Gefälle, zur gezielten Wasserableitung zu den Dachabläufen, für genutzte und nicht genutzte Dachflächen.
Leistungs- und Funktionsanforderungen:
- Anwendungstyp nach DIN 4108-10: DAA dh, hohe
  Druckbelastbarkeit - Bsb23
- Deckschichten: unkaschiert
- Wärmeleitfähigkeit nach DIN 4108-4:
  WLS 030 - 0,030 W/(mK)
- Brandverhalten nach DIN EN 13501-1: Klasse E nicht
  brennend abtropfend, nicht glimmend
- formaldehydfrei
- Oberflächengeometrie des Linienentwässerungsystems:
  dreieckig, bestehend aus einzelnen Gefälleplatten
  jeweils mit einem Gefälle in zwei Richtungen
  von: 1,0% bzw. 4,0%
Liefern und auf dem Untergrund nach Verlegeplan des
Herstellers, mit Bauder Schaumkleber streifenweise
windsogsicher nach DIN EN 1991-1-4 verkleben.

Anordnung zwischen zwei Dachabläufen:
- Abstand Gully-Gully ca. 20 - 22 Meter
- Länge Dachreiter ca. 10,0m
- Dachreiter z.B. LES 10 Set 1 + 2 + 3 + 4 + 5

Angebotenes Fabrikat:

...........................................
Menge: 4,000 Stck

**2.2.90 Linienentwässerungssystem, zwi. Gully auf Flächendämmung verklebt verlegt, Einzellänge 8,0m**
Pos. wie vor, jedoch

- Abstand Gully-Attika 20 - 22 Meter
- Länge Dachreiter ca. 8,0m
- Dachreiter z.B. LES 8 Set 1 + 2 + 3 + 4

Angebotenes Fabrikat:

...........................................
Menge: 4,000 Stck

**2.2.100 Linienentwässerungssystem, zwi. Gully auf Flächendämmung verklebt verlegt, Einzellänge 7,0m**
Pos. wie vor, jedoch

- Abstand Gully-Attika 20 - 22 Meter
- Länge Dachreiter ca. 7,0m
- Dachreiter z.B. LES 7 Set 1 + 2 + 3 + 4

Angebotenes Fabrikat:

...........................................
Menge: 4,000 Stck

**2.2.110 Linienentwässerungssystem, zwi. Gully auf Flächendämmung verklebt verlegt, Einzellänge 2,0m**
Pos. wie vor, jedoch

- Abstand Gully-Attika 2,75 Meter
- Länge Dachreiter ca. 2,0m
- Dachreiter z.B. LES 2 Set 1

Angebotenes Fabrikat:

...........................................
Menge: 6,000 Stck

**2.2.120 Erste Lage der Abdichtung, mechanisch fixiert**
Elastomerbitumen-Kaltselbstklebebahn als untere Lage nach DIN EN 13707, mit variabler Nahtfügetechnik, mechanisch fixiert.

Leistungs- und Funktionsanforderungen:
- Anwendungskurzzeichen nach
  DIN SPEC 20000-201: DU/E1 PYE KTG KSP 3,5
  DIN SPEC 20000-202: PYE KTG KSP 3,5
- Dicke: ca. 3,5 mm
- oberseitig: folienkaschiert
- unterseitig: Kaltselbstklebebitumen mit Abziehfolie
- kurzfristige Behelfsabdichtung
- Trägereinlage: Glasgittergelege mit Glasvlies
- Maximale Zugkraft nach DIN 12311-1:
  l + q: > 1000 N/50 mm - VSth
- Dehnung nach DIN 12311-1: l + q: > 2 %
- Kaltbiegeverhalten nach DIN EN 1109: oben < -25 °C
  unten < -30 °C
- Wärmestandfestigkeit nach DIN EN 1110: > +100 °C
- Verhalten bei Brand von außen, im System geprüft
  nach DIN CEN/TS 1187 und eingestuft in BROOF(t1)
Liefern und gem. Herstellervorgaben auf der Wärmedämmung fachgerecht verlegen. Längsnaht- und Kopfstoßüberdeckung, mind. 8 cm breit, unter Verwendung einer Andrückrolle fachgerecht thermisch verschweißen. Ein 45°-Eckschnitt ist an der unteren Lage im Bereich des T-Stoßes auszuführen. Stöße versetzt anordnen.

Angebotenes Fabrikat:

...........................................
Menge: 1017,500 m²

**2.2.130 Randfixierung der ersten Abdichtungslage aus Bitumen**
Maßnahmen zur Aufnahme horizontaler Kräfte.

Mechanische Befestigung zur Aufnahme horizontaler
Kräfte entlang aller Anschlüsse und Durchdringungen
wie nachfolgend beschrieben ausführen, einschließlich
Lieferung aller erforderlichen Materialien:

- Erste Lage der Abdichtung bis zur Aufkantung führen.
- Geeignete Einzelbefestigungselemente, einschl. Lastverteilteller, Abstand: e = ca. 25 cm, als linieare Be-
  festigung, im unmittelbaren Eckbereich in die
  Unterkonstruktion montieren.

Überdeckung der Befestigungselemente mit Anschlussbahn entsprechend der Folgeposition.
Angebotenes Fabrikat:

...........................................
Menge: 160,000 lfm

**2.2.140 Oberlage der Abdichtung, vollflächig verschweißt**
Top-Polymerbitumen-Schweißbahn mit integriertem Wurzelschutz als obere Lage nach DIN EN 13707, mit einer mechanisch hochbelastbaren und dimensionsstabilen Kombinationsträgereinlage in Verbindung mit hochwertigsten Bitumenrezepturen, oberseitig APP-Bitumen für extrem gute Wärmestandfestigkeit und unterseitig SBS-Bitumen für beste Verschweißbarkeit vollflächig verschweißen.

Leistungs- und Funktionsanforderungen:
- Anwendungskurzzeichen nach
  DIN SPEC 20000-201: DO / E1 PYE KTP 300 S5
  DIN SPEC 20000-202: BA PYE KTP 300 S5
- Dicke ca. 5,2 mm
- oberseitig: beschiefert, grünweiß
- unterseitig: folienkaschiert
- Trägereinlage: Polyesterverbund (KTP) 300 g/m²
- Maximale Zugkraft nach DIN 12311-1:
  l + q: > 1450 N/50 mm
- Dehnung nach DIN 12311-1: l + q: > 23 %
- Maßhaltigkeit nach DIN EN 1107: < 0,1 %
- Kaltbiegeverhalten nach DIN EN 1109: oben < -25 °C,
  unten < -40 °C
- Wärmestandfestigkeit nach DIN EN 1110: oben > +150 °C
  unten > +120 °C
- Fremdüberwachung der Qualität bei der Herstellung durch
  TÜV SÜD - VSth
- Verhalten bei Brand von außen, im System geprüft nach
  DIN CEN/TS 1187 und eingestuft in BROOF(t1)
- wurzelresistent nach FLL-Richtlinien
Liefern und gem. Herstellervorgaben auf der ersten
Abdichtungslage fachgerecht vollflächig verschweißen.
Längsnaht- und Kopfstoßüberdeckung mind. 8 cm breit
fachgerecht verschweißen. Stöße versetzt anordnen.

Angebotenes Fabrikat:

...........................................
Menge: 1017,500 m²

#### Abschnitt 2.3 Detailpositionen

**2.3.10 Abschottung, gedämmt auf Trapezblech**
Abschottung herstellen.

Elastomerbitumenschweißbahn liefern und als Zuschnittstreifen auf der bereits verlegten ersten Abdichtungslage über die Dämmstoffplatten bis auf die Dampfsperre als Abschottung aufschweißen. Die Überlappungen auf den einzelnen Bahnen muss ca. 20 cm betragen.

Hinweis:
Die Lage der Abschottungen ist während der Ausführung durch
den Verarbeiter zu dokumentieren und am Ende der
Dachabdichtungsarbeiten der Bauleitung zu übergeben.
Menge: 150,000 lfm

**2.3.20 Dachrand Attika, gedämmt, waagerecht Betonaufkantung**
Attikaanschluss (gedämmt).

Detail wie nachfolgend beschrieben ausführen, einschließlich Lieferung aller erforderlichen Materialien:

- Bitumenvoranstrich im Detailbereich fachgerecht aufbringen
- Dampfsperre hoch-, bis Außenkante Attika führen und
  vollflächig aufschweißen / aufkleben
- Gekantetes Alu-Zink-Blech, t= 2,0mm, 2-fach gekantet,  als
  Verlängerung der Attikabreite für das spätere WDVS,
  Gesamtabwicklung ca. 260mm.
- Holz-UK für Attika: OSB-3 Platte, 30mm b= ca. 40cm
- Dämmplatte aus Polyurethan-Hartschaumplatten, als Zuschnitt
  an der Attikainnenseite fachgerecht fixieren
  Angenommene Plattendicke: 60 mm
- Polyurethan-Hartschaumkeil, z.B. 100 / 100 mm, im
  Eckbereich vor der Aufkantung verlegen
- Abdichtungsbahnen der Vorpositionen als Zuschnitt im
  Lagenrückversatz mit jeweils 10 cm Überdeckung fachgerecht
  verlegen. Die Zuschnitte hoch- und weiter bis Außenkante
  Attika führen und aufschweißen / aufkleben. Die Oberlage ist
  bis Unterkante Kantholz herunterzuführen und mit geeignetem
  Befestiger zu fixieren. Die erste Lage zwischen den Lagen der
  Flächenabdichtung einbinden

Attikahöhe: i.M. 20 cm
Attikabreite: ca. 33 cm
Menge: 160,000 lfm

**2.3.30 Zulage Eckausbildung**
Eckausbildung herstellen.

Fachgerechte Ausbildung von Innen- und Aussenecken z.B. mittels geeigneten Zuschnittstreifen in jeder Abdichtungslage.
(Die Abrechnung erfolgt pro Ecke. Darin sind die Dampfsperre, die erste Lage und die Oberlage enthalten).
Menge: 4,000 Stck

**2.3.40 Lichtbänder/RWA eindichten, 12,50x2,00m**
Lichtbänder / RWA eindichten.

- Anschlussflächen mit Bitumen Voranstrich  der
  Regeldachfläche vorstreichen
- Dampfsperrbahn heranführen und gesondert im
  Rückversatz anschließen
- 1. Abdichtungslage der Regeldachfläche am
  Aufsatzkranz hochführen
- Oberlage der Regeldachfläche im Lagenrückversatz
  fachgerecht verkleben
- Oberen Abschluss mit einer Schiene gegen abrutschen
  sichern
- verbleibende Fuge am Aufsatzkranz mit Elastik-Kitt
  ausspritzen
- Inkl. Eckausbildung

Abmessung Lichtband: ca. 12,50 x 2,00 m
Höhe Aufsetzkranz: ca. 50 cm
Menge: 3,000 Stck

**2.3.50 Lichtbänder/RWA eindichten 9,60x2,00m**
Wie Pos. zuvor, jedoch:

Abmessung Lichtband: ca. 9,60 x 2,00 cm
Höhe Aufsetzkranz: ca. 50 cm
Menge: 6,000 Stck

**2.3.60 Medienbogen/Schwanenhals, DN 200**
Medienbogen/Schwanenhals liefern, montieren u. eindichten.

Für Elektrokabel der PV-Anlage liefern, einbauen und im Anschluss mit Flüssigkunststoff - wie nachfolgend beschrieben - eindichten, einschließlich Lieferung aller erforderlichen Materialien:

- Dunstrohr, passend zur Dachabdichtung, zweiteilig, liefern,
  montieren und mechanisch auf dem Untergrund befestigen
- Anschluss der Dampfsperre an das untere Tablett des
  Formteils
- Anschlussmanschette aus der Abdichtungsbahn der
  Vorposition, Zuschnitt: ca. 500 x 500 mm liefern,
  Loch ca. 4 cm größer als das Dunstrohr schneiden und über
  das Oberteil montieren
- Anschlussmanschette auf die Flächenabdichtung und das
  Tablett des Formteiles thermisch homogen aufschweißen
- Medienbogen universal, DN 200, zur Durchführung
  von Elektrokabel, Farbe: grau, UV-beständig, Ab-
  schlussdeckel entsprechend der vorgesehenen
  Durchführungen vorbereiten, liefern und montieren.

Angebotenes Fabrikat:

...........................................
Menge: 1,000 Stck

**2.3.70 Lüfter/Schwanenhals eindichten**
Lüfter/Schwanenhals eindichten.

Abdichten des Lüfters/Schwanenhals mit Flüssigkunststoff und der vollflächigen Einlage aus perforiertem Spezialvlies mit einer Mindestüberlappung von 5 cm auf Flüssigkunststoff
Abdichtungen und mindestens 10 cm zu anderen Abdichtungsuntergründen herstellen.
Verarbeitung gemäß den aktuellen Herstellerrichtlinien.

Eigenschaften:
- Farbe nach Wahl des Auftraggebers: RAL 7012/7040
- Einkomponentig: auf PU Basis
- Schichtstärke: mind. 2,5 mm
- Verbrauch: ca. 3,0 kg/m² µ = 8022
- Vlieseinlage: 165g/m² perforiertes Vlies
- Verarbeitungstemperatur: 5-45°C
- Beständigkeit: UV-, hydrolyse- und alkalibeständig
- DIN EN 13501-5, BROOF (t1) entspricht DIN 4102-7/B2
- Geprüft nach ETAG 005 - bestanden in den höchsten Klassen
Durchmesser: bis 50 cm, bzw.
Abmessungen: ca. 50 x 50 cm
Erforderliche Eckausbildungen sind in den Einheitspreis einzukalkulieren.
Menge: 1,000 Stck

**2.3.80 Dacheinläufe eindichten**
Dacheinläufe nach Position Hauptenwässerung fachgerecht eindichten, inkl. aller notwendiger Flansche.
Menge: 16,000 Stck

#### Abschnitt 2.4 Lichtkuppeleinheiten/RWA/Dachausstieg

**2.4.10 Randeinfassung, 12,50x2,00m**
*** Bedarfsposition ohne GB
Liefern und einbauen einer Randeinfassung um die Öffnung im Trapezblech.

Winkel aus Stahlblech, verzinkt, kraftschlüssig mit geeigneten und zugelassenen Befestigungsmitteln am Trapezblech rund um die Öffnung für nachfolgend ausgeschriebene Lichtbandzarge einbauen.

L-Winkel:
- Schenkellängen: 50 x 25 cm
- Materialdicke: 1,5 mm
- Für lichte Öffnung von: 1.250 x 200 cm
Menge: 3,000 Stck

**2.4.20 Randeinfassung, 9,60x2,00m**
*** Bedarfsposition ohne GB
Wie Pos. zuvor, jedoch:

Für lichte Öffnung von: 960 x 200 cm
Menge: 6,000 Stck

**2.4.30 Lichtband-Zarge, 12,50x2,00m**
Liefern und einbauen einer Lichtbandzarge.

Höhe 50 cm, nicht selbsttragend, aus Stahlblech, verzinkt, statisch bemessen für:
- Grundschneelast: >0,65-0,85 kN/m²
- Geschwindigkeitsdruck (Wind): <= 0,65 kN/m²
- Binderfelder: 7,01 - 7,50 m
- mit umlaufend 24° nach außen abgeschrägtem und 110 mm
  breitem Auflager
- Für lichte Öffnung von: 1.250 x 200 cm
Liefern und montieren, inkl. Zargenfirstausbildung bei Verlauf Traufe-First-Traufe bei 1,2° Dachneigung.

Angebotenes Fabrikat:

...........................................
Menge: 3,000 Stck

**2.4.40 Lichtband-Zarge, 9,60x2,00m**
Wie Pos. zuvor, jedoch:

Für lichte Öffnung von: 960 x 200 cm
Menge: 6,000 Stck

**2.4.50 Anschlussschiene, 12,50x2,00m**
Liefern und einbauen eines Dachbahnen-Anschlußschienen-System.

zur mechanischen, dauerhaft dichten Befestigung der
Dachbahn im oberen Bereich der Zargen, bestehend aus Alu-
Zargenanschlußprofil mit Kompriband, Optimal-Einhakschiene,
Dichtungsmaterial und selbstbohrenden VA-Schrauben mit
Dichtscheibe, ALU preßblank, als Zulage zu der Lichtband-Zarge aus Vorposition.

Eckausbildung inkl. Klein- und Verschraubmaterial für das Dachanschlußsystem, bestehend aus 4 Anschlußecken, gelocht, zusätzlich 1 Alu-Einhakschiene.

Zargenanschlussprofil montieren, Einhakschiene nur liefern.
Für lichte Öffnung von: 1.250 x 200 cm

Angebotenes Fabrikat:

...........................................
Menge: 3,000 Stck

**2.4.60 Anschlussschiene, 9,60x2,00m**
Wie Pos. zuvor, jedoch:

Für lichte Öffnung von: 960 x 200 cm
Menge: 6,000 Stck

**2.4.70 Lichtbandeinheit, 12,50x2,00m**
Liefern und einbauen einer Lichtbandeinheit.

Wärme-/Sonnenschutz-Lichtband gem. EnEV und GEG, wärmebrückenfreie Traufe (Ausführung gewölbt),.
Dimensioniert nach DIN EN 1991 und DIN 1055 für eine Schneelast von 0,85 kN/m² und einem Geschwindigkeitsdruck (Wind) von 0,65 kN/m².
Verglasungselemente, bestehend aus einem Verbund aus
einem Alu-Gittersystem und transluzenten GF-UP-GRILLODUR-Lichtplatten im Farbton außen blau-, innen natur-transluzent;
- Verglasungstyp: 70/2 - 1,1
- Verlauf des Lichtbandes: "Traufe-First-Traufe"
- ferner enthalten sind die erforderl. Alu-Schraub-Klemm-
  verbinderprofile, ALU preßblank
- inkl. ein Paar Giebelelemente, passend zu vorgenannten
  Oberlichtelementen
- inkl. vollflächiger Glasgespinsteinlage zwischen den
  Lichtplatten zur Absorption der Sonnenenergieeinstrahlung
  sowie zur Optimierung einer blend- und schlagschattenfreien
  Ausleuchtung
- äußere Lichtplatte oberflächenvergütet gegen UV-Belastung
Technische Daten:
- abZ (allg. bauaufsichtliche Zuglassung) vom DIBt, Berlin
  für Standard GFK Werkstoff
- die gesetzlichen Mindestwärmedurchgangskoeffizienten
  werden gem. EnEV und GEG erfüllt

Weitere Eigenschaften:
- Durchsturzsicherung gem. GS-BAU-18, zertifiziert nach DGUV
  Test-Zertifikat IFA 2304062 zur Erfüllung rechtlicher
  Forderungen aus ArbSchG, ArbStättV, BauStellv, nach
  DIN 4426, ASR A2.1, DGUV-Vorschrift 38 und DGUV-Regel
  201-054
- Schlagfestigkeit nach EN 14963 SB1200
- ausschmelzende Wärmeabzugsfläche nach DIN 18230
Paneel:
- schlagfest gemäß EN 13964, Anhang D, Klasse 1A
- Handballwurfsicher nach DIN 18032-3
- Wärmedurchgangskoeffizient: Un = 1,1 W/m²K
- Lichttransmission der Lichtplatten: TL,Vergl. = 35 %
  (Prüfbericht Nr. 2009 96 vom 14.04.2010)
- Sonnenenergietransmission: g-Wert = 52 %
- Schalldämmung: Rw = 26 dB

Werkstoff GFK:
- geprüft gegen chemische Belastung (z.B. Kühlschmiermittel,
  Kerosin etc.)
- Brandverhalten nach EN13501-1 Klasse E, kein brennendes
  Abtropfen
- Baustoffklasse B2 nach DIN4102-1 nicht brennend abtropfend

Abmessung:
Für lichte Öffnung von: 1.250 x 200 cm
Angebotenes Fabrikat:

...........................................
Menge: 3,000 Stck

**2.4.80 Lichtbandeinheit, 9,60x2,00m**
Wie Pos. zuvor, jedoch:

Für lichte Öffnung von: 960 x 200 cm
Menge: 6,000 Stck

**2.4.90 RWA-/Lüftungsklappe**
Liefern und einbauen einer RWA-/Lüftungsklappe.

Einzelklappe, für den integrierten Einbau in zuvor beschriebenen Lichtbänder, mit einer aerodynamisch wirksamen Fläche von 1,42 m².

Die Klappenverglasung entspricht der Festverglasung des zuvor beschriebenen Lichtbandes.
Alle Klappenelemente werden als Typ 70 mm mit folgenden Merkmalen ausgeführt:
- 24V-Schubspindelantrieb
- Nennstrom 4,0 A
- 860 mm Hub zum Öffnen und Schließen d. NRA-Einzelklappe
- Schutzart Motor/Elektronik nach DIN EN 60529:
  IP 54, mit eloxierter Aluminium-Schubstange
- Abschaltung in beiden Endlagen durch interne Endschalter
- hellgraue Silikon-Anschlussleitung mit Gerätestecker, Länge
  ca. 2,5 m, einschl. Flügelbock
- Montagekonsole und Augenschraube M8 Ø8mm
- mit Windleitwand nach DIN EN 12101-2: 2003-09

Abmessung RWA-/Lüftungsklappe: ca. 110 x 188 cm

Angebotenes Fabrikat:

...........................................
Menge: 6,000 Stck

**2.4.100 Durchsturzsicherung**
Liefern und einbauen einer Durchsturzsicherung für zuvor beschriebene Lichtbänder, (Ausführung gewölbt) und Einzelklappe.

Bestehend aus verzinkten und aus Stahlblechen gestanzten
Durchsturzgittern, die mittels Verschraubung am inneren Klappenrahmen oberhalb der vorhandenen Traverse befestigt werden, einschließlich der notwendigen Verbindungmittel.

- Oberfläche des Durchsturzgitters: verzinkt
-  werkseitig vormontiert
Abmessungen Länge x Breite: ca. 180 x 110 cm

Angebotenes Fabrikat:

...........................................
Menge: 6,000 Stck

**2.4.110 Modulare RWA-Zentrale**
Liefern und einbauen einer modularen RWA-Zentrale.

24VDC/20A/2RM/RT-Linien/2 Motorgruppen mit Touch Panel Zentrale, mit abschließbarem AP-Gehäuse, Kabelabfangschiene, Netzanschlussklemme, ohne Akkus.

Angebotenes Fabrikat:

...........................................
Menge: 2,000 Stck

**2.4.120 Akkus**
Liefern und einbauen von Akkus.

Akku 12V / 3,4Ah +- 15%, VdS Anerkannt.

BxHxT: 134 x 67 x 66 mm
Menge: 12,000 Stck

**2.4.130 RWA-Bedienstelle**
Liefern und einbauen einer RWA-Bedienstelle.

Gehäuse/Farbe:
- Aluminium Aufputzgehäuse
- orange RAL 2011

Leistungsmerkmale:
Zum manuellen Auslösen eines RWA-Systems im Brandfall,
Bedienstelle gemäß pr EN 12101-9 und VdS 2592 entwickelt
Funktionen:
- RWA "AUF", RWA "Zurücksetzen"

Anzeigen:
- Betriebsbereitschaft
- RWA-Alarm ausgelöst
- Störungsanzeige
Menge: 3,000 Stck

**2.4.140 Schlüssellüftertaster**
Liefern und einbauen eines Schlüssellüftertaster.

- In AP-Feuchtraumausführung für Profilhalbzylinder
- Farbe: hellgrau
- Funktionen: AUF - ZU oder Todmannfunktion über
  Schlüssel-Einpol-Wechsler
- Mit integrierter Sichtanzeige AUF durch rote LED
Abmessungen B x H x T: 70 x 90 x 65 mm
Menge: 3,000 Stck

**2.4.150 Wind-Regen-Sensor**
Liefern und einbauen eines Wind-Regen-Sensor.

Der WRS-S erfasst die Windgeschwindigkeit und den
Niederschlag.

Für alle D+H RWA- und Lüftungszentralen geeignet. Der Wind-und Regenalarm wird über potenzialfreie Ausgänge ausgegeben
und durch Leuchtdioden auf der Geräteplatine angezeigt. Die Sensorfläche ist beheizt, das Regensignal wird ca. 5 Minuten gespeichert.
Die elektronische Windstärkemessung erfolgt ohne mechanische Teile. Die Wind-Schaltschwelle ist über Dual-Inline-Package(DIP)-Schalter zwischen 1 und 30 m/s einstellbar, das Windsignal wird ca. 5 Min. gespeichert.

Inkl. Standrohr für Wind- und Regensensor Typ ST-Rohr,
zur Befestigung auf Unterkonstruktion, inkl. Befestigungsmaterial für W+RE B/4 und RE B/4.

Höhe des Standrohres: 970 mm

Angebotenes Fabrikat:

...........................................
Menge: 1,000 Stck

**2.4.160 Wartung RWA**
Jährliche Wartung RWA.

Die Wartung der Rauch und Wärmeabzugsanlage ist gem. den Herstellerangaben min. 1 x pro Jahr zu warten.

Alle dafür notwendigen Maßnahmen (Wartungsarbeiten) sind in diese Position einzukalkulieren.

Der Wartungszeitraum beträgt zunächst 4 Jahre.
Menge: 9,000 St/J

**2.4.170 Inbetriebnahme -Elektro**
Inbetriebnahme der RWA / Lüftungsklappen-Anlage.

Inkl. Funktionsprüfung (ohne Montage und Anschluss) gem. der bereits bauseitig fertig montierten und angeschlossenen RWA-Komponenten.
Die Leistungen müssen zusammenhängend und ohne Unterbrechung ausgeführt werden können.
Über die Inbetriebnahme / Funktionsprüfung ist ein Protokoll
zu erstellen.
Bauseitige Leistungen:
- Montage und Anschluß der Elektroartikel, Kabelverlegung inkl.
  Abzweigdosen gem. Anlagenkabelschema
- kostenlose Stellung von Gerüsten oder Bühnen, falls erforderlich
Inbetriebnahme für folgende Artikel:
- RWA-/Lüftungsklappe
- RWA-Bedienstelle
- Schlüssellüftertaster
- Wind-Regen-Sensor
- 1 Anfahrt inklusive
Menge: 1,000 Stck

#### Abschnitt 2.5 Hauptentwässerung

**2.5.10 Berechnung für Flachdachentwässerungssysteme**
Ausarbeiten einer Entwässerungsberechnung für die Hauptentwässerung und Notentwässerung mit Freispiegelströmung.

Die Berechnung für Flachdachentwässerungssysteme berechnet die zu entwässernde Wassermenge (in Liter
pro Sekunde) gemäß den Formeln der DIN 1986-100 für
Teilflächen und komplette Dachflächen.
Menge: 1,000 Stck

**2.5.20 Dacheinlauf, DN 100**
Standardelement senkrecht, aus Polyurethan, wärmegedämmt, nach DIN EN 1253-2, in der Nennweite DN100.

Abflussmenge 7,4 l/s bei 35 mm Stauhöhe. Zum direkten Anschluss an Rohre mit Steckmuffe, zur Freispiegelentwässerung, mit großer eingeschäumter Wunschanschlussmanschette (495 mm x 495 mm) passend zur Dachabdichtung und mit Fixierring zur zusätzlichen Sicherung der Anschlussmanschette und zur Aufnahme des beiliegenden Kiesfangs, liefern und fachgerecht einbauen.

Inkl. Anschluss an die bestehende Entwässerungsleitung.
Nennweite DN: DN 100
Außendurchmesser OD (mm): 110 mm
Angebotenes Fabrikat:

...........................................
Menge: 8,000 Stck

**2.5.30 Dämmkörper, Ablaufelement**
Dämmkörper, aus extrudiertem Polystyrolschaum (XPS).

WLG 040, 500 mm x 500 mm x 220 mm, Brandverhalten Euroklasse E, gemäß EN 13501-1. Zur Wärmedämmung und als verlorene Schalung geeignet, liefern und fachgerecht einbauen.
Bezeichnung: Standard Dämmkörper Ablaufelement

Angebotenes Fabrikat:

...........................................
Menge: 8,000 Stck

**2.5.40 Aufstockelement**
Aufstockelement, aus Polyurethan, nach nach DIN EN 1253 für Dämmstoffstärken von 60 - 220 mm.

Mit eingeschäumter Wunschanschlussmanschette
(495 mm x 495 mm), passend zur Dachabdichtung, mit
Fixierring zur zusätzlichen Sicherung der Anschlussmanschette und zur Aufnahme des Kiesfangs. Komplett mit Gleitmittel und mehrlippigem Winkeldichtring zur Rückstausicherung liefern und fachgerecht einbauen.
Bezeichnung: Aufstockelement, mit Wunschanschlussmanschette
Angebotenes Fabrikat:

...........................................
Menge: 8,000 Stck

**2.5.50 Dämmkörper, Aufstockelement**
Dämmkörper für Aufstockelemente 100 mm, aus Polyurethan (PUR).

Zum einfachen Verkleben auf der Dampfsperre, ohne mechanische Befestigung des Aufstockelementes durch Verkleben mit dem Dämmkörper, Größe 500 x 500 x 100 mm,
Wärmeleitfähigkeit lambda = 0,025 W/mK,
Druckfestigkeit 200 kPa, Rohdichte ca. 50 kg/m³, als
Einbauhilfe und Wärmedämmung zur Verhinderung
von Wärmebrücken, liefern und fachgerecht einbauen.
Bezeichnung: Dämmkörper für Aufstockelemente 100 mm
Angebotenes Fabrikat:

...........................................
Menge: 8,000 Stck

#### Abschnitt 2.6 Notentwässerung

**2.6.10 Ablaufelement, inkl. Dämmkörper, DN 70**
Notentwässerungsset zur Druckströmungsentwässerung, mit abgewinkeltem Attikagully, aus Polyurethan.

Wärmegedämmt, nach DIN EN 1253-2, in der Nennweite
DN 70, Abflussmenge 17,3 l/s bei 45 mm Stauhöhe, mit Anschlussrohr und Sicherungsschellen aus Edelstahl, Dampfsperrplatte zum sicheren Anschluss an die Dampfsperre und PUR Dämmkörper mit einer Wärmeleitfähigkeit
lambda = 0,025 W/mK und einer Druckfestigkeit von
200 kPa.

Mit großer eingeschäumter Wunschanschlussmanschette
(495 x 495 mm) passend zur Dachabdichtung und mit Fixierring zur zusätzlichen Sicherung der Anschlussmanschette und zur Aufnahme des beiliegenden Anstauelements mit Airstop und
Dichtring. Komplett als Set mit 2,0 m Fallrohr inklusive
Rohrschellen. Liefern und fachgerecht einbauen.
Bezeichnung: Notentwässerungsset mit Wunschanschlussmanschette
Nennweite DN: DN 70
Außendurchmesser OD (mm): 75 mm

Angebotenes Fabrikat:

...........................................
Menge: 8,000 Stck

**2.6.20 Abdeckplatte**
Fassaden-Abdeckplatte DN 70, aus Edelstahl rostfrei, Werkstoffnummer 1.4301.

Zur Abdeckung des Attika- bzw. Wanddurchbruchs von Attikagullys in der Nennweite DN 70, in einer Materialstärke von 1,5 mm und einer Kreisöffnung von 79 mm, liefern und
fachgerecht einbauen.
Bezeichnung: Fassaden-Abdeckplatte DN 70
Länge: 180 mm
Breite: 180 mm
Angebotenes Fabrikat:

...........................................
Menge: 8,000 Stck

**2.6.30 Dichtmanschette**
Dichtmanschette für WDVS, aus Vlies-Butyl.

Einteilige, überputzbare Luftdichtungsmanschette zur schnellen und luftdichten Abdichtung von Rohrdurchführungen im Wärmedämmverbundsystem gemäß DIN 4108-7 und
GEG 2020, in der Nennweite DN 70, in der Größe
320 x 320 mm, mit hochflexibler EPDM Dichtung, selbstklebender überputzbarer Vlies-Butyl-Klebekragen für eine dauerhafte Verbindung auf dem Untergrund (ggf. Haftprimer erforderlich) und der Vlies- Haftoberfläche mit dem Putz, liefern und fachgerecht einbauen.
Bezeichnung: Dichtmanschette für WDVS DN 70
Nennweite DN: DN 70
Artikelnummer: 180075

Angebotenes Fabrikat:

...........................................
Menge: 8,000 Stck

**2.6.40 Edelstahl Rohr, DN 70**
Edelstah Rohr DN 70, Werk-stoffnummer 1.4301, nach
DIN EN 1124-2.

Als Steckrohrsystem mit werkseitig in die Muffe vormontierte EPDM-Lippendichtung, Spitzende mit 20°- Phase zum vereinfachten Einstecken in die Muffe. Vollstaendig im Tauchbad gebeizt mit glatter, silbermatter Oberfläche. Komplett liefern und fachgerecht montieren.

Angebotenes Fabrikat:

...........................................
Menge: 100,000 lfm

**2.6.50 Zulage Edelstahlrohr-Befestigung, Abstandhalter für WDVS**
Zulage zur vor beschriebenen Position für Edelstahlrohr-Befestigung, Abstandhalter für WDVS mit einem Abstand von ca. 16+2cm = 18cm Dämmung+Putzstärke.

Das WDVS wird im Nachgang der Dachabdichtungsarbeiten ausgeführt.
Menge: 100,000 lfm

**2.6.60 Edelstahl Abzweig 45°, DN 70**
Edelstahl  Abzweig 45°, Werkstoffnummer 1.4301, nach
DIN EN 1124-2.

Als Steckrohrsystem mit werkseitig in die Muffe vormontierte
EPDM-Lippendichtung, Spitzende mit 20° Phase zum vereinfachten Einstecken in die Muffe. Formteile vollstaendig im Tauchbad gebeizt mit glatter, silbermatter Oberflaeche. Komplett liefern und fachgerecht montieren.

Angebotenes Fabrikat:

...........................................
Menge: 8,000 Stck

**2.6.70 Edelstahl Bogen 45°, DN 70**
Edelstahl Bogen 45° DN 70 Werkstoffnummer 1.4301, nach
DIN EN 1124-2.

Als Steckrohrsystem mit werkseitig in die Muffe vormontierte EPDM-Lippendichtung, Spitzende mit 20° Phase zum vereinfachten Einstecken in die Muffe. Formteile vollständig im Tauchbad gebeizt mit glatter, silbermatter Oberflaeche. Komplett liefern und fachgerecht montieren.

Angebotenes Fabrikat:

...........................................
Menge: 24,000 Stck

**2.6.80 Edelstahl Rohrschelle DN 70 mit EPDM- Einlagen**
Edelstahl Rohrschelle, Werkstoffnummer 1.4404, mit Einlage und Gewindeanschluss M8.

Zur Befestigung am Baukörper liefern und fachgerecht montieren.

Angebotenes Fabrikat:

...........................................
Menge: 50,000 Stck

**2.6.90 Kernlochbohrung, Attika**
Herstellen einer Kernlochbohrung in der Attika für die Rohrleitung der Notentwässerung.

Bohrung durch die Attika mit geeignetem Werkzeug fachgerecht herstellen inkl. abräumen und entsorgen des anfallenden Schuttes.
Attika: Stahlbeton
Wanddicke: ca. 20 cm
Größe der Öffnungen: Durchmesser 80-100 mm
Menge: 8,000 Stck

#### Abschnitt 2.7 Attika-Abdeckungen/Verwahrungen

**2.7.10 Attikaabdeckung, inkl. Haftstreifen**
Mauerabdeckung mit Sichtblende (zweiteilig) liefern und montieren.

Mauerabdeckung aus Aluminium, einschließlich der erforderlichen Haftstreifen  zur Stabilisierung der senkrechten Schenkel (beidseitig), liefern und fluchtgerecht nach DIN EN 1991 windsogsicher mechanisch montieren.

Die senkrechten Abkantungen sind in die Haftstreifen einzuhängen. Die Einzellängen sind fachgerecht miteinander zu verfalzen. Die Abdeckung soll ein Gefälle von mind. 3° nach innen aufweisen.

Die Attikaabdeckung ist auf der Aussenseite für den späteren Einbau eines Wärmedämmverbundsystems auf der Betonfassade vorzurichten.

Material: Aluminiumblech
Farbe: RAL Farbe nach AG
Dicke: 1,5 mm
Materialabwicklung: ca. 730 mm
Kantungen: ca. 4 Stck.

Detail: D01(1)
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Menge: 160,000 lfm

**2.7.20 Mauerabdeckung, Eckzulage**
Zulage Eck- und Endausbildung.

Ausbildung von 90°-Außen- und Innenecken, zur Abdeckung der Vorpositionen, einschließlich aller Gehrungsschnitte und Verbindung durch Löten oder Schweißen.
Menge: 4,000 Stck

#### Abschnitt 2.8 Geländer

**2.8.10 Absturzsicherung, Flachdachgeländer mit Betongewichten**
Flachdachgeländer.

Durchdringungsfreier Seitenschutz für Gründächer, als Komplett-Geländersystem aus Aluminium zur Kollektivsicherung für Inspektion- und Wartungszwecke nach DIN EN 13374 Klasse A, Ausstattungsklasse 3 (BG-Bau, DGUV 201-056).

Leistungs- und Funktionsanforderungen:
- Neigung: senkrecht (90 Grad) oder geneigt (75 Grad)
- Sicherung durch zwei Betongewichte je 12,5 kg
  Material: Beton mit Armierung aus Synthetikfasern
- Einbau der Betongewichte hintereinander
- Rohre (Hand-/Knielauf) in Rohrhalter eingelegt
- Material Geländer: Aluminium
- Material Schutzkappen: PP - VSth
- Pfostenabstand: max. 2.500 mm
- Oberkante Holm über Aufstellfläche: 1.136 - 1.216 mm
- Durchmesser Geländerholme: 36 mm
- Höhenverstellbereich: 80 mm
- Länge Ausleger: 1.500 mm
- Geländerpfosten/Ausleger 45 x 25 mm
- Gewichte Abmessungen: 390 x 390 x 93 mm
- Gewichte Höhe gestapelt: 149 mm
- Gewichte Länge hintereinander: 790 mm
Liefern und gemäß Herstellervorgaben fachgerecht
auf geeignetem Flachdachaufbau montieren.

Angebotenes Fabrikat:

...........................................
Menge: 150,000 lfm

**2.8.20 Absturzsicherung, Montagedokumentation gem. DGUV-I 201-056**
Montagedokumentation.

Erstellung einer Montagedokumentation gemäß
DGUV-I 201-056 und Herstellervorgabe mit nachfolgenden Mindestinhalten:
- Objekt-Adresse
- Produkte/Befestigungsmittel
- Montagefirma/Monteur
- Dachaufsichtsplan inklusive Nummerierung der
  Stützenpositionen
Fotodokumentation:
- 1x unmontierte Stütze inklusiv Befestigungs-Set
  und Werkzeug
- Jede fachgerecht montierte Stütze, nummeriert
- bei Seilen Endschloss-Einheit am Anfang und Ende.
Eine vollständige Montagedokumentation ist nach Abschluss der Arbeiten an den Auftraggeber zu übergeben.
Menge: 1,000 Stck

**2.8.30 Absturzsicherung, Prüfung gem. DGUV 201-056**
2-jährliche Prüfung.

Prüfung gem. DGUV 201-056. Wiederkehrende Inspektion durch eine geeignete Person mit fundierten Fachkenntnissen durch Schulung auf das ausgeschriebene System.
Leistungsumfang:
- Überprüfung der Absturzsicherungsanlage Geländersystem
  alle 2 Jahre
- Dokumentation
- Ggf. erforderliche Wartungsarbeiten werden nach
  Rücksprache mit dem Auftraggeber gesondert verrechnet,
  inkl. Fahrt- und Nebenkosten.
Menge: 1,000 Stck

#### Abschnitt 2.9 Taglohnarbeiten

*Hinweis: Bieterhinweis Lohn*
Stundenlohnarbeiten, Mischlohn
Stundenlohnarbeiten, Mischlohn (gemäß Zuschlagskalkulationsblatt)

Vergütung von Stundenlohnarbeiten

Stundenlohnarbeiten dürfen nur mit ausdrücklicher Genehmigung der
Bauleitung ausgeführt werden. Stundenlohnnachweise
(Taglohnrapporte) müssen nach Vorgabe des AG am Folgetag der
Leistung oder wöchentlich der Bauleitung des AG zur Unterschrift
vorgelegt werden. Später vorgelegte Rapporte werden nicht mehr
anerkannt (s. ZV, Pkt. 15).

Als Stundenverrechnungssatz ist ein Mischlohn, der sich aus dem Mix
der verschiedenen Berufs -, Lohn- und Gehaltsgruppen, welche für die
Ausführung des Vertrages notwendig sind, als Mittelwert
zusammensetzt ( z. B. für die Ausführung Obermonteur, Monteur,
Facharbeiter, Hilfsarbeiter, Auszubildender).

Der Bieter versichert ausdrücklich, dass der angebotene Mischlohn
Stundenverrechnungssatz sowie Stoff- und Gerätekosten unter
Beachtung der preislichen Vorschriften ermittelt wurde und etwa
bestehende Regelungen in Kontrakten nicht überschreitet.

Kalkulationshinweis:
Die angebotenen Stundenverrechnungssätze gelten für die reine
Arbeitszeit und beinhaltet alle Nebenkosten, insbesondere auch
Lohnnebenkosten, Sozialkosten, Wagnis und Gewinn,
Mehrarbeitszuschläge, Auslösung, Schmutz- und andere
Erschwerniszulagen, Kleingeräte (= Geräte, die 1 Mann in den Händen
halten kann),
Vermögensbildung, Aufsicht und dispositive Tätigkeiten.

Regelmässige Arbeitszeit gemäss den vertraglichen Bedingungen!
Wenn im Einzelnen nichts anderslautend geregelt ist, dann gilt als
normale Arbeitszeit Montag bis Samstag 6:00 Uhr bis 19:00 Uhr.

**2.9.10 Mischstundensatz Normalarbeitszeit**
Mischstundensatz für Normalarbeitszeit Montag bis Samstag.
Menge: 20,000 Std

### Bereich 3 Los 2 - Sanierung Dach 2 - Geräte UG

#### Abschnitt 3.1 Material ausbauen/entsorgen

**3.1.10 Kies absaugen, entsorgen**
Kies auflockern, Moos entfernen, absaugen und entsorgen.

Loser Kies vom Flachdach absaugen und entsorgen.
Schütthöhe: ca. 5 cm
Menge: 160,000 m²

**3.1.20 Dachrandbleche ausbauen, entsorgen**
Vorhandene Dachrandbleche demontieren.

Vorhandene Dachrandbleche in Bereich von aufgehenden Bauteilen/Attikaanschluss demontieren, zerkleinern,
heruntertransportieren und als Schutt entsorgen.
Menge: 50,000 lfm

**3.1.30 Gullys ausbauen, entsorgen**
Verwahrungen/Gullys demontieren und entsorgen.
Menge: 3,000 Stck

**3.1.40 Dachpaket ausbauen, entsorgen**
Abbruch und Entsorgung Dachpaket.

Vorhandener Schichtenaufbau des Flachdaches demontieren, zerkleinern, heruntertransportieren und als Schutt abfahren.
Schichtenaufbau bestehend aus:
- PVC-Bahnen
- mehrlagiger bituminöser Abdichtung (2-Lagen)
- Wärmedämmung
- Dampfsperrbahn (wenn nicht vollflächig auf dem Untergrund
  verklebt)
Schichtstärke: bis ca. 17 cm
Menge: 160,000 m²

**3.1.50 Aufgehende Bauteile ausbauen, entsorgen**
Abbruch und Entsorgung aufgehende Bauteile.

Vorhandene Abdichtung im Bereich von aufgehenden
Bauteilen wie z.B. Wand-/Attikaanschluss demontieren, zerkleinern, heruntertransportieren und als Schutt abfahren.
Menge: 100,000 lfm

**3.1.60 Dampfsperre ausbauen, entsorgen**
Vorhandene bituminöse Dampfsperre auf Trapezblech abbrechen und ausbauen.

Anfallenden Schutt vom Dach bringen und aufladen.
Dicke: bis 5 mm
Menge: 160,000 m²

**3.1.70 Wasser absaugen**
Wasser auf Dachflächen durch Absaugen mit Industriesauger oder Pumpen entfernen.
Ausführung bis zu einem Wasserstand von 3 cm.
Menge: 160,000 m²

**3.1.80 Dachfläche trocknen**
Trapezblech mit dem Gasbrenner trocknen.
Menge: 160,000 m²

#### Abschnitt 3.2 Dachaufbau

*Hinweis: Zusätzliche technische Vorbemerkungen - Allgemein Dach*
Zusätzliche technische Vorbemerkungen - Allgemein Dach

Die folgende Leistungsbeschreibung basiert auf einem
Dachsystem mit aufeinander abgestimmten Systemkomponenten.

Grundlagen des Leistungsverzeichnisses sind:
- Herstellervorschriften
- Landesbauordnung des jeweiligen Bundeslandes
- alle relevanten DIN- und EN-Normen bzw. Verbandsrichtlinien
- alle relevanten Sonderbauvorschriften
- VOB, Teil B und C
- Gebäude Energie Gesetz
- Brandschutzprüfung nach DIN CEN/TS 1187,
  Klassifizierung nach DIN EN 13501 - 5  (BROOF (t1))
- ETAG 005 für Flüssigkunststoffe

Unterschreitungen der Leistungs- und Funktionsanforderungen der genannten Produkte sind nicht zulässig. Maßgeblich für die Gleichwertigkeit sind die technischen Spezifikationen und
Herstellervorgaben. Die Nachweise sind mit dem Angebot einzureichen.

Zusätzlich sind folgende Hersteller-Nachweise zu erfüllen:
- Güteüberwachung für Abdichtungs- und Dämmmaterialien
- Qualitätsmanagement des Herstellers nach DIN EN ISO
  9001
- Umweltmanagement des Herstellers nach EN ISO 14001
- Energiemanagement des Herstellers nach DIN EN ISO
  50001
- Ökobilanz (EPD) für Abdichtungs- und Dämmmaterialien
Zusätzliche technische Vorbemerkungen-Absturzsicherung

Gemäß §32 MBO - Dächer (8) bzw. LBO, ArbSchG und
DGUV-Information 201-056 sind Schutzeinrichtungen an Absturzkanten vorzusehen.
In der DGUV-I sind 4 Ausstattungsklassen beschrieben:
- Ausstattungsklasse1: Anschlageinrichtungen mit
  Einzelanschlagpunkten
- Ausstattungsklasse 2: Anschlageinrichtungen mit
  horizontaler Führung (z.B. Seilsicherungssysteme, Schiene)
- Ausstattungsklasse 3: Seitenschutz gem. DIN EN 13374
  (Geländersystem)
- Ausstattungsklasse 4: öffentliche Verkehrswege gem.
  entsprechenden Bauvorschriften.

Bei der Auswahl der Schutzmaßnahmen muss dem kollektiven Schutz Vorrang vor individuellen Schutzmaßnahmen, z. B. persönlicher Schutzausrüstung gegen Absturz, eingeräumt werden.

**3.2.10 Dachfläche reinigen, Verunreinigungen scharf abfegen**
Dach-Trapezblechfläche reinigen.

Verunreinigungen auf der Trapezblechfläche scharf abfegen, anfallenden Schutt vom Dach schaffen und entsorgen.
Menge: 160,000 m²

**3.2.20 Dachfläche reinigen, senkrecht**
Senkrechte Betonflächen reinigen.

Verunreinigungen auf der Betonfläche scharf abfegen, anfallenden Schutt vom Dach schaffen und entsorgen.

Höhe senkrechte Betonfläche: bis ca. 35 cm
Menge: 100,000 lfm

**3.2.30 Dampfsperre, auf Trapezblech verklebt**
Dampfsperre:
Elastomerbitumen Kaltselbstklebebahn als Dampfsperrbahn
brandlastreduziert, hoch Brandschutz vergütet, gemäß
DIN 18234 - Industriebaurichtlinie - mit hohem
Diffusionswiderstand und großer Durchtrittfestigkeit.

Leistungs- und Funktionsanforderungen:
- Dicke: ca. 0,4 mm
- Trägereinlage: Spezial-Aluminiumträger + Glasgelege
- Gewicht: ca. 0,5 kg/m²
- Rollenlänge: 80 m / Breite 1,08 m
- Maximale Zugkraft nach DIN 12311-1:
  l >= 950 N/50 mm
  q >= 750 N/50 mm
- Dehnung nach DIN 12311-1: l + q >= 4 %
- Wasserdampfdurchlässigkeit nach DIN EN 1931: >= 1500 m
- Kaltbiegeverhalten nach DIN EN 1109: <= -40 °C
- Wärmestandfestigkeit nach DIN EN 1110: >= +110 °C
- Brandverhalten nach DIN EN 13501-1: E
- Spezifischer Brennwert PCI Hu max. 11,6 MJ/m² nach
  DIN 18234

Liefern und gem. Herstellervorgaben auf den Untergrund fachgerecht verlegen. Längsnaht- und Kopfstoßüberdeckung mind. 8 cm breit, unter Verwendung einer Andrückrolle fachgerecht verkleben. Ein 45°-Eckschnitt ist an der mittleren Lage im Bereich des T-Stoßes auszuführen. Stöße versetzt anordnen.

Bei Verlegung auf Stahltrapezblech:
Längsnaht auf dem Obergurt anordnen und Kopfstoß mit geeignetem Flachblech unterlegen. Im Bereich von An- und Abschlüssen sowie Dachdurchdringungen ist die Bahn luftdicht anzuschließen. Der weitere Dachaufbau ist Zug um Zug aufzubringen.

Angebotenes Fabrikat:

...........................................
Menge: 160,000 m²

**3.2.40 Grunddämmung einbauen, 100mm**
Liefern und montieren Wärmedämmung mit Schaumkleber verklebt, Polyurethan-Hartschaumplatten, nach DIN EN 13165,
für genutzte und nicht genutzte Dachflächen.

Polyurethan-Hartschaumplatten, nach DIN EN 13165,
für genutzte und nicht genutzte Dachflächen.

Leistungs- und Funktionsanforderungen:

- Anwendungstyp nach 4108-10: DAA dh,hohe  Druckbelastbarkeit
- Deckschichten: Aluminium
- umlaufenden Stufenfalz
- Wärmeleitfähigkeit nach DIN 4108-4: 0,023 W/(mK)
- Brandverhalten nach DIN EN 13501-1: Klasse E nicht  brennend abtropfend, nicht glimmend
- klassifiziert nach DIN 18234-2
- Zugfestigkeit senkrecht zur Plattenebene nach
  DIN EN 1607: > 40 kPa
- Umweltproduktdeklaration EPD nach ISO 14025
- Wasseraufnahme nach DIN EN 12087: < 3 Vol. %
- nicht kapillaraktiv
- formaldehydfrei
- biologisch und bauökologisch unbedenklich
- geruchsneutral
- resistent gegen Schimmel und Verrottung
- PIR-stabilisiert mit PIR Index > 250
(extrem hohe Dimensionsstabilität)
- widerstandsfähig gegen statische und dynamische Lasten
- nicht schmelzend und dauerhaft formbeständig bei hoher Wärmeeinwirkung
- Plattengröße: 1200 x 2400 mm
liefern und auf den Untergrund mit Schaumkleber
streifenweise windsogsicher nach DIN EN 1991-1-4 verkleben.

Platten versetzt anordnen und dicht stoßen.
Plattendicke: 100 mm
Angebotenes Fabrikat:

...........................................
Menge: 160,000 m²

**3.2.50 Gefälledämmung einbauen, 30-70mm**
Gefälledämmung:

Polyurethan-Hartschaumplatten mit Gefälle, nach DIN EN 13165, für genutzte und nicht genutzte Dachflächen, mit Schaumkleber ganzflächig verklebt.

Polyurethan-Hartschaumplatte mit Gefälle, nach
DIN EN 13165, für genutzte und nicht genutzte
Dachflächen.

Leistungs- und Funktionsanforderungen:
- Anwendungstyp nach 4108-10: DAA dh, hohe  Druckbelastbarkeit
- Deckschichten: Aluminium
- Wärmeleitfähigkeit nach DIN 4108-4: 0,023 W/(mK)
- Brandverhalten nach DIN EN 13501-1: Klasse E
nicht brennend abtropfend, nicht glimmend
- klassifiziert nach DIN 18234-2
- Zugfestigkeit senkrecht zur Plattenebene nach DIN EN 1607: > 40 kPa
- Umweltproduktdeklaration EPD nach ISO 14025
- Wasseraufnahme nach DIN EN 12087: < 3 Vol. %
- nicht kapillaraktiv
- formaldehydfrei
- biologisch und bauökologisch unbedenklich
- geruchsneutral
- resistent gegen Schimmel und Verrottung
- PIR-stabilisiert mit PIR Index > 250
(extrem hohe Dimensionsstabilität)
- widerstandsfähig gegen statische und dynamische Lasten
- nicht schmelzend und dauerhaft formbeständig bei hoher Wärmeeinwirkung
- Plattengröße: 1200 x 1200 mm
- U-Wert:  ≤ 0,20 W/(m²K)
- Gefälle: 2 %
- Mittlere Dicke: 30 mm ( i.M 150mm Gesamtaufbau)
Liefern und auf dem Untergrund nach geprüftem Gefälleplan ein- oder mehrlagig jeweils mit Schaumkleber streifenweise windsogsicher nach DIN EN 1991-1-4 verkleben. Platten versetzt anordnen und dicht stoßen.

Hinweis:

Bei Überschreitung der maximalen Lieferdicke, ist eine flächige Unterlegung mit geeigneten Flachplatten gem. Herstellervorgaben erforderlich. Die Verarbeitung der Unterlegung erfolgt nach Herstellervorgaben verklebt verlegt. Die Flachplatten sind fugenversetz anzuordnen. Diese Leistung ist im Einheitspreis einzukalkulieren und wird nicht gesondert vergütet.

Angebotenes Fabrikat:

...........................................
Menge: 160,000 m²

**3.2.60 Mehrpreis Gefälledämmung**
*** Bedarfsposition ohne GB
Wärmedämmung, Mehr- bzw. Minderdicke als Mehr- bzw. Minderpreis:

Mehr- bzw. Minderpreis zur Position Wärmedämmung,
pro 1,0 cm Mehr- bzw. Minderdicke der Wärmedämmung auf Nachweis.
Als Nachweis dient der Lieferschein.

Einheit : m²

Angebotenes Fabrikat:

...........................................
Menge: 160,000 m²

**3.2.70 Linienentwässerungssystem, zwi. Gully u. Attika auf Flächendämmung verklebt verlegt, Länge ca. 8m**
"Dachreiter" zw. Gully und Attika/Wand. Abstand Gully-Attika/Wand: 10 Meter.

Polyurethan-Hartschaumplatten mit Gefälle in zwei Richtungen, nach DIN EN 13165, mit allgemein bauaufsichtlicher Zulassung Nr.: Z-23.15-1432, für die Verlegung in Kehlbereichen ohne Gefälle, zur gezielten Wasserableitung zu den Dachabläufen,
für genutzte und nicht genutzte Dachflächen.
Leistungs- und Funktionsanforderungen:
- Anwendungstyp nach DIN 4108-10: DAA dh, hohe
  Druckbelastbarkeit
- Deckschichten: unkaschiert
- Wärmeleitfähigkeit nach DIN 4108-4:
  WLS 030 - 0,030 W/(mK)
- Brandverhalten nach DIN EN 13501-1: Klasse E
  nicht brennend abtropfend, nicht glimmend
- formaldehydfrei
- Oberflächengeometrie des Linienentwässerungsystems:
  dreieckig, bestehend aus einzelnen Gefälleplatten jeweils mit
  einem Gefälle in zwei Richtungen von: 1,0% bzw. 4,0%
Liefern und auf dem Untergrund nach Verlegeplan des Herstellers, mit Schaumkleber streifenweise
windsogsicher nach DIN EN 1991-1-4 verkleben.

Anordnung zwischen Dachablauf und Attika:
- Abstand Attika-Gully ca. 10 Meter
- Länge Dachreiter ca. 8,0m
- Dachreiter z.B. LES 8 Set 1 + 2 + 3 + 4

Angebotenes Fabrikat:

...........................................
Menge: 2,000 Stck

**3.2.80 Linienentwässerungssystem, zwi. Gully u. Attika auf Flächendämmung verklebt verlegt, Länge 4,0m**
Pos. wie vor, jedoch,

- Länge Dachreiter ca. 4,0m
- Dachreiter z.B. LES 4 Set 1 + 2
Menge: 6,000 Stck

**3.2.90 Linienentwässerungssystem, zwi. Gully u. Attika auf Flächendämmung verklebt verlegt, Länge 3,0m**
Pos. wie vor, jedoch,

- Länge Dachreiter ca. 3,0m
- Dachreiter z.B. LES 3 Set 1 + 2
Menge: 4,000 Stck

**3.2.100 Erste Lage der Abdichtung, vollflächig verklebt als Notabdichtung**
Erste Lage der Abdichtung:

Elastomerbitumen-Kaltselbstklebebahn als untere Lage nach DIN EN 13707, mit variabler Nahtfügetechnik vollflächig als Notabdichtung verklebt.

Leistungs- und Funktionsanforderungen:
- Anwendungskurzzeichen nach
  DIN SPEC 20000-201: DU/E1 PYE KTG KSP 3,5
  DIN SPEC 20000-202: PYE KTG KSP 3,5
- Dicke: ca. 3,5 mm
- oberseitig: folienkaschiert
- unterseitig: Kaltselbstklebebitumen mit Abziehfolie
- kurzfristige Behelfsabdichtung
- Trägereinlage: Glasgittergelege mit Glasvlies
- Maximale Zugkraft nach DIN 12311-1:
  l + q: > 1000 N/50 mm - VSth
- Dehnung nach DIN 12311-1: l + q: > 2 %
- Kaltbiegeverhalten nach DIN EN 1109: oben < -25 °C
  unten < -30 °C
- Wärmestandfestigkeit nach DIN EN 1110: > +100 °C
- Verhalten bei Brand von außen, im System geprüft
  nach DIN CEN/TS 1187 und eingestuft in BROOF(t1)
Liefern und gem. Herstellervorgaben auf der Wärmedämmung fachgerecht verlegen. Längsnaht- und Kopfstoßüberdeckung, mind. 8 cm breit, unter Verwendung einer Andrückrolle fachgerecht thermisch verschweißen. Ein 45°-Eckschnitt ist an der unteren Lage im Bereich des T-Stoßes auszuführen. Stöße versetzt anordnen.

Angebotenes Fabrikat:

...........................................
Menge: 160,000 m²

**3.2.110 Randfixierung der ersten Abdichtungslage aus Bitumen**
Maßnahmen zur Aufnahme horizontaler Kräfte.

Mechanische Befestigung zur Aufnahme horizontaler
Kräfte entlang aller Anschlüsse und Durchdringungen
wie nachfolgend beschrieben ausführen, einschließlich
Lieferung aller erforderlichen Materialien:

- Erste Lage der Abdichtung bis zur Aufkantung führen.
- Geeignete Einzelbefestigungselemente, einschl. Lastverteilteller, Abstand: e = ca. 25 cm, als linieare Be-
  festigung, im unmittelbaren Eckbereich in die
  Unterkonstruktion montieren.

Überdeckung der Befestigungselemente mit Anschlussbahn entsprechend der Folgeposition.

Angebotenes Fabrikat:

...........................................
Menge: 90,000 lfm

**3.2.120 Oberlage der Abdichtung, vollflächig verschweißt**
Oberlage der Abdichtung:

Top-Polymerbitumen-Schweißbahn als obere Lage nach DIN EN 13707 und DIN EN 13969, mit einer mechanisch hochbelastbaren und dimensions stabilenKombinationsträgereinlage in Verbindung mit hochwertigsten Bitumenrezepturen, oberseitig APP-Bitumen für extrem gute Wärmestandfestigkeit und unterseitig SBS-Bitumen für beste Verschweißbarkeit.

Leistungs- und Funktionsanforderungen:

- Anwendungskurzzeichen nach
DIN/TS 20000-201: DO PYE/PYP-KTP 300 S5
DIN/TS 20000-202: BA PYE/PYP-KTP 300 S5
- Dicke ca. 5,2 mm
- oberseitig: beschiefert grünweiß oder graphitschwarz
- unterseitig: folienkaschiert
- Trägereinlage: Polyesterverbund (KTP) 300 g/m²
- Maximale Zugkraft nach DIN 12311-1:
l + q: > 1450 N/50 mm ± 10 %
- Dehnung nach DIN 12311-1: l + q: > 23 ± 3 %
- Maßhaltigkeit nach DIN EN 1107: < 0,2 %
- Kaltbiegeverhalten nach DIN EN 1109:
oben = -20 °C, unten = -30 °C
- Wärmestandfestigkeit nach DIN EN 1110:
oben = +155 °C, unten = +110 °C
- Verhalten bei Brand von außen, im System geprüft
nach DIN CEN/TS 1187 und eingestuft in BROOF(t1)
liefern und gem. Herstellervorgaben auf den Untergrund
fachgerecht vollflächig verschweißen.
Die Längsnaht-und Querstoßüberdeckungen sind fachgerecht zu verschweißen und müssen mindestens 8 cm breit sein.
Querstoßüberdeckungen mit einer
Überdeckung von 10 cm.

Liefern und gem. Herstellervorgaben auf der ersten
Abdichtungslage fachgerecht vollflächig verschweißen.
Längsnaht- und Kopfstoßüberdeckung mind. 8 cm breit
fachgerecht verschweißen. Stöße versetzt anordnen.

Angebotenes Fabrikat:

...........................................
Menge: 160,000 m²

#### Abschnitt 3.3 Detailpositionen

**3.3.10 Abschottung, gedämmt auf Trapezblech**
Abschottung herstellen.

Elastsomerbitumenschweißbahn liefern und als Zuschnittstreifen auf der bereits verlegten ersten Abdichtungslage über die Dämmstoffplatten bis auf die Dampfsperre als Abschottung aufschweißen. Die Überlappungen auf den einzelnen Bahnen muss ca. 20 cm betragen.

Hinweis:
Die Lage der Abschottungen ist während der Ausführung durch
den Verarbeiter zu dokumentieren und am Ende der
Dachabdichtungsarbeiten der Bauleitung zu übergeben.
Menge: 5,000 lfm

**3.3.20 Dachrand Attika, gedämmt, waagerecht Betonaufkantung**
Attikaanschluss (gedämmt).

Detail wie nachfolgend beschrieben ausführen, einschließlich Lieferung aller erforderlichen Materialien:

- Bitumenvoranstrich im Detailbereich fachgerecht aufbringen
- Dampfsperre hoch-, bis Außenkante Attika führen und
  vollflächig aufschweißen / aufkleben
- Kanthölzer auf bestehende Betonattika von oben nach
  DIN EN 1991 verschraubt befestigen. Angenommene Gesamtabmessung OSB-3-Platte 30mm ca. b=30 cm
- Dämmplatte aus Polyurethan-Hartschaumplatten, als Zuschnitt
  an der Attikainnenseite fachgerecht fixieren
  Angenommene Plattendicke: 70 mm
- Polyurethan-Hartschaumkeil, z.B. 100 / 100 mm, im
  Eckbereich vor der Aufkantung verlegen
- Abdichtungsbahnen der Vorpositionen als Zuschnitt im
  Lagenrückversatz mit jeweils 10 cm Überdeckung fachgerecht
  verlegen. Die Zuschnitte hoch- und weiter bis Außenkante
  Attika führen und aufschweißen / aufkleben. Die Oberlage ist
  bis Unterkante Kantholz herunterzuführen und mit geeignetem
  Befestiger zu fixieren. Die erste Lage zwischen den Lagen der
  Flächenabdichtung einbinden
- Alu-Zink Kantblech als zus. Unterkonstruktion abw. ca. 300mm, t = 3 mm an Stb-Attika gedübelt.

Attikahöhe: i.M. 35 cm
Attikabreite: ca. 35 cm
Menge: 50,000 lfm

**3.3.30 Zulage Eckausbildung, Attika**
Eckausbildung herstellen.

Fachgerechte Ausbildung von Innen- und Aussenecken z.B. mittels geeigneten Zuschnittstreifen in jeder Abdichtungslage.
(Die Abrechnung erfolgt pro Ecke. Darin sind die Dampfsperre, die erste Lage und die Oberlage enthalten).
Menge: 4,000 Stck

**3.3.40 Wandanschluss, aufgehendes Bauteil, gedämmt**
Detail wie nachfolgend beschrieben ausführen, einschließlich Lieferung aller erforderlichen Materialien:

- Bitumenvoranstrich im Detailbereich fachgerecht aufbringen
- Dampfsperre hochführen bis ca. 15cm über wasserführender
  Schicht.
- Gekantetes Alu-Zink-Blech, t= 2,0mm, 4-fach gekantet,  als
  Tropfblech/Abdeckblech, Abwicklung ca. 220mm
- Dämmplatte aus Polyurethan-Hartschaumplatten, als Zuschnitt
  an der Fassadenseite fachgerecht fixieren
  Angenommene Plattendicke: ca. 120 mm
- Polyurethan-Hartschaumkeil, z.B. 100 / 100 mm, im
  Eckbereich vor der Aufkantung verlegen
- Abdichtungsbahnen der Vorpositionen als Zuschnitt im
  Lagenrückversatz mit jeweils 10 cm Überdeckung fachgerecht
  verlegen. Die Zuschnitte hoch- und weiter bis Außenkante
  Attika führen und aufschweißen / aufkleben. Die Oberlage ist
  bis Unterkante Kantholz herunterzuführen und mit geeignetem
  Befestiger zu fixieren. Die erste Lage zwischen den Lagen der
  Flächenabdichtung einbinden

Achse F

Siehe Detail D01(3)

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Menge: 26,000 lfm

**3.3.50 Zulage Eckausbildung aufgehende Bauteile, Stützenanschluss**
Eckausbildung herstellen (Innen- und Außenecken) um Stahbetonstützen,
Pos. wie vor jedoch für die Eckausbildungen mit oben genannten Ausführungsdetails.

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Menge: 26,000 Stck

**3.3.60 Gully eindichten, Hauptdach DN100**
Einbauteil Gully DN 100 wie folgt eindichten:

- Dampfsperrbahn der Regeldachfläche an den Grundkörper
  der Dachentwässerung heranführenund eindichten
- Wärmedämmung des Schichtenpaketes ca. 1m² umlaufend
  gleichmäßig zur Dachentwässerung hinabsenken und wie
  erforderlich anarbeiten bzw.anpassen.
- Abdichtungslagen der Regeldachfläche an
  die Dachentwässerung heranführen und
  gemäß Herstellervorgabe an den Anschlußflansch der
  Dachentwässerung anbinden
- Pressflansche sind mit Drehmomentschlüssel gemäß
  Herstellervorgabe anziehen
- Klebeflansche sind sauber und vollflächig zu verschweißen
Menge: 3,000 Stck

**3.3.70 Lüftungskanal eindichten**
Abdichtung von Lüfterdurchdringungen im Bestand mit Flüssigkunststoff inklusive vollflächiger Einlage eines perforierten Spezialvlieses. Vliesüberlappung mindestens 5 cm. Anschluss der Abdichtung an angrenzende Abdichtungsuntergründe mit einer Überlappung von mindestens 10 cm herstellen.

Ausführung und Verarbeitung  gemäß den aktuellen Herstellerrichtlinien des Systems.

Eigenschaften:
- Einkomponentiger Flüssigkunststoff auf PU-Basis
- Schichtdicke: mind. 2,5 mm
- Verbrauch: ca. 3,0 kg/m²
- Vlies: perforiertes Spezialvlies, 165 g/m²
- Verarbeitungstemperatur: 5–45 °C
- UV-, hydrolyse- und alkalibeständig
- Klassifizierung: DIN EN 13501-5, BROOF (t1) entsprechend DIN 4102-7 / B2
- System geprüft nach ETAG 005 (höchste Klassen)
Abmessungen: : ca. 60 × 120 cm

Erforderliche Eckausbildungen sowie Anpassungen an geometrische Besonderheiten sind in den Einheitspreis einzukalkulieren.
Menge: 1,000 Stck

**3.3.80 Not-Gully eindichten**
Wie Pos. zuvor, jedoch:

Einbauteil Not-Gully.
Menge: 2,000 Stck

#### Abschnitt 3.4 Hauptentwässerung

**3.4.10 Berechnung für Flachdachentwässerungssysteme**
Ausarbeiten einer Entwässerungsberechnung für die Hauptentwässerung und Notentwässerung mit Freispiegelströmung.

Die Berechnung für Flachdachentwässerungssysteme berechnet die zu entwässernde Wassermenge (in Liter
pro Sekunde) gemäß den Formeln der DIN 1986-100 für
Teilflächen und komplette Dachflächen.
Menge: 1,000 Stck

**3.4.20 Ablaufelement**
Standardelement senkrecht, aus Polyurethan, wärmegedämmt, nach DIN EN 1253-2, in der Nennweite DN100.

Abflussmenge 7,4 l/s bei 35 mm Stauhöhe. Zum direkten Anschluss an Rohre mit Steckmuffe, zur Freispiegelentwässerung, mit großer eingeschäumter Wunschanschlussmanschette (495 mm x 495 mm) passend zur Dachabdichtung und mit Fixierring zur zusätzlichen Sicherung der Anschlussmanschette und zur Aufnahme des beiliegenden Kiesfangs, liefern und fachgerecht einbauen.

Inkl. Anschluss an die bestehende Entwässerungsleitung.
Nennweite DN: DN 100
Außendurchmesser OD (mm): 110 mm

Angebotenes Fabrikat:

...........................................
Menge: 3,000 Stck

**3.4.30 Dämmkörper, Ablaufelement**
*** Bedarfsposition ohne GB
Dämmkörper, aus extrudiertem Polystyrolschaum (XPS).

WLG 040, 500 mm x 500 mm x 220 mm, Brandverhalten Euroklasse E, gemäß EN 13501-1. Zur Wärmedämmung und als verlorene Schalung geeignet, liefern und fachgerecht einbauen.
Bezeichnung: Standard Dämmkörper Ablaufelement

Angebotenes Fabrikat:

...........................................
Menge: 3,000 Stck

**3.4.40 Aufstockelement**
Aufstockelement, aus Polyurethan, nach nach DIN EN 1253 für Dämmstoffstärken von 60 - 220 mm.

Mit eingeschäumter Wunschanschlussmanschette
(495 mm x 495 mm), passend zur Dachabdichtung, mit
Fixierring zur zusätzlichen Sicherung der Anschlussmanschette und zur Aufnahme des Kiesfangs. Komplett mit Gleitmittel und mehrlippigem Winkeldichtring zur Rückstausicherung liefern und fachgerecht einbauen.
Bezeichnung: Aufstockelement, mit Wunschanschlussmanschette

Angebotenes Fabrikat:

...........................................
Menge: 3,000 Stck

**3.4.50 Dämmkörper, Aufstockelement**
Dämmkörper für Aufstockelemente 100 mm, aus Polyurethan (PUR).

Zum einfachen Verkleben auf der Dampfsperre, ohne mechanische Befestigung des Aufstockelementes durch Verkleben mit dem Dämmkörper, Größe 500 x 500 x 100 mm,
Wärmeleitfähigkeit lambda = 0,025 W/mK,
Druckfestigkeit 200 kPa, Rohdichte ca. 50 kg/m³, als
Einbauhilfe und Wärmedämmung zur Verhinderung
von Wärmebrücken, liefern und fachgerecht einbauen.
Bezeichnung: Dämmkörper für Aufstockelemente 100 mm

Angebotenes Fabrikat:

...........................................
Menge: 3,000 Stck

#### Abschnitt 3.5 Notentwässerung

**3.5.10 Ablaufelement, inkl. Dämmkörper**
Notentwässerungsset aus Edelstahl rostfrei, Werkstoffnummer 1.4301, nach DIN EN 1253-2, mit Schraubflansch-Konstruktion, 600 mm Stutzenlänge, Abflussmenge als Speier 8,8 l/s bei 65 mm Stauhöhe, mit flachem Losflansch und zwei Dichtmanschetten zum Einklemmen von Bitumen-, Kunststoff- oder Kautschukbahnen.

Mit acht auf dem Festflansch verschweißten Edelstahlgewindestiften M12, Messingmuttern, Schutzkappen, Unterlegscheiben und Kiesfang, liefern und fachgerecht einbauen.

Inkl. Anschlussmanschette als Bitumen-Unterlage, in einer Größe von 620 x 495 mm, mit vorgestanzten Aussparungen für die Gewindebolzen und den Einlauftopf.

Inkl. Dämmkörper, aus Polyurethan (PUR), 100 mm Höhe, Brandverhalten Euroklasse E, Anwendungstyp DAA dh nach DIN 4108-10 für z. B. genutzte Dachflächen geeignet. Zur Wärmedämmung und als Einbauhilfe bei der Positionierung des Fassadendurchbruchs und der SitaTurbo Dampfsperrplatte, liefern und fachgerecht einbauen.

Stutzenlänge: 600 mm

Angebotenes Fabrikat:

...........................................
Menge: 2,000 Stck

**3.5.20 Abdeckplatte**
Fassaden-Abdeckplatte, aus Edelstahl rostfrei,

Zur Abdeckung des Attika- bzw. Wanddurchbruchs von Attikagullys im Maß von 120x60mm, in einer Materialstärke von 1,5 mm und einer Kreisöffnung von 79 mm, liefern und
fachgerecht einbauen.
Bezeichnung: Fassaden-Abdeckplatte für Speier 120x60 mm
Länge: 220 mm
Breite: 180 mm

Angebotenes Fabrikat:

...........................................
Menge: 2,000 Stck

**3.5.30 Dichtmanschette**
Dichtmanschette für WDVS, aus Vlies-Butyl.

Einteilige, überputzbare Luftdichtungsmanschette zur schnellen und luftdichten Abdichtung von Rohrdurchführungen im Wärmedämmverbundsystem gemäß DIN 4108-7 und
GEG 2020, in der Größe  320 x 320 mm, mit hochflexibler EPDM Dichtung, selbstklebender überputzbarer Vlies-Butyl-Klebekragen für eine dauerhafte Verbindung auf dem Untergrund (ggf. Haftprimer erforderlich) und der Vlies- Haftoberfläche mit dem Putz, liefern und fachgerecht einbauen.
Dichtmanschette für WDVS Abmessung Wanddurchführung: 120x60mm (rechteck Speier)
Angebotenes Fabrikat:

...........................................
Menge: 2,000 Stck

**3.5.40 Kernlochbohrung, Attika**
Aussparung in Attika  herstellen, Aussparung im Gefälle ca. 1%, Höhenlage nach Angabe Detailzeichnungen.

Liefern und einbauen von einem vierfach gekanteten Blech mit Dichtmanschette als Notenwässerung.

Blechstärke t= 1mm
Beschichtet in RAL Farbton nach Angaben AG.
Durchmesser : 125mm

Die Dichtmanschette ist in die vertikale Attika-Abdichtung mit einzudichten und mit abgewinkelte Klebeplatte für Dämmkeil und Dampfsperrplatte.  Die Abdichtung erfolgt mit Flüssigabdichtung und ist in dieser Position einzukalkulieren.
Menge: 2,000 Stck

#### Abschnitt 3.6 Attika-Abdeckungen/Verwahrungen

**3.6.10 Attikaabdeckung, inkl. Haftstreifen**
Mauerabdeckung mit Sichtblende (zweiteilig) liefern und montieren.

Mauerabdeckung aus Aluminium, einschließlich der erforderlichen Haftstreifen  zur Stabilisierung der senkrechten Schenkel (beidseitig), liefern und fluchtgerecht nach DIN EN 1991 windsogsicher mechanisch montieren.

Die senkrechten Abkantungen sind in die Haftstreifen einzuhängen. Die Einzellängen sind fachgerecht miteinander zu verfalzen. Die Abdeckung soll ein Gefälle von mind. 3° nach innen aufweisen.

Die Attikaabdeckung ist auf der Aussenseite für den späteren Einbau eines Wärmedämmverbundsystems auf der Betonfassade vorzurichten.

Material: Aluminiumblech
Farbe: RAL Farbe nach AG
Dicke: 1,5 mm
Materialabwicklung: ca. 620 mm
Kantungen: ca. 4 Stck.

Detail 01(2)

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Menge: 50,000 lfm

**3.6.20 Mauerabdeckung, Eckzulage**
Zulage Eck- und Endausbildung.

Ausbildung von 90°-Außen- und Innenecken, zur Abdeckung der Vorpositionen, einschließlich aller Gehrungsschnitte und Verbindung durch Löten oder Schweißen.
Menge: 2,000 Stck

**3.6.30 Wandanschluß, Klemmprofil**
Wandanpressprofil liefern und montieren.

Anpressrofil, mit allem Zubehör und Befestigungsmaterial liefern und zwischen Profil und Bauteil mit elastischem Dichtstoff
fachgerecht schließen.

Angebotenes Fabrikat:

...........................................
Menge: 60,000 lfm

#### Abschnitt 3.7 Geländer

**3.7.10 Absturzsicherung, Flachdachgeländer mit Betongewichten**
Flachdachgeländer.

Durchdringungsfreier Seitenschutz, als Komplett-Geländersystem aus Aluminium zur Kollektivsicherung für Inspektion- und Wartungszwecke nach DIN EN 13374 Klasse A, Ausstattungsklasse 3 (BG-Bau, DGUV 201-056).

Leistungs- und Funktionsanforderungen:
- Neigung: senkrecht (90 Grad) oder geneigt (75 Grad)
- Sicherung durch zwei Betongewichte je 12,5 kg
  Material: Beton mit Armierung aus Synthetikfasern
- Einbau der Betongewichte hintereinander
- Rohre (Hand-/Knielauf) in Rohrhalter eingelegt
- Material Geländer: Aluminium
- Material Schutzkappen: PP - VSth
- Pfostenabstand: max. 2.500 mm
- Oberkante Holm über Aufstellfläche: 1.136 - 1.216 mm
- Durchmesser Geländerholme: 36 mm
- Höhenverstellbereich: 80 mm
- Länge Ausleger: 1.500 mm
- Geländerpfosten/Ausleger 45 x 25 mm
- Gewichte Abmessungen: 390 x 390 x 93 mm
- Gewichte Höhe gestapelt: 149 mm
- Gewichte Länge hintereinander: 790 mm
Liefern und gemäß Herstellervorgaben fachgerecht
auf geeignetem Flachdachaufbau montieren.

Angebotenes Fabrikat:

...........................................
Menge: 50,000 lfm

**3.7.20 Absturzsicherung, Montagedokumentation gem. DGUV-I 201-056**
Montagedokumentation.

Erstellung einer Montagedokumentation gemäß
DGUV-I 201-056 und Herstellervorgabe mit nachfolgenden Mindestinhalten:
- Objekt-Adresse
- Produkte/Befestigungsmittel
- Montagefirma/Monteur
- Dachaufsichtsplan inklusive Nummerierung der
  Stützenpositionen
Fotodokumentation:
- 1x unmontierte Stütze inklusiv Befestigungs-Set
  und Werkzeug
- Jede fachgerecht montierte Stütze, nummeriert
- bei Seilen Endschloss-Einheit am Anfang und Ende.
Eine vollständige Montagedokumentation ist nach Abschluss der Arbeiten an den Auftraggeber zu übergeben.
Menge: 1,000 Stck

**3.7.30 Absturzsicherung, Prüfung gem. DGUV 201-056**
2-jährliche Prüfung.

Prüfung gem. DGUV 201-056. Wiederkehrende Inspektion durch eine geeignete Person mit fundierten Fachkenntnissen durch Schulung auf das ausgeschriebene System.
Leistungsumfang:
- Überprüfung der Absturzsicherungsanlage Geländersystem
  alle 2 Jahre
- Dokumentation
- Ggf. erforderliche Wartungsarbeiten werden nach
  Rücksprache mit dem Auftraggeber gesondert verrechnet,
  inkl. Fahrt- und Nebenkosten.
Menge: 1,000 Stck

#### Abschnitt 3.8 Taglohnarbeiten

*Hinweis: Bieterhinweis Lohn*
Stundenlohnarbeiten, Mischlohn
Stundenlohnarbeiten, Mischlohn (gemäß Zuschlagskalkulationsblatt)

Vergütung von Stundenlohnarbeiten

Stundenlohnarbeiten dürfen nur mit ausdrücklicher Genehmigung der
Bauleitung ausgeführt werden. Stundenlohnnachweise
(Taglohnrapporte) müssen nach Vorgabe des AG am Folgetag der
Leistung oder wöchentlich der Bauleitung des AG zur Unterschrift
vorgelegt werden. Später vorgelegte Rapporte werden nicht mehr
anerkannt (s. ZV, Pkt. 15).

Als Stundenverrechnungssatz ist ein Mischlohn, der sich aus dem Mix
der verschiedenen Berufs -, Lohn- und Gehaltsgruppen, welche für die
Ausführung des Vertrages notwendig sind, als Mittelwert
zusammensetzt ( z. B. für die Ausführung Obermonteur, Monteur,
Facharbeiter, Hilfsarbeiter, Auszubildender).

Der Bieter versichert ausdrücklich, dass der angebotene Mischlohn
Stundenverrechnungssatz sowie Stoff- und Gerätekosten unter
Beachtung der preislichen Vorschriften ermittelt wurde und etwa
bestehende Regelungen in Kontrakten nicht überschreitet.

Kalkulationshinweis:
Die angebotenen Stundenverrechnungssätze gelten für die reine
Arbeitszeit und beinhaltet alle Nebenkosten, insbesondere auch
Lohnnebenkosten, Sozialkosten, Wagnis und Gewinn,
Mehrarbeitszuschläge, Auslösung, Schmutz- und andere
Erschwerniszulagen, Kleingeräte (= Geräte, die 1 Mann in den Händen
halten kann),
Vermögensbildung, Aufsicht und dispositive Tätigkeiten.

Regelmässige Arbeitszeit gemäss den vertraglichen Bedingungen!
Wenn im Einzelnen nichts anderslautend geregelt ist, dann gilt als
normale Arbeitszeit Montag bis Samstag 6:00 Uhr bis 19:00 Uhr.

Zusätzliche Nachtarbeit und Arbeiten an Sonn- und Feiertagen werden
gemäß den nachfolgenden Stundensätzen vergütet, wenn nicht im
Vertrag gesondert geregelt (auf den Nebenkostenanteil der
Stundensätze werden keine Zuschläge bezahlt).

**3.8.10 Mischstundensatz Normalarbeitszeit**
Mischstundensatz für Normalarbeitszeit Montag bis Samstag.
Menge: 20,000 Std

### Bereich 4 Los 3 - Sanierung Dach 3 - Foyer EG

#### Abschnitt 4.1 Material ausbauen/entsorgen

**4.1.10 Kies absaugen, entsorgen**
Kies auflockern, Moos entfernen, absaugen und entsorgen.

Loses, unbelastetes, loser Kies vom Flachdach absaugen und entsorgen.
Schütthöhe: ca. 5 cm
Menge: 260,000 m²

**4.1.20 Dachrandbleche ausbauen, entsorgen**
Vorhandene Dachrandbleche demontieren.

Vorhandene Dachrandbleche in Bereich von aufgehenden Bauteilen/Attikaanschluss demontieren, zerkleinern,
heruntertransportieren und als Schutt entsorgen.
Menge: 50,000 lfm

**4.1.30 Gullys ausbauen, entsorgen**
Verwahrungen/Gullys demontieren und entsorgen.
Menge: 3,000 Stck

**4.1.40 Dachpaket ausbauen, entsorgen**
Abbruch und Entsorgung Dachpaket.

Vorhandener Schichtenaufbau des Flachdaches demontieren, zerkleinern, heruntertransportieren und als Schutt abfahren.
Schichtenaufbau bestehend aus:
- mehrlagiger bituminöser Abdichtung (2-Lagen)
- Wärmedämmung
- Dampfsperrbahn (wenn nicht vollflächig auf dem Untergrund
  verklebt)
Schichtstärke: bis ca. 17 cm
Menge: 260,000 m²

**4.1.50 Aufgehende Bauteile ausbauen, entsorgen**
Abbruch und Entsorgung aufgehende Bauteile.

Vorhandene Abdichtung im Bereich von aufgehenden
Bauteilen wie z.B. Wand-/Attikaanschluss demontieren, zerkleinern, heruntertransportieren und als Schutt abfahren.
Menge: 50,000 lfm

**4.1.60 Dampfsperre ausbauen, entsorgen**
Vorhandene bituminöse Dampfsperre auf Trapezblech abbrechen und ausbauen.

Anfallenden Schutt vom Dach bringen und aufladen.
Dicke: bis 5 mm
Menge: 260,000 m²

**4.1.70 Wasser absaugen**
Wasser auf Dachflächen durch Absaugen mit Industriesauger oder Pumpen entfernen.
Ausführung bis zu einem Wasserstand von 3 cm.
Menge: 260,000 m²

**4.1.80 Dachfläche trocknen**
Trapezblech mit dem Gasbrenner trocknen.
Menge: 260,000 m²

**4.1.90 Blitzschutzanlage ausbauen, entsorgen**
Demontieren der Blitzschutzanlage (Rundstahl ca. 5 mm) inkl. der Fahnen, Stellfüße  und Halterungen, abtransportieren und entsorgen.
Menge: 20,000 lfm

#### Abschnitt 4.2 Dachaufbau

*Hinweis: Zusätzliche technische Vorbemerkungen - Allgemein Dach*
Zusätzliche technische Vorbemerkungen - Allgemein Dach

Die folgende Leistungsbeschreibung basiert auf einem
Dachsystem mit aufeinander abgestimmten Systemkomponenten.

Grundlagen des Leistungsverzeichnisses sind:
- Herstellervorschriften
- Landesbauordnung des jeweiligen Bundeslandes
- alle relevanten DIN- und EN-Normen bzw. Verbandsrichtlinien
- alle relevanten Sonderbauvorschriften
- VOB, Teil B und C
- Gebäude Energie Gesetz
- Brandschutzprüfung nach DIN CEN/TS 1187,
  Klassifizierung nach DIN EN 13501 - 5  (BROOF (t1))
- ETAG 005 für Flüssigkunststoffe

Unterschreitungen der Leistungs- und Funktionsanforderungen der genannten Produkte sind nicht zulässig. Maßgeblich für die Gleichwertigkeit sind die technischen Spezifikationen und
Herstellervorgaben. Die Nachweise sind mit dem Angebot einzureichen.

Zusätzlich sind folgende Hersteller-Nachweise zu erfüllen:
- Güteüberwachung für Abdichtungs- und Dämmmaterialien
- Qualitätsmanagement des Herstellers nach DIN EN ISO
  9001
- Umweltmanagement des Herstellers nach EN ISO 14001
- Energiemanagement des Herstellers nach DIN EN ISO
  50001
- Ökobilanz (EPD) für Abdichtungs- und Dämmmaterialien

Gemäß §32 MBO - Dächer (8) bzw. LBO, ArbSchG und
DGUV-Information 201-056 sind Schutzeinrichtungen an Absturzkanten vorzusehen.
In der DGUV-I sind 4 Ausstattungsklassen beschrieben:
- Ausstattungsklasse1: Anschlageinrichtungen mit
  Einzelanschlagpunkten
- Ausstattungsklasse 2: Anschlageinrichtungen mit
  horizontaler Führung (z.B. Seilsicherungssysteme, Schiene)
- Ausstattungsklasse 3: Seitenschutz gem. DIN EN 13374
  (Geländersystem)
- Ausstattungsklasse 4: öffentliche Verkehrswege gem.
  entsprechenden Bauvorschriften.

Bei der Auswahl der Schutzmaßnahmen muss dem kollektiven Schutz Vorrang vor individuellen Schutzmaßnahmen, z. B. persönlicher Schutzausrüstung gegen Absturz, eingeräumt werden.

**4.2.10 Dachfläche reinigen, Verunreinigungen scharf abfegen**
Dach-Trapezblechfläche reinigen.

Verunreinigungen auf der Trapezblechfläche scharf abfegen, anfallenden Schutt vom Dach schaffen und entsorgen.
Menge: 260,000 m²

**4.2.20 Dachfläche reinigen, senkrecht**
Senkrechte Betonflächen reinigen.

Verunreinigungen auf der Betonfläche scharf abfegen, anfallenden Schutt vom Dach schaffen und entsorgen.

Höhe senkrechte Betonfläche: bis ca. 35 cm
Menge: 50,000 lfm

**4.2.30 Dampfsperre, auf Trapezblech verklebt**
Dampfsperre:
Elastomerbitumen Kaltselbstklebebahn als Dampfsperrbahn
brandlastreduziert, hoch Brandschutz vergütet, gemäß
DIN 18234 - Industriebaurichtlinie - mit hohem
Diffusionswiderstand und großer Durchtrittfestigkeit.

Leistungs- und Funktionsanforderungen:
- Dicke: ca. 0,4 mm
- Trägereinlage: Spezial-Aluminiumträger + Glasgelege
- Gewicht: ca. 0,5 kg/m²
- Rollenlänge: 80 m / Breite 1,08 m
- Maximale Zugkraft nach DIN 12311-1:
  l >= 950 N/50 mm
  q >= 750 N/50 mm
- Dehnung nach DIN 12311-1: l + q >= 4 %
- Wasserdampfdurchlässigkeit nach DIN EN 1931: >= 1500 m
- Kaltbiegeverhalten nach DIN EN 1109: <= -40 °C
- Wärmestandfestigkeit nach DIN EN 1110: >= +110 °C
- Brandverhalten nach DIN EN 13501-1: E
- Spezifischer Brennwert PCI Hu max. 11,6 MJ/m² nach
  DIN 18234

Liefern und gem. Herstellervorgaben auf den Untergrund fachgerecht verlegen. Längsnaht- und Kopfstoßüberdeckung mind. 8 cm breit, unter Verwendung einer Andrückrolle fachgerecht verkleben. Ein 45°-Eckschnitt ist an der mittleren Lage im Bereich des T-Stoßes auszuführen. Stöße versetzt anordnen.

Bei Verlegung auf Stahltrapezblech:
Längsnaht auf dem Obergurt anordnen und Kopfstoß mit geeignetem Flachblech unterlegen. Im Bereich von An- und Abschlüssen sowie Dachdurchdringungen ist die Bahn luftdicht anzuschließen. Der weitere Dachaufbau ist Zug um Zug aufzubringen.

Angebotenes Fabrikat:

...........................................
Menge: 260,000 m²

**4.2.40 Grunddämmung einbauen, 60mm**
Grunddämmung:
Wärmedämmung Bauder mit Schaumkleber verklebt,
Polyurethan-Hartschaumplatten, nach DIN EN 13165,
für genutzte und nicht genutzte Dachflächen.

Leistungs- und Funktionsanforderungen:
- Anwendungstyp nach 4108-10: DAA dh, hohe
  Druckbelastbarkeit
- Deckschichten: Aluminium
- umlaufenden Stufenfalz
- Wärmeleitfähigkeit nach DIN 4108-4: 0,023 W/(mK)
- Brandverhalten nach DIN EN 13501-1: Klasse E
  nicht brennend abtropfend, nicht glimmend
- klassifiziert nach DIN 18234-2
- Zugfestigkeit senkrecht zur Plattenebene nach DIN EN 1607:
  > 40 kPa
- Umweltproduktdeklaration EPD nach ISO 14025
- Wasseraufnahme nach DIN EN 12087: < 3 Vol. %
- nicht kapillaraktiv
- formaldehydfrei
- biologisch und bauökologisch unbedenklich
- geruchsneutral
- resistent gegen Schimmel und Verrottung
- PIR-stabilisiert mit PIR Index > 250 (extrem hohe
  Dimensionsstabilität)
- widerstandsfähig gegen statische und dynamische Lasten
- nicht schmelzend und dauerhaft formbeständig bei hoher
  Wärmeeinwirkung
- Plattengröße: 1200 x 2400 mm liefern und auf den Untergrund
  mit Schaumkleber streifenweise windsogsicher nach DIN EN
  1991-1-4 verkleben.

Platten versetzt anordnen und dicht stoßen.
Plattendicke: 60 mm

Angebotenes Fabrikat:

...........................................
Menge: 260,000 m²

**4.2.50 Gefälledämmung einbauen, 30-230mm**
Gefälledämmung:

Polyurethan-Hartschaumplatten mit Gefälle, nach DIN EN 13165, für genutzte und nicht genutzte Dachflächen, mit Schaumkleber ganzflächig verklebt.

Leistungs- und Funktionsanforderungen:
- Anwendungstyp nach 4108-10: DAA dh, hohe
  Druckbelastbarkeit
- Deckschichten: Alu-kaschiert
- Wärmeleitfähigkeit nach
  DIN 4108-4: WLS 025-027
  Dicke  < 80 mm  - 0,027 W/(mK)
  Dicke >= 80 mm  - 0,026 W/(mK)
  Dicke >= 120 mm - 0,025 W/(mK)
- Brandverhalten nach DIN EN 13501-1: Klasse E nicht
  brennend abtropfend, nicht glimmend
- klassifiziert nach DIN 18234-2
- Zugfestigkeit senkrecht zur Plattenebene nach DIN EN 1607:
  > 100 kPa
- Umweltproduktdeklaration EPD nach ISO 14025
- Wasseraufnahme nach DIN EN 12087: < 3 Vol. %
- kurzfristig Temperaturbeständig bis + 250°C
- nicht kapillaraktiv - VSth
- formaldehydfrei
- biologisch und bauökologisch unbedenklich
- geruchsneutral
- resistent gegen Schimmel und Verrottung
- PIR-stabilisiert mit PIR Index > 250 (extrem hohe
  Dimensionsstabilität)
- widerstandsfähig gegen statische und dynamische Lasten
- nicht schmelzend und dauerhaft formbeständig bei
  hoher Wärmeeinwirkung
- Plattenformat: 800 x 1200 mm
Liefern und auf dem Untergrund nach geprüftem Gefälleplan ein- oder mehrlagig jeweils mit Bauder Schaumkleber streifenweise windsogsicher nach DIN EN 1991-1-4 verkleben. Platten versetzt anordnen und dicht stoßen.

Gefälle: 2 %
Mittlere Dicke: 160 mm

Hinweis:
Der U-Wert muss nach DIN EN 6946 mind. 0,20 W/m²K  betragen.

Angebotenes Fabrikat:

...........................................
Menge: 260,000 m²

**4.2.70 Linienentwässerungssystem, zwi. Gullys u. Attika auf Flächendämmung verklebt verlegt, Länge 4,0m**
Polyurethan-Hartschaumplatten mit Gefälle in zwei Richtungen, nach DIN EN 13165, mit allgemein bauaufsichtlicher Zulassung Nr.: Z-23.15-1432, für die Verlegung in Kehlbereichen ohne Gefälle, zur gezielten Wasserableitung zu den Dachabläufen, für genutzte und nicht genutzte Dachflächen.
Leistungs- und Funktionsanforderungen:
- Anwendungstyp nach DIN 4108-10: DAA dh, hohe
  Druckbelastbarkeit - Bsb23
- Deckschichten: unkaschiert
- Wärmeleitfähigkeit nach DIN 4108-4:
  WLS 030 - 0,030 W/(mK)
- Brandverhalten nach DIN EN 13501-1: Klasse E nicht
  brennend abtropfend, nicht glimmend
- formaldehydfrei
- Oberflächengeometrie des Linienentwässerungsystems:
  dreieckig, bestehend aus einzelnen Gefälleplatten
  jeweils mit einem Gefälle in zwei Richtungen
  von: 1,0% bzw. 4,0%
Liefern und auf dem Untergrund nach Verlegeplan des
Herstellers, mit Bauder Schaumkleber streifenweise
windsogsicher nach DIN EN 1991-1-4 verkleben.

- Abstand Attika-Gully ca. 4,60 Meter
- Länge Dachreiter ca. 4,0m
- Dachreiter z.B. LES 4 Set 1 + 2

Angebotenes Fabrikat:

...........................................
Menge: 4,000 Stck

**4.2.80 Linienentwässerungssystem, zwi. Gully u. Attika auf Flächendämmung verklebt verlegt, Länge 6,0m**
Pos. wie vor jedoch,

- Abstand Gully-Gully ca. 6,20 Meter
- Länge Dachreiter ca. 6,0 m
- Dachreiter z.B. LES 6 Set 1 + 2 + 3

Angebotenes Fabrikat:

...........................................
Menge: 4,000 Stck

**4.2.90 Erste Lage der Abdichtung, vollflächig verklebt als Notabdichtung**
Erste Lage der Abdichtung:
Elastomerbitumen-Kaltselbstklebebahn als untere Lage
nach DIN EN 13707 und DIN EN 13969 mit variabler
Nahtfügetechnik.

Leistungs- und Funktionsanforderungen:
- Anwendungskurzzeichen nach
DIN/TS 20000-201: DU PYE KTG KSP 3
DIN/TS 20000-202: PYE KTG KSP 3
- Dicke: ca. 3 mm
- oberseitig: folienkaschiert
- unterseitig: Kaltselbstklebebitumen mit Abziehfolie
- kurzfristige Behelfsabdichtung
- Trägereinlage: Glasgittergelege mit Glasvlies
- Maximale Zugkraft nach DIN 12311-1:
l + q: > 1000 N/50 mm
- Dehnung nach DIN 12311-1: l + q: > 2 %
- Kaltbiegeverhalten nach DIN EN 1109: oben < -25 °C
unten < -30 °C
- Wärmestandfestigkeit nach DIN EN 1110: > +100 °C
- Verhalten bei Brand von außen, im System geprüft
nach DIN CEN/TS 1187 und eingestuft in BROOF(t1)
Liefern und gem. Herstellervorgaben auf den Untergrund
fachgerecht verlegen. Längsnaht- und Kopfstoßüberdeckung mind. 8 cm breit, unter Verwendung einer
Andrückrolle fachgerecht verkleben.
Ein 45°-Eckschnitt ist an der unteren Lage im Bereich
des T-Stoßes auszuführen. Stöße versetzt anordnen

Angebotenes Fabrikat:

...........................................
Menge: 260,000 m²

**4.2.100 Randfixierung der ersten Abdichtungslage aus Bitumen**
Maßnahmen zur Aufnahme horizontaler Kräfte.

Mechanische Befestigung zur Aufnahme horizontaler
Kräfte entlang aller Anschlüsse und Durchdringungen
wie nachfolgend beschrieben ausführen, einschließlich
Lieferung aller erforderlichen Materialien:

- Erste Lage der Abdichtung bis zur Aufkantung führen.
- Geeignete Einzelbefestigungselemente, einschl. Lastverteilteller, Abstand: e = ca. 25 cm, als linieare Be-
  festigung, im unmittelbaren Eckbereich in die
  Unterkonstruktion montieren.

Überdeckung der Befestigungselemente mit Anschlussbahn entsprechend der Folgeposition.

Angebotenes Fabrikat:

...........................................
Menge: 70,000 lfm

**4.2.110 Oberlage der Abdichtung, vollflächig verschweißt**
Oberlage der Abdichtung:

Top-Polymerbitumen-Schweißbahn als obere Lage nach DIN EN 13707 und DIN EN 13969, mit einer mechanisch hochbelastbaren und dimensions stabilenKombinationsträgereinlage in Verbindung mit hochwertigsten Bitumenrezepturen, oberseitig APP-Bitumen für extrem gute Wärmestandfestigkeit und unterseitig SBS-Bitumen für beste Verschweißbarkeit.

Leistungs- und Funktionsanforderungen:

- Anwendungskurzzeichen nach
DIN/TS 20000-201: DO PYE/PYP-KTP 300 S5
DIN/TS 20000-202: BA PYE/PYP-KTP 300 S5
- Dicke ca. 5,2 mm
- oberseitig: beschiefert grünweiß oder graphitschwarz
- unterseitig: folienkaschiert
- Trägereinlage: Polyesterverbund (KTP) 300 g/m²
- Maximale Zugkraft nach DIN 12311-1:
l + q: > 1450 N/50 mm ± 10 %
- Dehnung nach DIN 12311-1: l + q: > 23 ± 3 %
- Maßhaltigkeit nach DIN EN 1107: < 0,2 %
- Kaltbiegeverhalten nach DIN EN 1109:
oben = -20 °C, unten = -30 °C
- Wärmestandfestigkeit nach DIN EN 1110:
oben = +155 °C, unten = +110 °C
- Verhalten bei Brand von außen, im System geprüft
nach DIN CEN/TS 1187 und eingestuft in BROOF(t1)
liefern und gem. Herstellervorgaben auf den Untergrund
fachgerecht vollflächig verschweißen.
Die Längsnaht-und Querstoßüberdeckungen sind fachgerecht zu verschweißen und müssen mindestens 8 cm breit sein.
Querstoßüberdeckungen mit einer
Überdeckung von 10 cm.

Liefern und gem. Herstellervorgaben auf der ersten
Abdichtungslage fachgerecht vollflächig verschweißen.
Längsnaht- und Kopfstoßüberdeckung mind. 8 cm breit
fachgerecht verschweißen. Stöße versetzt anordnen.

Angebotenes Fabrikat:

...........................................
Menge: 260,000 m²

#### Abschnitt 4.3 Detailpositionen

**4.3.10 Abschottung, gedämmt auf Trapezblech**
Abschottung herstellen.

Elastomerbitumenschweißbahn liefern und als Zuschnittstreifen auf der bereits verlegten ersten Abdichtungslage über die Dämmstoffplatten bis auf die Dampfsperre als Abschottung aufschweißen. Die Überlappungen auf den einzelnen Bahnen muss ca. 20 cm betragen.

Hinweis:
Die Lage der Abschottungen ist im Vorfeld durch den Architekten zu definieren, während der Ausführung durch
den Verarbeiter zu dokumentieren und am Ende der
Dachabdichtungsarbeiten der Bauleitung zu übergeben.
Menge: 10,000 lfm

**4.3.20 Dachrand Attika, gedämmt, waagerecht Betonaufkantung**
Attikaanschluss (gedämmt).

Detail wie nachfolgend beschrieben ausführen, einschließlich Lieferung aller erforderlichen Materialien:

- Bitumenvoranstrich im Detailbereich fachgerecht aufbringen
- Dampfsperre hoch-, bis Außenkante Attika führen und
  vollflächig aufschweißen / aufkleben
- Gekantetes Alu-Zink-Blech, t= 2,0mm, 2-fach gekantet,  als
  Verlängerung der Attikabreite für das spätere WDVS,
  Gesamtabwicklung ca. 260mm.
- Kanthölzer auf bestehende Betonattika von oben
  nach DIN EN 1991 verschraubt befestigen.
  Angenommene Gesamtabmessung Kanthölzer: ca. 100 x 160
  mm + OSB-3 Platte 30mm, b= ca. 28cm
- Dämmplatte aus Polyurethan-Hartschaumplatten, als Zuschnitt
  an der Attikainnenseite fachgerecht fixieren
  Angenommene Plattendicke: ca. 60 mm
- Polyurethan-Hartschaumkeil, z.B. 100 / 100 mm, im
  Eckbereich vor der Aufkantung verlegen
- Abdichtungsbahnen der Vorpositionen als Zuschnitt im
  Lagenrückversatz mit jeweils 10 cm Überdeckung fachgerecht
  verlegen. Die Zuschnitte hoch- und weiter bis Außenkante
  Attika führen und aufschweißen / aufkleben. Die Oberlage ist
  bis Unterkante Kantholz herunterzuführen und mit geeignetem
  Befestiger zu fixieren. Die erste Lage zwischen den Lagen der
  Flächenabdichtung einbinden

Attikahöhe: i.M. 55 cm
Attikabreite: ca. 30 cm

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Menge: 50,000 lfm

**4.3.30 Zulage Eckausbildung, Attika**
Eckausbildung herstellen.

Fachgerechte Ausbildung von Innen- und Aussenecken z.B. mittels geeigneten Zuschnittstreifen in jeder Abdichtungslage.
(Die Abrechnung erfolgt pro Ecke. Darin sind die Dampfsperre, die erste Lage und die Oberlage enthalten).
Menge: 6,000 Stck

**4.3.40 Wandanschluss, aufgehendes Bauteil, gedämmt**
Detail wie nachfolgend beschrieben ausführen, einschließlich Lieferung aller erforderlichen Materialien:

- Bitumenvoranstrich im Detailbereich fachgerecht aufbringen
- Dampfsperre hochführen bis ca. 15cm über wasserführender
  Schicht.
- Gekantetes Alu-Zink-Blech, t= 2,0mm, 4-fach gekantet,  als
  Tropfblech/Abdeckblech, Abwicklung ca. 220mm
- Dämmplatte aus Polyurethan-Hartschaumplatten, als Zuschnitt
  an der Fassadenseite fachgerecht fixieren
  Angenommene Plattendicke: ca. 120 mm
- Polyurethan-Hartschaumkeil, z.B. 100 / 100 mm, im
  Eckbereich vor der Aufkantung verlegen
- Abdichtungsbahnen der Vorpositionen als Zuschnitt im
  Lagenrückversatz mit jeweils 10 cm Überdeckung fachgerecht
  verlegen. Die Zuschnitte hoch- und weiter bis Außenkante
  Attika führen und aufschweißen / aufkleben. Die Oberlage ist
  bis Unterkante Kantholz herunterzuführen und mit geeignetem
  Befestiger zu fixieren. Die erste Lage zwischen den Lagen der
  Flächenabdichtung einbinden

Siehe Detail D01(7)

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Menge: 26,000 lfm

**4.3.50 Zulage Eckausbildung aufgehende Bauteile, Stützenanschluss**
Eckausbildung herstellen (Innen- und Außenecken) um Stahbetonstützen,
Pos. wie vor jedoch für die Eckausbildungen mit oben genannten Ausführungsdetails.

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Menge: 20,000 Stck

**4.3.60 Medienbogen/Schwanenhals, DN100**
Medienbogen/Schwanenhals liefern, montieren u. eindichten.

Für Elektrokabel der PV-Anlage liefern, einbauen und im Anschluss mit Flüssigkunststoff - wie nachfolgend beschrieben - eindichten, einschließlich Lieferung aller erforderlichen Materialien:

- Dunstrohr, passend zur Dachabdichtung, zweiteilig, liefern,
  montieren und mechanisch auf dem Untergrund befestigen
- Anschluss der Dampfsperre an das untere Tablett des
  Formteils
- Anschlussmanschette aus der Abdichtungsbahn der
  Vorposition, Zuschnitt: ca. 500 x 500 mm liefern,
  Loch ca. 4 cm größer als das Dunstrohr schneiden und über
  das Oberteil montieren
- Anschlussmanschette auf die Flächenabdichtung und das
  Tablett des Formteiles thermisch homogen aufschweißen
- Medienbogen universal, DN 100, zur Durchführung
  von Elektrokabel, Farbe: grau, UV-beständig, Ab-
  schlussdeckel entsprechend der vorgesehenen
  Durchführungen vorbereiten, liefern und montieren.

Angebotenes Fabrikat:

...........................................
Menge: 1,000 Stck

**4.3.70 Gully eindichten, Hauptdach DN100**
Einbauteil Gully DN 100 wie folgt eindichten:

- Dampfsperrbahn der Regeldachfläche an den Grundkörper
  der Dachentwässerung heranführenund eindichten
- Wärmedämmung des Schichtenpaketes ca. 1m² umlaufend
  gleichmäßig zur Dachentwässerung hinabsenken und wie
  erforderlich anarbeiten bzw.anpassen.
- Abdichtungslagen der Regeldachfläche an
  die Dachentwässerung heranführen und
  gemäß Herstellervorgabe an den Anschlußflansch der
  Dachentwässerung anbinden
- Pressflansche sind mit Drehmomentschlüssel gemäß
  Herstellervorgabe anziehen
- Klebeflansche sind sauber und vollflächig zu verschweißen
Menge: 3,000 Stck

**4.3.80 Not-Gully eindichten**
Wie Pos. zuvor, jedoch:

Einbauteil Not-Gully.
Menge: 2,000 Stck

**4.3.90 Dunstrohr / Dunstrohranschluss, DN 150 inkl Dunsthut**
Dunstrohr aus Kunststoff, inkl. Dunsthut, passend zur Dachabdichtung, DN 150, Farbe Anthrazit, liefern, montieren und mechanisch auf dem Untergrund befestigen.

- Anschluss der Dampfsperre an das
untere Tablett des Formteils
- Anschlussmanschette aus der
Abdichtungsbahn der Hauptposition,
Zuschnitt: 500 x 500 mm liefern, Loch
ca. 4 cm größer als das Dunstrohr
schneiden und über das Oberteil
montieren.
- Anschlussmanschette auf die Flächenabdichtung und das Tablett des Formteiles thermisch homogen aufschweißen
Menge: 4,000 Stck

**4.3.100 Lüfterdurchdringungen eindichten**
Abdichtung von Lüfterdurchdringungen mit Flüssigkunststoff inklusive vollflächiger Einlage eines perforierten Spezialvlieses. Vliesüberlappung mindestens 5 cm. Anschluss der Abdichtung an angrenzende Abdichtungsuntergründe mit einer Überlappung von mindestens 10 cm herstellen.

Ausführung und Verarbeitung  gemäß den aktuellen Herstellerrichtlinien des Systems.

Eigenschaften:
- Einkomponentiger Flüssigkunststoff auf PU-Basis
- Schichtdicke: mind. 2,5 mm
- Verbrauch: ca. 3,0 kg/m²
- Vlies: perforiertes Spezialvlies, 165 g/m²
- Verarbeitungstemperatur: 5–45 °C
- UV-, hydrolyse- und alkalibeständig
- Klassifizierung: DIN EN 13501-5, BROOF (t1) entsprechend DIN 4102-7 / B2
- System geprüft nach ETAG 005 (höchste Klassen)
Abmessungen:
Lüfter 1: 50 × 50 cm
Lüfter 2: 60 × 90 cm

Erforderliche Eckausbildungen sowie Anpassungen an geometrische Besonderheiten sind in den Einheitspreis einzukalkulieren.
Angebotenes Fabrikat:

...........................................
Menge: 2,000 Stck

#### Abschnitt 4.4 Hauptentwässerung

**4.4.10 Berechnung für Flachdachentwässerungssysteme**
Ausarbeiten einer Entwässerungsberechnung für die Hauptentwässerung und Notentwässerung mit Freispiegelströmung.

Die Berechnung für Flachdachentwässerungssysteme berechnet die zu entwässernde Wassermenge (in Liter
pro Sekunde) gemäß den Formeln der DIN 1986-100 für
Teilflächen und komplette Dachflächen.
Menge: 1,000 Stck

**4.4.20 Ablaufelement**
Standardelement senkrecht, aus Polyurethan, wärmegedämmt, nach DIN EN 1253-2, in der Nennweite DN100.

Abflussmenge 7,4 l/s bei 35 mm Stauhöhe. Zum direkten Anschluss an Rohre mit Steckmuffe, zur Freispiegelentwässerung, mit großer eingeschäumter Wunschanschlussmanschette (495 mm x 495 mm) passend zur Dachabdichtung und mit Fixierring zur zusätzlichen Sicherung der Anschlussmanschette und zur Aufnahme des beiliegenden Kiesfangs, liefern und fachgerecht einbauen.

Inkl. Anschluss an die bestehende Entwässerungsleitung.
Nennweite DN: DN 100
Außendurchmesser OD (mm): 110 mm

Angebotenes Fabrikat:

...........................................
Menge: 3,000 Stck

**4.4.30 Dämmkörper, Ablaufelement**
*** Bedarfsposition ohne GB
Dämmkörper, aus extrudiertem Polystyrolschaum (XPS).

WLG 040, 500 mm x 500 mm x 220 mm, Brandverhalten Euroklasse E, gemäß EN 13501-1. Zur Wärmedämmung und als verlorene Schalung geeignet, liefern und fachgerecht einbauen.
Bezeichnung: Standard Dämmkörper Ablaufelement

Angebotenes Fabrikat:

...........................................
Menge: 3,000 Stck

**4.4.40 Aufstockelement**
Aufstockelement, aus Polyurethan, nach nach DIN EN 1253 für Dämmstoffstärken von 60 - 220 mm.

Mit eingeschäumter Wunschanschlussmanschette
(495 mm x 495 mm), passend zur Dachabdichtung, mit
Fixierring zur zusätzlichen Sicherung der Anschlussmanschette und zur Aufnahme des Kiesfangs. Komplett mit Gleitmittel und mehrlippigem Winkeldichtring zur Rückstausicherung liefern und fachgerecht einbauen.
Bezeichnung: Aufstockelement, mit Wunschanschlussmanschette

Angebotenes Fabrikat:

...........................................
Menge: 3,000 Stck

**4.4.50 Dämmkörper, Aufstockelement**
Dämmkörper für Aufstockelemente 100 mm, aus Polyurethan (PUR).

Zum einfachen Verkleben auf der Dampfsperre, ohne mechanische Befestigung des Aufstockelementes durch Verkleben mit dem Dämmkörper, Größe 500 x 500 x 100 mm,
Wärmeleitfähigkeit lambda = 0,025 W/mK,
Druckfestigkeit 200 kPa, Rohdichte ca. 50 kg/m³, als
Einbauhilfe und Wärmedämmung zur Verhinderung
von Wärmebrücken, liefern und fachgerecht einbauen.
Bezeichnung: Dämmkörper für Aufstockelemente 100 mm

Angebotenes Fabrikat:

...........................................
Menge: 3,000 Stck

#### Abschnitt 4.5 Notentwässerung

**4.5.10 Ablaufelement, inkl. Dämmkörper**
Notentwässerungsset zur Druckströmungsentwässerung, mit abgewinkeltem Attikagully, aus Polyurethan.

Wärmegedämmt, nach DIN EN 1253-2, in der Nennweite
DN 70, Abflussmenge 17,3 l/s bei 45 mm Stauhöhe, mit Anschlussrohr und Sicherungsschellen aus Edelstahl, Dampfsperrplatte zum sicheren Anschluss an die Dampfsperre und PUR Dämmkörper mit einer Wärmeleitfähigkeit
lambda = 0,025 W/mK und einer Druckfestigkeit von
200 kPa.

Mit großer eingeschäumter Wunschanschlussmanschette
(495 x 495 mm) passend zur Dachabdichtung und mit Fixierring zur zusätzlichen Sicherung der Anschlussmanschette und zur Aufnahme des beiliegenden Anstauelements mit Airstop und
Dichtring. Einschließlich Anschluss an das Fallrohr. Liefern und fachgerecht einbauen.
Bezeichnung: Notentwässerungsset mit bituminöse Anschlussmanschette.
Nennweite DN: DN 70
Außendurchmesser OD (mm): 75 mm

Angebotenes Fabrikat:

...........................................
Menge: 2,000 Stck

**4.5.20 Abdeckplatte**
Fassaden-Abdeckplatte DN 70, aus Edelstahl rostfrei, Werkstoffnummer 1.4301.

Zur Abdeckung des Attika- bzw. Wanddurchbruchs von Attikagullys in der Nennweite DN 70, in einer Materialstärke von 1,5 mm und einer Kreisöffnung von 79 mm, liefern und
fachgerecht einbauen.
Bezeichnung: Fassaden-Abdeckplatte DN 70
Länge: 180 mm
Breite: 180 mm

Angebotenes Fabrikat:

...........................................
Menge: 2,000 Stck

**4.5.30 Dichtmanschette**
Dichtmanschette für WDVS, aus Vlies-Butyl.

Einteilige, überputzbare Luftdichtungsmanschette zur schnellen und luftdichten Abdichtung von Rohrdurchführungen im Wärmedämmverbundsystem gemäß DIN 4108-7 und
GEG 2020, in der Nennweite DN 70, in der Größe
320 x 320 mm, mit hochflexibler EPDM Dichtung, selbstklebender überputzbarer Vlies-Butyl-Klebekragen für eine dauerhafte Verbindung auf dem Untergrund (ggf. Haftprimer erforderlich) und der Vlies- Haftoberfläche mit dem Putz, liefern und fachgerecht einbauen.
Bezeichnung: Dichtmanschette für WDVS DN 70
Nennweite DN: DN 70
Artikelnummer: 180075

Angebotenes Fabrikat:

...........................................
Menge: 2,000 Stck

**4.5.40 Edelstahl Rohr, DN 70**
Edelstahl Rohr DN 70, Werk-stoffnummer 1.4301, nach
DIN EN 1124-2.

Als Steckrohrsystem mit werkseitig in die Muffe vormontierte EPDM-Lippendichtung, Spitzende mit 20°- Phase zum vereinfachten Einstecken in die Muffe. Vollstaendig im Tauchbad gebeizt mit glatter, silbermatter Oberfläche. Komplett liefern und fachgerecht montieren.

Montage: horizontal und vertikal (Fallrohr)

Angebotenes Fabrikat:

...........................................
Menge: 25,000 lfm

**4.5.50 Edelstahl Abzweig 45°, DN70**
Edelstahl  Abzweig 45°, Werkstoffnummer 1.4301, nach
DIN EN 1124-2.

Als Steckrohrsystem mit werkseitig in die Muffe vormontierte
EPDM-Lippendichtung, Spitzende mit 20° Phase zum vereinfachten Einstecken in die Muffe. Formteile vollstaendig im Tauchbad gebeizt mit glatter, silbermatter Oberflaeche. Komplett liefern und fachgerecht montieren.

Angebotenes Fabrikat:

...........................................
Menge: 2,000 Stck

**4.5.60 Edelstahl Bogen 45°, DN 70**
Edelstahl Bogen 45° DN 70 Werkstoffnummer 1.4301, nach
DIN EN 1124-2.

Als Steckrohrsystem mit werkseitig in die Muffe vormontierte EPDM-Lippendichtung, Spitzende mit 20° Phase zum vereinfachten Einstecken in die Muffe. Formteile vollständig im Tauchbad gebeizt mit glatter, silbermatter Oberflaeche. Komplett liefern und fachgerecht montieren.

Angebotenes Fabrikat:

...........................................
Menge: 4,000 Stck

**4.5.70 Edelstahl Rohrschelle DN 70 mit EPDM- Einlagen**
Edelstahl Rohrschelle, Werkstoffnummer 1.4404, mit Einlage und Gewindeanschluss M8.

Zur Befestigung am Baukörper liefern und fachgerecht montieren.

Angebotenes Fabrikat:

...........................................
Menge: 8,000 Stck

**4.5.80 Kernlochbohrung, Attika**
Herstellen einer Kernlochbohrung in der Attika für die Rohrleitung der Notentwässerung.

Bohrung durch die Attika mit geeignetem Werkzeug fachgerecht herstellen inkl. abräumen und entsorgen des anfallenden Schuttes.
Attika: Stahlbeton
Wanddicke: ca. 20 cm
Größe der Öffnungen: Durchmesser 80-100 mm
Menge: 2,000 Stck

#### Abschnitt 4.6 Attika-Abdeckungen/Verwahrungen

**4.6.10 Attikaabdeckung, inkl. Haftstreifen**
Mauerabdeckung mit Sichtblende (zweiteilig) liefern und montieren.

Mauerabdeckung aus Aluminium, einschließlich der erforderlichen Haftstreifen  zur Stabilisierung der senkrechten Schenkel (beidseitig), liefern und fluchtgerecht nach DIN EN 1991 windsogsicher mechanisch montieren.

Die senkrechten Abkantungen sind in die Haftstreifen einzuhängen. Die Einzellängen sind fachgerecht miteinander zu verfalzen. Die Abdeckung soll ein Gefälle von mind. 3° nach innen aufweisen.

Die Attikaabdeckung ist auf der Aussenseite für den späteren Einbau eines Wärmedämmverbundsystems auf der Betonfassade vorzurichten.

Material: Aluminiumblech
Farbe: RAL Farbe nach AG
Dicke: 1,5 mm
Materialabwicklung: ca. 650 mm
Kantungen: ca. 4 Stck.

Siehe Detail 01(6)

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Menge: 50,000 lfm

**4.6.20 Mauerabdeckung, Eckzulage**
Zulage Eck- und Endausbildung.

Ausbildung von 90°-Außen- und Innenecken, zur Abdeckung der Vorpositionen, einschließlich aller Gehrungsschnitte und Verbindung durch Löten oder Schweißen.
Menge: 6,000 Stck

**4.6.30 Wandanschluß, Klemmprofil an Buchhaldenschule**
Wandanpressprofil liefern und montieren.

Anpressrofil, mit allem Zubehör und Befestigungsmaterial liefern und zwischen Profil und Bauteil mit elastischem Dichtstoff
fachgerecht schließen.
Menge: 10,000 lfm

#### Abschnitt 4.7 Geländer

**4.7.10 Absturzsicherung, Flachdachgeländer mit Betongewichten**
Flachdachgeländer.

Durchdringungsfreier Seitenschutz für Gründächer, als Komplett-Geländersystem aus Aluminium zur Kollektivsicherung für Inspektion- und Wartungszwecke nach DIN EN 13374 Klasse A, Ausstattungsklasse 3 (BG-Bau, DGUV 201-056).

Leistungs- und Funktionsanforderungen:
- Neigung: senkrecht (90 Grad) oder geneigt (75 Grad)
- Sicherung durch zwei Betongewichte je 12,5 kg
  Material: Beton mit Armierung aus Synthetikfasern
- Einbau der Betongewichte hintereinander
- Rohre (Hand-/Knielauf) in Rohrhalter eingelegt
- Material Geländer: Aluminium
- Material Schutzkappen: PP - VSth
- Pfostenabstand: max. 2.500 mm
- Oberkante Holm über Aufstellfläche: 1.136 - 1.216 mm
- Durchmesser Geländerholme: 36 mm
- Höhenverstellbereich: 80 mm
- Länge Ausleger: 1.500 mm
- Geländerpfosten/Ausleger 45 x 25 mm
- Gewichte Abmessungen: 390 x 390 x 93 mm
- Gewichte Höhe gestapelt: 149 mm
- Gewichte Länge hintereinander: 790 mm
Liefern und gemäß Herstellervorgaben fachgerecht
auf geeignetem Flachdachaufbau montieren.

Angebotenes Fabrikat:

...........................................
Menge: 44,500 lfm

**4.7.20 Absturzsicherung, Montagedokumentation gem. DGUV-I 201-056**
Montagedokumentation.

Erstellung einer Montagedokumentation gemäß
DGUV-I 201-056 und Herstellervorgabe mit nachfolgenden Mindestinhalten:
- Objekt-Adresse
- Produkte/Befestigungsmittel
- Montagefirma/Monteur
- Dachaufsichtsplan inklusive Nummerierung der
  Stützenpositionen
Fotodokumentation:
- 1x unmontierte Stütze inklusiv Befestigungs-Set
  und Werkzeug
- Jede fachgerecht montierte Stütze, nummeriert
- bei Seilen Endschloss-Einheit am Anfang und Ende.
Eine vollständige Montagedokumentation ist nach Abschluss der Arbeiten an den Auftraggeber zu übergeben.
Menge: 1,000 Stck

**4.7.30 Absturzsicherung, Prüfung gem. DGUV 201-056**
2-jährliche Prüfung.

Prüfung gem. DGUV 201-056. Wiederkehrende Inspektion durch eine geeignete Person mit fundierten Fachkenntnissen durch Schulung auf das ausgeschriebene System.
Leistungsumfang:
- Überprüfung der Absturzsicherungsanlage Geländersystem
  alle 2 Jahre
- Dokumentation
- Ggf. erforderliche Wartungsarbeiten werden nach
  Rücksprache mit dem Auftraggeber gesondert verrechnet,
  inkl. Fahrt- und Nebenkosten.
Menge: 1,000 Stck

#### Abschnitt 4.8 Taglohnarbeiten

*Hinweis: Bieterhinweis Lohn*
Stundenlohnarbeiten, Mischlohn
Stundenlohnarbeiten, Mischlohn (gemäß Zuschlagskalkulationsblatt)

Vergütung von Stundenlohnarbeiten

Stundenlohnarbeiten dürfen nur mit ausdrücklicher Genehmigung der
Bauleitung ausgeführt werden. Stundenlohnnachweise
(Taglohnrapporte) müssen nach Vorgabe des AG am Folgetag der
Leistung oder wöchentlich der Bauleitung des AG zur Unterschrift
vorgelegt werden. Später vorgelegte Rapporte werden nicht mehr
anerkannt (s. ZV, Pkt. 15).

Als Stundenverrechnungssatz ist ein Mischlohn, der sich aus dem Mix
der verschiedenen Berufs -, Lohn- und Gehaltsgruppen, welche für die
Ausführung des Vertrages notwendig sind, als Mittelwert
zusammensetzt ( z. B. für die Ausführung Obermonteur, Monteur,
Facharbeiter, Hilfsarbeiter, Auszubildender).

Der Bieter versichert ausdrücklich, dass der angebotene Mischlohn
Stundenverrechnungssatz sowie Stoff- und Gerätekosten unter
Beachtung der preislichen Vorschriften ermittelt wurde und etwa
bestehende Regelungen in Kontrakten nicht überschreitet.

Kalkulationshinweis:
Die angebotenen Stundenverrechnungssätze gelten für die reine
Arbeitszeit und beinhaltet alle Nebenkosten, insbesondere auch
Lohnnebenkosten, Sozialkosten, Wagnis und Gewinn,
Mehrarbeitszuschläge, Auslösung, Schmutz- und andere
Erschwerniszulagen, Kleingeräte (= Geräte, die 1 Mann in den Händen
halten kann),
Vermögensbildung, Aufsicht und dispositive Tätigkeiten.

Regelmässige Arbeitszeit gemäss den vertraglichen Bedingungen!
Wenn im Einzelnen nichts anderslautend geregelt ist, dann gilt als
normale Arbeitszeit Montag bis Samstag 6:00 Uhr bis 19:00 Uhr.

Zusätzliche Nachtarbeit und Arbeiten an Sonn- und Feiertagen werden
gemäß den nachfolgenden Stundensätzen vergütet, wenn nicht im
Vertrag gesondert geregelt (auf den Nebenkostenanteil der
Stundensätze werden keine Zuschläge bezahlt).

**4.8.10 Mischstundensatz Normalarbeitszeit**
Mischstundensatz für Normalarbeitszeit Montag bis Samstag.
Menge: 20,000 Std

### Bereich 5 Los 4 - Sanierung Dach 4 - Umkleiden UG

#### Abschnitt 5.1 Material ausbauen/entsorgen

**5.1.10 Kies absaugen, entsorgen**
Kies auflockern, Moos enternen, absaugen und entsorgen.

Loses, unbelasteter und looser Kies vom Flachdach absaugen und entsorgen.
Schütthöhe: ca. 5 cm
Menge: 130,000 m²

**5.1.20 Dachrandbleche ausbauen, entsorgen**
Vorhandene Dachrandbleche demontieren.

Vorhandene Dachrandbleche in Bereich von aufgehenden Bauteilen/Attikaanschluss und Fenstersimse demontieren, zerkleinern, heruntertransportieren und als Schutt entsorgen.
Menge: 50,000 lfm

**5.1.30 Gullys ausbauen, entsorgen**
Verwahrungen/Gullys demontieren und entsorgen.
Menge: 2,000 Stck

**5.1.40 Dachpaket ausbauen, entsorgen**
Abbruch und Entsorgung Dachpaket.

Vorhandener Schichtenaufbau des Flachdaches demontieren, zerkleinern, heruntertransportieren und als Schutt abfahren.
Schichtenaufbau bestehend aus:
- mehrlagiger bituminöser Abdichtung (2-Lagen)
- Wärmedämmung
- Dampfsperrbahn (wenn nicht vollflächig auf dem Untergrund
  verklebt)
Schichtstärke: bis ca. 17 cm
Menge: 130,000 m²

**5.1.50 Aufgehende Bauteile ausbauen, entsorgen**
Abbruch und Entsorgung aufgehende Bauteile.

Vorhandene Abdichtung im Bereich von aufgehenden
Bauteilen wie z.B. Wand-/Attikaanschluss demontieren, zerkleinern, heruntertransportieren und als Schutt abfahren.
Menge: 50,000 lfm

**5.1.60 Dampfsperre ausbauen, entsorgen**
Vorhandene bituminöse Dampfsperre auf Betondach abbrechen und ausbauen.

Anfallenden Schutt vom Dach bringen und aufladen.
Dicke: bis 5 mm
Menge: 130,000 m²

**5.1.70 Wasser absaugen**
Wasser auf Dachflächen durch Absaugen mit Industriesauger oder Pumpen entfernen.
Ausführung bis zu einem Wasserstand von 3 cm.
Menge: 130,000 m²

**5.1.80 Dachfläche trocknen**
Stahlbeton mit dem Gasbrenner trocknen.
Menge: 130,000 m²

**5.1.90 Lichtkuppeln ausbauen, entsorgen 1,04x1,04m**
Abbruch und Entsorgung der bestehenden Lichtkuppeln.

Vorhandene Lichtkuppeln, opale gewölbte Verglasung, zweischalige Ausführung, aus UV-stabilem Kunststoff inkl. gedämmtem Aufsetzkranz demontieren, evtl. zerkleinern, heruntertransportieren, abfahren und fachgerecht entsorgen.

Lichtkuppelgröße:  104 x 104 cm
Menge: 6,000 Stck

**5.1.100 Absturzsicherung in Dachöffnung, 1,04x1,04m**
Liefern und einbauen einer temporären Absturzsicherung in der bestehenden Dachöffnung.

Bestehend aus einem Fangnetz, kraftschlüssig im Bereich der Dachöffnung befestigen und nach Einbau der neuen Lichtbänder wieder entfernen.

Öffnungsgröße:  104 x 104 cm
Menge: 6,000 Stck

#### Abschnitt 5.2 Dachaufbau

*Hinweis: Zusätzliche technische Vorbemerkungen - Allgemein Dach*
Zusätzliche technische Vorbemerkungen - Allgemein Dach

Die folgende Leistungsbeschreibung basiert auf einem
Dachsystem mit aufeinander abgestimmten Systemkomponenten.

Grundlagen des Leistungsverzeichnisses sind:
- Herstellervorschriften
- Landesbauordnung des jeweiligen Bundeslandes
- alle relevanten DIN- und EN-Normen bzw. Verbandsrichtlinien
- alle relevanten Sonderbauvorschriften
- VOB, Teil B und C
- Gebäude Energie Gesetz
- Brandschutzprüfung nach DIN CEN/TS 1187,
  Klassifizierung nach DIN EN 13501 - 5  (BROOF (t1))
- ETAG 005 für Flüssigkunststoffe

Unterschreitungen der Leistungs- und Funktionsanforderungen der genannten Produkte sind nicht zulässig. Maßgeblich für die Gleichwertigkeit sind die technischen Spezifikationen und
Herstellervorgaben. Die Nachweise sind mit dem Angebot einzureichen.

Zusätzlich sind folgende Hersteller-Nachweise zu erfüllen:
- Güteüberwachung für Abdichtungs- und Dämmmaterialien
- Qualitätsmanagement des Herstellers nach DIN EN ISO
  9001
- Umweltmanagement des Herstellers nach EN ISO 14001
- Energiemanagement des Herstellers nach DIN EN ISO
  50001
- Ökobilanz (EPD) für Abdichtungs- und Dämmmaterialien

Zusätzliche technische Vorbemerkungen-Absturzsicherung

Gemäß §32 MBO - Dächer (8) bzw. LBO, ArbSchG und
DGUV-Information 201-056 sind Schutzeinrichtungen an Absturzkanten vorzusehen.
In der DGUV-I sind 4 Ausstattungsklassen beschrieben:
- Ausstattungsklasse1: Anschlageinrichtungen mit
  Einzelanschlagpunkten
- Ausstattungsklasse 2: Anschlageinrichtungen mit
  horizontaler Führung (z.B. Seilsicherungssysteme, Schiene)
- Ausstattungsklasse 3: Seitenschutz gem. DIN EN 13374
  (Geländersystem)
- Ausstattungsklasse 4: öffentliche Verkehrswege gem.
  entsprechenden Bauvorschriften.

Bei der Auswahl der Schutzmaßnahmen muss dem kollektiven Schutz Vorrang vor individuellen Schutzmaßnahmen, z. B. persönlicher Schutzausrüstung gegen Absturz, eingeräumt werden.

**5.2.10 Dachfläche reinigen, Verunreinigungen scharf abfegen**
Betondachfläche reinigen.

Verunreinigungen auf der Betondachfläche scharf abfegen, anfallenden Schutt vom Dach schaffen und entsorgen.
Menge: 130,000 m²

**5.2.20 Dachfläche reinigen, senkrecht**
Senkrechte Betonflächen reinigen.

Verunreinigungen auf der Betonfläche scharf abfegen, anfallenden Schutt vom Dach schaffen und entsorgen.

Höhe senkrechte Betonfläche: bis ca. 35 cm
Menge: 50,000 lfm

**5.2.30 Voranstrich, auf mineralischem Untergrund**
Bitumen-Voranstrich.

Kaltverarbeitbarer Bitumenvoranstrich auf Lösungsmittelbasis, schnelltrocknend, auf den gereinigten Untergrund, einschl. aller An- und Abschlüsse, streichen oder spritzen und durchtrocknen
lassen.

Verbrauch:  ca. 0,3 kg/m²

Hinweis:
Der Untergrund muss frei von Trennschichten wie z.B. Sprühfolien oder Ölen sein, diese sind im abtragenden Verfahren bauseits zu entfernen.

Angebotenes Fabrikat:

...........................................
Menge: 130,000 m²

**5.2.40 Dampfsperre, vollflächig verschweißt als Behelfsabdichtung**
Elastomerbitumen-Schweißbahn als Dampfsperrbahn
nach DIN EN 13 970.

Leistungs- und Funktionsanforderungen:
- Dicke ca. 4 mm
- oberseitig: feinbestreut, schwarz mit Nahtstreifen
- unterseitig: folienkaschiert
- offene Liegezeit bzw. UV-stabil: 6 Monate
- Trägereinlage: Kombinationsträger
PET/Alu/PET + Glasgewebe
- Durchtrittsicher
- Maximale Zugkraft nach DIN 12311-1:
l: > 1000 N/50 mm, q: > 1000 N/50 mm
- Dehnung nach DIN 12311-1: l + q: > 2 %
- Diffusionswiderstand (Sd-Wert) nach
DIN EN 1931: > 1500 m
- Kaltbiegeverhalten nach DIN EN 1109: < -30 °C
- Wärmestandfestigkeit nach DIN EN 1110: > + 110 °C
- Widerstand gegen stoßartige Belastung nach
DIN EN 12691: > 300 mm Verfahren B
- kurzfristige Behelfsabdichtung

Liefern und gem. Herstellervorgaben auf den Untergrund
fachgerecht vollflächig verschweißen. Längsnaht- und
Kopfstoßüberdeckung mind. 8 cm breit fachgerecht
verschweißen.

Angebotenes Fabrikat:

...........................................
Menge: 130,000 m²

**5.2.50 Grunddämmung einbauen, 80mm**
Grunddämmung:
Wärmedämmung Bauder mit Schaumkleber verklebt,
Polyurethan-Hartschaumplatten, nach DIN EN 13165,
für genutzte und nicht genutzte Dachflächen.

Leistungs- und Funktionsanforderungen:
- Anwendungstyp nach 4108-10: DAA dh, hohe
  Druckbelastbarkeit
- Deckschichten: Aluminium
- umlaufenden Stufenfalz
- Wärmeleitfähigkeit nach DIN 4108-4: 0,023 W/(mK)
- Brandverhalten nach DIN EN 13501-1: Klasse E
  nicht brennend abtropfend, nicht glimmend
- klassifiziert nach DIN 18234-2
- Zugfestigkeit senkrecht zur Plattenebene nach DIN EN 1607:
  > 40 kPa
- Umweltproduktdeklaration EPD nach ISO 14025
- Wasseraufnahme nach DIN EN 12087: < 3 Vol. %
- nicht kapillaraktiv
- formaldehydfrei
- biologisch und bauökologisch unbedenklich
- geruchsneutral
- resistent gegen Schimmel und Verrottung
- PIR-stabilisiert mit PIR Index > 250 (extrem hohe
  Dimensionsstabilität)
- widerstandsfähig gegen statische und dynamische Lasten
- nicht schmelzend und dauerhaft formbeständig bei hoher
  Wärmeeinwirkung
- Plattengröße: 1200 x 2400 mm liefern und auf den Untergrund
  mit Schaumkleber streifenweise windsogsicher nach DIN EN
  1991-1-4 verkleben.

Platten versetzt anordnen und dicht stoßen.
Plattendicke: 80 mm

Angebotenes Fabrikat:

...........................................
Menge: 45,000 m²

**5.2.60 Grunddämmung, Dämmstreifen um Lichtbänder, 30cm**
Liefern und einbauen von Steinwolle-Dämmstreifen um die Lichtbänder herum, als Brandschutzbarriere:
Gefälledämmplatte 038, Wärmedämmung aus ca. 60-150mm  mm dicken, druckbelastbaren Steinwolle-Dachdämmplatten mit integrierter Zweischichtcharakteristik und hoch verdichteter, Last verteilender Oberlage unter der Dachabdichtung angeordnet. Die harte Oberseite ist durch einen Schriftzug gekennzeichnet und muss oben liegen.

- Nach RAL-Gütezeichen Nr. 388
- Güteüberwachung: Keymark
- Nennwert der Wärmeleitfähigkeit: 0,037 W/(m*K) nach
  DIN EN 13162
- Bemessungswert der Wärmeleitfähigkeit: 0,038 W/(m*K) nach
  DIN 4108-4
- Nichtbrennbar, Euroklasse A1 nach DIN EN 13501-1
- Anwendung: DAA nach DIN 4108-10
- Druckspannung bei 10% Stauchung:> = 70 kPa nach
  DIN EN 826
- Punktlast bei 5 mm Stauchung:> = 800 N nach DIN EN 12430
- Zugfestigkeit senkrecht zur Plattenebene (Abreißfestigkeit):
  > = 10 kPa nach DIN EN 1607
- R-Wert der gesamten Dämmung: R = 5,264 m² x K/W
- Verlegeplan mit Nachweis des R-Wertes: R-Wert Berechnung
  nach DIN ISO EN 6946 für EnEV Nachweis

Liefern und auf der Dampfsperre um die Lichtbänder herum, dicht gestoßen, fachgerecht in einem 30 cm breiten Streifen verlegen.
Befestigung: zusammen mit der Dachabdichtung verklebt.
Breite des Streifens: 30 cm

In die Preise sind einzurechnen: Baustellentransport, Reservematerialien, Schneidarbeiten und Verschnitt

Angebotenes Fabrikat:

...........................................
Menge: 10,000 m²

**5.2.70 Gefälledämmung einbauen, 30-160mm**
Gefälledämmung:

Polyurethan-Hartschaumplatten mit Gefälle, nach DIN EN 13165, für genutzte und nicht genutzte Dachflächen, mit Schaumkleber ganzflächig verklebt.

Leistungs- und Funktionsanforderungen:
- Anwendungstyp nach 4108-10: DAA dh, hohe
  Druckbelastbarkeit
- Deckschichten: Alu-kaschiert
- Wärmeleitfähigkeit nach
  DIN 4108-4: WLS 025-027
  Dicke  < 80 mm  - 0,027 W/(mK)
  Dicke >= 80 mm  - 0,026 W/(mK)
  Dicke >= 120 mm - 0,025 W/(mK)
- Brandverhalten nach DIN EN 13501-1: Klasse E nicht
  brennend abtropfend, nicht glimmend
- klassifiziert nach DIN 18234-2
- Zugfestigkeit senkrecht zur Plattenebene nach DIN EN 1607:
  > 100 kPa
- Umweltproduktdeklaration EPD nach ISO 14025
- Wasseraufnahme nach DIN EN 12087: < 3 Vol. %
- kurzfristig Temperaturbeständig bis + 250°C
- nicht kapillaraktiv - VSth
- formaldehydfrei
- biologisch und bauökologisch unbedenklich
- geruchsneutral
- resistent gegen Schimmel und Verrottung
- PIR-stabilisiert mit PIR Index > 250 (extrem hohe
  Dimensionsstabilität)
- widerstandsfähig gegen statische und dynamische Lasten
- nicht schmelzend und dauerhaft formbeständig bei
  hoher Wärmeeinwirkung
- Plattenformat: 800 x 1200 mm
Liefern und auf dem Untergrund nach geprüftem Gefälleplan ein- oder mehrlagig jeweils mit Bauder Schaumkleber streifenweise windsogsicher nach DIN EN 1991-1-4 verkleben. Platten versetzt anordnen und dicht stoßen.

Gefälle: 2 %
Mittlere Dicke: 120 mm

Hinweis:
Der U-Wert muss mind. 0,20 W/m²K nach DIN EN 6946 für den gesamten Aufbau betragen.

Angebotenes Fabrikat:

...........................................
Menge: 130,000 m²

**5.2.80 Zulage Grund- und Gefälledämmung, Dämmstreifen um Lichtbänder, 50cm**
Liefern und einbauen von Steinwolle-Dämmstreifen um die Lichtbänder herum, als Brandschutzbarriere:
Dachdämmplatte 038, Wärmedämmung aus 90-180 mm (unterschiedliche Stärken, da Gefälledämmung und an unterschiedlichen Stellen) dicken, druckbelastbaren Steinwolle-Dachdämmplatten mit integrierter Zweischichtcharakteristik und hoch verdichteter, Last verteilender Oberlage unter der Dachabdichtung angeordnet.

- Nach RAL-Gütezeichen Nr. 388
- Güteüberwachung: Keymark
- Nennwert der Wärmeleitfähigkeit: 0,037 W/(m*K) nach
  DIN EN 13162
- Bemessungswert der Wärmeleitfähigkeit: 0,038 W/(m*K) nach
  DIN 4108-4
- Nichtbrennbar, Euroklasse A1 nach DIN EN 13501-1
- Anwendung: DAA nach DIN 4108-10
- Druckspannung bei 10% Stauchung:> = 70 kPa nach
  DIN EN 826
- Punktlast bei 5 mm Stauchung:> = 800 N nach DIN EN 12430
- Zugfestigkeit senkrecht zur Plattenebene (Abreißfestigkeit):
  > = 10 kPa nach DIN EN 1607
- R-Wert der gesamten Dämmung: R = 5,264 m² x K/W
- Verlegeplan mit Nachweis des R-Wertes: R-Wert Berechnung
  nach DIN ISO EN 6946 für EnEV Nachweis

Liefern und auf der Dampfsperre um die Lichtbänder herum, dicht gestoßen, fachgerecht in einem 50 cm breiten Streifen verlegen.
Befestigung: zusammen mit der Dachabdichtung verklebt.
Breite des Streifens: 50 cm

In die Preise sind einzurechnen: Baustellentransport, Reservematerialien, Schneidarbeiten und Verschnitt
Angebotenes Fabrikat:

...........................................
Menge: 18,000 m²

**5.2.90 Linienentwässerungssystem, zwi. Gully u. Attika auf Flächendämmung verklebt verlegt, Länge 4,0m**
Polyurethan-Hartschaumplatten mit Gefälle in zwei Richtungen, nach DIN EN 13165, mit allgemein bauaufsichtlicher Zulassung Nr.: Z-23.15-1432, für die Verlegung in Kehlbereichen ohne Gefälle, zur gezielten Wasserableitung zu den Dachabläufen,
für genutzte und nicht genutzte Dachflächen.
Leistungs- und Funktionsanforderungen:
- Anwendungstyp nach DIN 4108-10: DAA dh, hohe
  Druckbelastbarkeit
- Deckschichten: unkaschiert
- Wärmeleitfähigkeit nach DIN 4108-4:
  WLS 030 - 0,030 W/(mK)
- Brandverhalten nach DIN EN 13501-1: Klasse E
  nicht brennend abtropfend, nicht glimmend
- formaldehydfrei
- Oberflächengeometrie des Linienentwässerungsystems:
  dreieckig, bestehend aus einzelnen Gefälleplatten jeweils mit
  einem Gefälle in zwei Richtungen von: 1,0% bzw. 4,0%
Liefern und auf dem Untergrund nach Verlegeplan des Herstellers, mit Bauder Schaumkleber streifenweise
windsogsicher nach DIN EN 1991-1-4 verkleben.

Anordnung zwischen Dachablauf und Attika:
- Abstand Gully-Attika 4,85 Meter
- Länge Dachreiter ca. 4,0m
- Dachreiter z.B. LES 4 Set 1 + 2

Angebotenes Fabrikat:

...........................................
Menge: 4,000 Stck

**5.2.91 Linienentwässerungssystem, zwi. Gully u. Attika auf Flächendämmung verklebt verlegt, Länge 6,0m**
Pos. wie vor jedoch,

Anordnung zwischen Dachablauf und Attika:
- Abstand Gully-Attika 6,25 Meter
- Länge Dachreiter ca. 6,0m
- Dachreiter z.B. LES 6 Set 1 + 2 + 3
Menge: 4,000 Stck

**5.2.100 Erste Lage der Abdichtung, vollflächig verklebt als Notabdichtung**
Erste Lage der Abdichtung:
Elastomerbitumen-Kaltselbstklebebahn als untere Lage
nach DIN EN 13707 und DIN EN 13969 mit variabler
Nahtfügetechnik.

Leistungs- und Funktionsanforderungen:
- Anwendungskurzzeichen nach
DIN/TS 20000-201: DU PYE KTG KSP 3
DIN/TS 20000-202: PYE KTG KSP 3
- Dicke: ca. 3 mm
- oberseitig: folienkaschiert
- unterseitig: Kaltselbstklebebitumen mit Abziehfolie
- kurzfristige Behelfsabdichtung
- Trägereinlage: Glasgittergelege mit Glasvlies
- Maximale Zugkraft nach DIN 12311-1:
l + q: > 1000 N/50 mm
- Dehnung nach DIN 12311-1: l + q: > 2 %
- Kaltbiegeverhalten nach DIN EN 1109: oben < -25 °C
unten < -30 °C
- Wärmestandfestigkeit nach DIN EN 1110: > +100 °C
- Verhalten bei Brand von außen, im System geprüft
nach DIN CEN/TS 1187 und eingestuft in BROOF(t1)
Liefern und gem. Herstellervorgaben auf den Untergrund
fachgerecht verlegen. Längsnaht- und Kopfstoßüberdeckung mind. 8 cm breit, unter Verwendung einer
Andrückrolle fachgerecht verkleben.
Ein 45°-Eckschnitt ist an der unteren Lage im Bereich
des T-Stoßes auszuführen. Stöße versetzt anordnen.

Angebotenes Fabrikat:

...........................................
Menge: 130,000 m²

**5.2.110 Randfixierung der ersten Abdichtungslage aus Bitumen**
Maßnahmen zur Aufnahme horizontaler Kräfte.

Mechanische Befestigung zur Aufnahme horizontaler
Kräfte entlang aller Anschlüsse und Durchdringungen
wie nachfolgend beschrieben ausführen, einschließlich
Lieferung aller erforderlichen Materialien:

- Erste Lage der Abdichtung bis zur Aufkantung führen.
- Geeignete Einzelbefestigungselemente, einschl. Lastverteilteller, Abstand: e = ca. 25 cm, als linieare Be-
  festigung, im unmittelbaren Eckbereich in die
  Unterkonstruktion montieren.

Überdeckung der Befestigungselemente mit Anschlussbahn entsprechend der Folgeposition.

Angebotenes Fabrikat:

...........................................
Menge: 50,000 lfm

**5.2.120 Oberlage der Abdichtung, vollflächig verschweißt**
Oberlage der Abdichtung:
Top-Polymerbitumen-Schweißbahn als
obere Lage nach DIN EN 13707 und DIN EN 13969,
mit einer mechanisch hochbelastbaren und dimensionsstabilenKombinationsträgereinlage in Verbindung mit
hochwertigsten Bitumenrezepturen, oberseitig
APP-Bitumen für extrem gute Wärmestandfestigkeit und
unterseitig SBS-Bitumen für beste Verschweißbarkeit.

Leistungs- und Funktionsanforderungen:
- Anwendungskurzzeichen nach
DIN/TS 20000-201: DO PYE/PYP-KTP 300 S5
DIN/TS 20000-202: BA PYE/PYP-KTP 300 S5
- Dicke ca. 5,2 mm
- oberseitig: beschiefert grünweiß oder graphitschwarz
- unterseitig: folienkaschiert
- Trägereinlage: Polyesterverbund (KTP) 300 g/m²
- Maximale Zugkraft nach DIN 12311-1:
l + q: > 1450 N/50 mm ± 10 %
- Dehnung nach DIN 12311-1: l + q: > 23 ± 3 %
- Maßhaltigkeit nach DIN EN 1107: < 0,2 %
- Kaltbiegeverhalten nach DIN EN 1109:
oben = -20 °C, unten = -30 °C
- Wärmestandfestigkeit nach DIN EN 1110:
oben = +155 °C, unten = +110 °C
- Verhalten bei Brand von außen, im System geprüft
nach DIN CEN/TS 1187 und eingestuft in BROOF(t1)
liefern und gem. Herstellervorgaben auf den Untergrund
fachgerecht vollflächig verschweißen.
Die Längsnaht-
und Querstoßüberdeckungen sind fachgerecht zu verschweißen und müssen mindestens 8 cm breit sein

Angebotenes Fabrikat:

...........................................
Menge: 130,000 m²

#### Abschnitt 5.3 Detailpositionen

**5.3.10 Abschottung, gedämmt auf Betondach**
Abschottung herstellen.

Elastsomerbitumenschweißbahn liefern und als Zuschnittstreifen auf der bereits verlegten ersten Abdichtungslage über die Dämmstoffplatten bis auf die Dampfsperre als Abschottung aufschweißen. Die Überlappungen auf den einzelnen Bahnen muss ca. 20 cm betragen.

Hinweis:
Die Lage der Abschottungen ist im Vorfeld durch den Architekten zu definieren, während der Ausführung durch
den Verarbeiter zu dokumentieren und am Ende der
Dachabdichtungsarbeiten der Bauleitung zu übergeben.
Menge: 10,000 lfm

**5.3.20 Dachrand Attika, gedämmt, waagerecht Betonaufkantung**
Attikaanschluss (gedämmt).

Detail wie nachfolgend beschrieben ausführen, einschließlich Lieferung aller erforderlichen Materialien:

- Bitumenvoranstrich im Detailbereich fachgerecht aufbringen.
- Dampfsperre hoch-, bis Außenkante Attika führen und
  vollflächig aufschweißen / aufkleben.
- Gekantetes Alu-Zink-Blech, t= 2,0mm, 2-fach gekantet,  als
  Verlängerung der Attikabreite für das spätere WDVS,
  Gesamtabwicklung ca. 260mm.
- Holz-UK für Attika: OSB-3 Platte, 30mm b= ca. 40cm
- Dämmplatte aus Polyurethan-Hartschaumplatten, als Zuschnitt
  an der Attikainnenseite fachgerecht fixieren
  Angenommene Plattendicke: 60 mm
- Polyurethan-Hartschaumkeil, z.B. 100 / 100 mm, im
  Eckbereich vor der Aufkantung verlegen
- Abdichtungsbahnen der Vorpositionen als Zuschnitt im
  Lagenrückversatz mit jeweils 10 cm Überdeckung fachgerecht
  verlegen. Die Zuschnitte hoch- und weiter bis Außenkante
  Attika führen und aufschweißen / aufkleben. Die Oberlage ist
  bis Unterkante Kantholz herunterzuführen und mit geeignetem
  Befestiger zu fixieren. Die erste Lage zwischen den Lagen der
  Flächenabdichtung einbinden

Attikahöhe: ca. 35 cm
Attikabreite: ca. 46 cm
Menge: 25,000 lfm

**5.3.30 Zulage Eckausbildung Attika**
Eckausbildung herstellen.

Fachgerechte Ausbildung von Innen- und Aussenecken z.B. mittels geeigneten Zuschnittstreifen in jeder Abdichtungslage.
(Die Abrechnung erfolgt pro Ecke. Darin sind die Dampfsperre, die erste Lage und die Oberlage enthalten).
Menge: 3,000 Stck

**5.3.40 Wandanschluss, aufgehendes Bauteil, gedämmt, Fassade**
Detail wie nachfolgend beschrieben ausführen, einschließlich Lieferung aller erforderlichen Materialien:

- Bitumenvoranstrich im Detailbereich fachgerecht aufbringen
- Dampfsperre hochführen bis ca. 15cm über wasserführender
  Schicht.
- Gekantetes Alu-Zink-Blech, t= 2,0mm, 4-fach gekantet,  als
  Tropfblech/Abdeckblech, Abwicklung ca. 220mm
- Dämmplatte aus Polyurethan-Hartschaumplatten, als Zuschnitt
  an der Fassadenseite fachgerecht fixieren
  Angenommene Plattendicke: ca. 120 mm
- Polyurethan-Hartschaumkeil, z.B. 100 / 100 mm, im
  Eckbereich vor der Aufkantung verlegen
- Abdichtungsbahnen der Vorpositionen als Zuschnitt im
  Lagenrückversatz mit jeweils 10 cm Überdeckung fachgerecht
  verlegen. Die Zuschnitte hoch- und weiter bis Außenkante
  Attika führen und aufschweißen / aufkleben. Die Oberlage ist
  bis Unterkante Kantholz herunterzuführen und mit geeignetem
  Befestiger zu fixieren. Die erste Lage zwischen den Lagen der
  Flächenabdichtung einbinden
Menge: 15,000 lfm

**5.3.50 Wandanschluss, aufgehendes Bauteil, gedämmt, Fenster**
Detail wie nachfolgend beschrieben ausführen, einschließlich Lieferung aller erforderlichen Materialien:

- Bitumenvoranstrich im Detailbereich fachgerecht aufbringen
- Dampfsperre hochführen bis Fensterprofilrahmen,
- Dämmplatte aus Polyurethan-Hartschaumplatten, als Zuschnitt
  an der Fassadenseite fachgerecht fixieren
  Angenommene Plattendicke: ca. 60 mm
- Polyurethan-Hartschaumkeil, z.B. 100 / 100 mm, im
  Eckbereich vor der Aufkantung verlegen
- Abdichtungsbahnen der Vorpositionen als Zuschnitt im
  Lagenrückversatz mit jeweils 10 cm Überdeckung fachgerecht
  verlegen. Die Zuschnitte hoch- und weiter bis Außenkante
  Attika führen und aufschweißen / aufkleben. Die Oberlage ist
  bis Unterkante Fenster herunterzuführen und mit geeignetem
  Befestiger zu fixieren. Die erste Lage zwischen den Lagen der
  Flächenabdichtung einbinden.

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Menge: 9,000 lfm

**5.3.60 Zulage Eckausbildung aufgehende Bauteile, Stützenanschluss**
Eckausbildung herstellen (Innen- und Außenecken) um Stahbetonstützen,
Pos. wie vor jedoch für die Eckausbildungen mit oben genannten Ausführungsdetails.

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Menge: 12,000 Stck

**5.3.70 Lichtkuppeln/RWA eindichten, 100x100cm**
Lichtbänder / RWA eindichten.

- Anschlussflächen mit Bitumen Voranstrich  der
  Regeldachfläche vorstreichen
- Dampfsperrbahn heranführen und gesondert im
  Rückversatz anschließen
- 1. Abdichtungslage der Regeldachfläche am
  Aufsatzkranz hochführen
- Oberlage der Regeldachfläche im Lagenrückversatz
  fachgerecht verkleben
- Oberen Abschluss mit einer Schiene gegen abrutschen
  sichern
- verbleibende Fuge am Aufsatzkranz mit Elastik-Kitt
  ausspritzen
- Inkl. Eckausbildung

Abmessung Lichtband: ca. 100 x 100 cm
Höhe Aufsetzkranz: ca. 40 cm
Menge: 6,000 Stck

**5.3.80 Kernlochbohrung, bis DN 125, Stahlbetondecke**
Herstellen einer Kernlochbohrung in Stahlbetondecke für Mediendurchführungen.

Stahlbetondecke
Deckenstärke bis ca. 25cm
Größe der Öffnungen: Durchmesser bis ca. 125 mm
Menge: 1,000 Stck

**5.3.90 Medienbogen/Schwanenhals, DN100**
Medienbogen/Schwanenhals liefern, montieren u. eindichten.

Für Elektrokabel der PV-Anlage liefern, einbauen und im Anschluss mit Flüssigkunststoff - wie nachfolgend beschrieben - eindichten, einschließlich Lieferung aller erforderlichen Materialien:

- Dunstrohr, passend zur Dachabdichtung, zweiteilig, liefern,
  montieren und mechanisch auf dem Untergrund befestigen
- Anschluss der Dampfsperre an das untere Tablett des
  Formteils
- Anschlussmanschette aus der Abdichtungsbahn der
  Vorposition, Zuschnitt: ca. 500 x 500 mm liefern,
  Loch ca. 4 cm größer als das Dunstrohr schneiden und über
  das Oberteil montieren
- Anschlussmanschette auf die Flächenabdichtung und das
  Tablett des Formteiles thermisch homogen aufschweißen
- Medienbogen universal, DN 100, zur Durchführung
  von Elektrokabel, Farbe: grau, UV-beständig, Ab-
  schlussdeckel entsprechend der vorgesehenen
  Durchführungen vorbereiten, liefern und montieren.

Angebotenes Fabrikat:

...........................................
Menge: 2,000 Stck

**5.3.100 Gully eindichten, Hauptdach DN100**
Einbauteil Gully DN 100 wie folgt eindichten:

- Dampfsperrbahn der Regeldachfläche an den Grundkörper
  der Dachentwässerung heranführenund eindichten
- Wärmedämmung des Schichtenpaketes ca. 1m² umlaufend
  gleichmäßig zur Dachentwässerung hinabsenken und wie
  erforderlich anarbeiten bzw.anpassen.
- Abdichtungslagen der Regeldachfläche an
  die Dachentwässerung heranführen und
  gemäß Herstellervorgabe an den Anschlußflansch der
  Dachentwässerung anbinden
- Pressflansche sind mit Drehmomentschlüssel gemäß
  Herstellervorgabe anziehen
- Klebeflansche sind sauber und vollflächig zu verschweißen
Menge: 2,000 Stck

**5.3.110 Not-Gully eindichten**
Wie Pos. zuvor, jedoch:

Einbauteil Not-Gully.
Menge: 2,000 Stck

**5.3.120 Dunstrohr / Dunstrohranschluss, DN 150 inkl Dunsthut**
Dunstrohr aus Kunststoff, inkl. Dunsthut, passend zur Dachabdichtung, DN 150, Farbe Anthrazit, liefern, montieren und mechanisch auf dem Untergrund befestigen.

- Anschluss der Dampfsperre an das
untere Tablett des Formteils
- Anschlussmanschette aus der
Abdichtungsbahn der Hauptposition,
Zuschnitt: 500 x 500 mm liefern, Loch
ca. 4 cm größer als das Dunstrohr
schneiden und über das Oberteil
montieren.
- Anschlussmanschette auf die Flächenabdichtung und das Tablett des Formteiles thermisch homogen aufschweißen
Menge: 4,000 Stck

**5.3.130 Flüssigabdichtung**
*** Bedarfsposition ohne GB
Flüssigabdichtung im Bereich von Lichtkuppeln abdichten.
Nur in Bereich von Unterschreitung von Mindestabständen zur bit. Abdichtung.

Höhe bis max. 30cm.

Angebotenes Fabrikat:

................................
Menge: 5,000 lfm

#### Abschnitt 5.4 Lichtkuppeleinheiten/RWA/Dachausstieg

*Hinweis: Hinweis*
Während des Ausbaus und Einbaus der Lichtkuppel ist sicherzustellen, dass bei einer Ausführungsdauer von mehr als einem Tag die Öffnungen provisorisch und witterungssicher abgedeckt werden. Entsprechende Maßnahmen zum Schutz vor Wassereintritt sind im Einheitspreis mit einzukalkulieren.

Rohbauöffnungsmaß im Bestand:
Es wurde entschieden, dass die Rohbauöffnung von derzeit 1.04 x 1.04m aufgedoppelt wird und ein Rohbaumaß von
1.01 x 1.01 m vorweist, um Standardabmessungen und somit schneller Lieferzeiten zu bekommen.

**5.4.10 Aufdoppelung Rohbauöffnung**
Aufdoppelung der bestehenden Rohbauöffnung von

Ist-Maß 1.04 x 1.04m
Soll-Maß 1.01 x 1.01m

Die Aufdoppelung soll mittels Gipskartonplatten erfolgen.
Diese sind ringsumlaufen mit 12,5mm auf die massvie Rohöffnung aufzubringen.
Die Aufdoppelung ist malerfertig zu spachteln und zu schleifen.
Ein Abschlussprofil aus Kunststoff ist zu liefern und einzubauen.
Inkl. Übergang zum Bestand herstellen.
Menge: 6,000 Stck

**5.4.20 Starre Lichtkuppeleinheit, 100x100cm**
Liefern und einbauen einer starren Lichtkuppel.
- gewölbte, dreischalige Ausführung
- aus hochwertigem UV-stabilem Kunststoff
- opale Verglasung
- Metall-Aufsetzkranz Typ ISO-THERM-AK
  mit oberem AK-Abschluss aus Hart-PVC-Mehrkammerdämm-
  konstruktion für optimale Wärmedämmungund
  Wärmebrückenfreiheit nach EnEV 2014/2016
- Auflagefläche für Dachanschlussbahnen
- inkl. Optimal-Anschlussschiene (Typ E) zur mechanischen
  Fixierung
- AK-Dämmung mit 60 mm hochwertiger
  Mineralwolledämmung (Baustoffklasse A1), Typ "S",
- AK-Höhe 40 cm
- Farbbeschichtung innen: RAL 9002 (standard)
- Gesamt-Urc-Wert gem. DIN EN 1873: 1,2 W/m²K

Abmessung ca. 100 x 100 cm

Angebotenes Fabrikat:

...........................................
Menge: 5,000 Stck

**5.4.30 Lüftbare Lichtkuppeleinheit, 100x100 cm**
Liefern und einbauen einer lüftbaren Lichtkuppel.

- gewölbte, dreischalige Ausführung
- aus hochwertigem UV-stabilem Kunststoff
- opale Verglasung
- Stufen-Lüfterrahmen aus PVC (AK) mit PE-Dichtung und VA-
  Scharnieren, vorbereitet für "Solo an der kurzen Seite"
- Metall-Aufsetzkranz, Typ ISO-THERM-AK
  mit oberem AK-Abschluss aus Hart-PVC-Mehrkammerdämm-
  konstruktion für optimale Wärmedämmung und
  Wärmebrückenfreiheit nach EnEV 2014/2016
- Auflagefläche für Dachanschlussbahnen
- inkl. Optimal-Anschlussschiene (Typ E) zur mechanischen
  Fixierung
- AK-Dämmung mit 60 mm hochwertiger
  Mineralwolledämmung (Baustoffklasse A1), Typ "S",
- AK-Höhe 40 cm
- Farbbeschichtung innen: RAL 9002 (standard)
- Gesamt-Urc-Wert gem. DIN EN 1873: 1,17 W/m²K

Abmessung ca. 100 x 100 cm

Angebotenes Fabrikat:

...........................................
Menge: 1,000 Stck

**5.4.40 Anschlussschiene, 100x100cm**
Liefern und einbauen eines Dachbahnen-Anschlußschienen-System.

Typ L, zur mechanischen, dauerhaft dichten Befestigung der
Dachbahn im oberen Bereich der Zargen, bestehend aus Alu-
Zargenanschlußprofil mit Kompriband, Optimal-Einhakschiene,
Dichtungsmaterial und selbstbohrenden VA-Schrauben mit
Dichtscheibe, ALU preßblank, als Zulage zu der Lichtband-Zarge aus Vorposition.

Eckausbildung inkl. Klein- und Verschraubmaterial für das Dachanschlußsystem, bestehend aus 4 Anschlußecken, gelocht, zusätzlich 1 Alu-Einhakschiene.

Zargenanschlussprofil montieren, Einhakschiene nur liefern.
Für lichte Öffnung von: 104 x 104 cm

Angebotenes Fabrikat:

...........................................
Menge: 6,000 Stck

**5.4.50 Kettenantrieb**
Liefern und einbauen eines Kettenantriebs.

- SOLO Typ KM13 65-2/1
- Hub 500 mm
- Hubkraft 600 N
- Zugkraft 300 N
- Versorgungsspannung 24VDC
- Leistungsaufnahme 2A mit integrierter elektronischer
  Lastabschaltung und Synchronisations- und
  Reversierungsfunktion
- Gehäuse: Aluminium, eloxiert, Maße: 80x54x645 mm (HxBxL)
- Schutzart: IP 54, 5 m Silikon-Anschlusskabel in grau
- Laufzeit ca. 54 s
- Betriebstemperatur: -5°C bis + 74°C
- inkl. Flügelbock
- Konsole KM13K zur Montage des Antriebes Typ KM13 in eine
  Lichtkuppel, Glaspyramide, -walm oder Skysight
- werkseitige Montage des Kettenantriebs in die
  Lichtkuppeleinheit (ohne Elektro-Montage)

Der Kettenantrieb wird inkl. Konsole geliefert und werkseitig eingebaut (Elektro-Anschluss bauseits)

Angebotenes Fabrikat:

...........................................
Menge: 1,000 Stck

**5.4.60 LK-Durchsturzsicherung, 100 x 100cm**
Liefern und einbauen einer LK-Durchsturzsicherung.

- für Lichtkuppel, Aufsatzkranzhöhe 50 cm
- Einbruch- und Durchsturzsicherung
- werkseitig eingebaut in Metall-Aufsetzkranz 50 cm

Verzinkte Ausführung, bestehend aus:
- Stahl-Gittermatte
- permanent "Durchsturzsicher"
- gem. Prüfbescheinigung DGUV Test - BAU 2054 nach
  GSBAU-18:2020-05 zur Erfüllung der rechtlichen Forderungen
  aus  ArbSchG, ArbStättV, BauStellV nach DIN 4426,
  ASR A2.1, BGV C22 und BGR 203

Abmessung: ca. 100 x 100 cm

Angebotenes Fabrikat:

...........................................
Menge: 1,000 Stck

**5.4.70 Modulare RWA-Zentrale**
Liefern und einbauen einer modularen RWA-Zentrale.

24VDC/20A/2RM/RT-Linien/2 Motorgruppen mit Touch Panel Zentrale, mit abschließbarem AP-Gehäuse, Kabelabfangschiene, Netzanschlussklemme, ohne Akkus.

Angebotenes Fabrikat:

...........................................
Menge: 1,000 Stck

**5.4.80 Akkus**
Liefern und einbauen von Akkus Typ 8.

Akku 12V / 3,4Ah +- 15%, VdS Anerkannt.

BxHxT: 134 x 67 x 66 mm
Menge: 4,000 Stck

**5.4.90 RWA-Bedienstelle**
Liefern und einbauen einer RWA-Bedienstelle.

Gehäuse/Farbe:
- Aluminium Aufputzgehäuse
- orange RAL 2011

Leistungsmerkmale:
Zum manuellen Auslösen eines RWA-Systems im Brandfall,
Bedienstelle gemäß pr EN 12101-9 und VdS 2592 entwickelt
Funktionen:
- RWA "AUF", RWA "Zurücksetzen"

Anzeigen:
- Betriebsbereitschaft
- RWA-Alarm ausgelöst
- Störungsanzeige
Menge: 1,000 Stck

**5.4.100 Schlüssellüftertaster**
Liefern und einbauen eines Schlüssellüftertaster.

- In AP-Feuchtraumausführung für Profilhalbzylinder
- Farbe: hellgrau
- Funktionen: AUF - ZU oder Todmannfunktion über
  Schlüssel-Einpol-Wechsler
- Mit integrierter Sichtanzeige AUF durch rote LED
Abmessungen B x H x T: 70 x 90 x 65 mm
Menge: 1,000 Stck

**5.4.110 Wind-Regen-Sensor**
Liefern und einbauen eines Wind-Regen-Sensor.

Der WRS-S erfasst die Windgeschwindigkeit und den
Niederschlag.

Für alle D+H RWA- und Lüftungszentralen geeignet. Der Wind-und Regenalarm wird über potenzialfreie Ausgänge ausgegeben
und durch Leuchtdioden auf der Geräteplatine angezeigt. Die Sensorfläche ist beheizt, das Regensignal wird ca. 5 Minuten gespeichert.
Die elektronische Windstärkemessung erfolgt ohne mechanische Teile. Die Wind-Schaltschwelle ist über Dual-Inline-Package(DIP)-Schalter zwischen 1 und 30 m/s einstellbar, das Windsignal wird ca. 5 Min. gespeichert.

Inkl. Standrohr für Wind- und Regensensor Typ ST-Rohr,
zur Befestigung auf Unterkonstruktion, inkl. Befestigungsmaterial für W+RE B/4 und RE B/4.

Höhe des Standrohres: 970 mm

Angebotenes Fabrikat:

...........................................
Menge: 1,000 Stck

**5.4.120 Wartung RWA**
Jährliche Wartung RWA.

Die Wartung der Rauch und Wärmeabzugsanlage ist gem. den Herstellerangaben min. 1 x pro Jahr zu warten.

Alle dafür notwendigen Maßnahmen (Wartungsarbeiten) sind in diese Position einzukalkulieren.

Der Wartungszeitraum beträgt zunächst 4 Jahre.
Menge: 1,000 St/J

**5.4.130 Inbetriebnahme -Elektro**
Inbetriebnahme Elektroartikel.

Inkl. Funktionsprüfung (ohne Montage und Anschluss) gem. der bereits bauseitig fertig montierten und angeschlossenen RWA-Komponenten.
Die Leistungen müssen zusammenhängend und ohne Unterbrechung ausgeführt werden können.
Über die Inbetriebnahme / Funktionsprüfung ist ein Protokoll
zu erstellen.
Bauseitige Leistungen:
- Montage und Anschluß der Elektroartikel, Kabelverlegung inkl.
  Abzweigdosen gem. Anlagenkabelschema
- kostenlose Stellung von Gerüsten oder Bühnen, falls erforderlich
Inbetriebnahme für folgende Artikel:
- RWA-/Lüftungsklappe
- RWA-Bedienstelle
- Schlüssellüftertaster
- Wind-Regen-Sensor
- 1 Anfahrt inklusive
Menge: 1,000 Stck

#### Abschnitt 5.5 Hauptentwässerung

**5.5.10 Berechnung für Flachdachentwässerungssysteme**
Ausarbeiten einer Entwässerungsberechnung für die Hauptentwässerung und Notentwässerung mit Freispiegelströmung.

Die Berechnung für Flachdachentwässerungssysteme berechnet die zu entwässernde Wassermenge (in Liter
pro Sekunde) gemäß den Formeln der DIN 1986-100 für
Teilflächen und komplette Dachflächen.
Menge: 1,000 Stck

**5.5.20 Ablaufelement**
Standardelement senkrecht, aus Polyurethan, wärmegedämmt, nach DIN EN 1253-2, in der Nennweite DN100.

Abflussmenge 7,4 l/s bei 35 mm Stauhöhe. Zum direkten Anschluss an Rohre mit Steckmuffe, zur Freispiegelentwässerung, mit großer eingeschäumter Wunschanschlussmanschette (495 mm x 495 mm) passend zur Dachabdichtung und mit Fixierring zur zusätzlichen Sicherung der Anschlussmanschette und zur Aufnahme des beiliegenden Kiesfangs, liefern und fachgerecht einbauen.

Inkl. Anschluss an die bestehende Entwässerungsleitung.
Nennweite DN: DN 100
Außendurchmesser OD (mm): 110 mm

Angebotenes Fabrikat:

...........................................
Menge: 2,000 Stck

**5.5.30 Dämmkörper, Ablaufelement**
*** Bedarfsposition ohne GB
Dämmkörper, aus extrudiertem Polystyrolschaum (XPS).

WLG 040, 500 mm x 500 mm x 220 mm, Brandverhalten Euroklasse E, gemäß EN 13501-1. Zur Wärmedämmung und als verlorene Schalung geeignet, liefern und fachgerecht einbauen.
Bezeichnung: Standard Dämmkörper Ablaufelement

Angebotenes Fabrikat:

...........................................
Menge: 2,000 Stck

**5.5.40 Aufstockelement**
Aufstockelement, aus Polyurethan, nach nach DIN EN 1253 für Dämmstoffstärken von 60 - 220 mm.

Mit eingeschäumter Wunschanschlussmanschette
(495 mm x 495 mm), passend zur Dachabdichtung, mit
Fixierring zur zusätzlichen Sicherung der Anschlussmanschette und zur Aufnahme des Kiesfangs. Komplett mit Gleitmittel und mehrlippigem Winkeldichtring zur Rückstausicherung liefern und fachgerecht einbauen.
Bezeichnung: Aufstockelement, mit Wunschanschlussmanschette

Angebotenes Fabrikat:

...........................................
Menge: 2,000 Stck

**5.5.50 Dämmkörper, Aufstockelement**
Dämmkörper für Aufstockelemente 100 mm, aus Polyurethan (PUR).

Zum einfachen Verkleben auf der Dampfsperre, ohne mechanische Befestigung des Aufstockelementes durch Verkleben mit dem Dämmkörper, Größe 500 x 500 x 100 mm,
Wärmeleitfähigkeit lambda = 0,025 W/mK,
Druckfestigkeit 200 kPa, Rohdichte ca. 50 kg/m³, als
Einbauhilfe und Wärmedämmung zur Verhinderung
von Wärmebrücken, liefern und fachgerecht einbauen.
Bezeichnung: Dämmkörper für Aufstockelemente 100 mm

Angebotenes Fabrikat:

...........................................
Menge: 2,000 Stck

#### Abschnitt 5.6 Notentwässerung

**5.6.10 Ablaufelement, inkl. Dämmkörper**
Notentwässerungsset aus Edelstahl rostfrei, Werkstoffnummer 1.4301, nach DIN EN 1253-2, mit Schraubflansch-Konstruktion, 600 mm Stutzenlänge, Abflussmenge als Speier 8,8 l/s bei 65 mm Stauhöhe, mit flachem Losflansch und zwei Dichtmanschetten zum Einklemmen von Bitumen-, Kunststoff- oder Kautschukbahnen.

Mit acht auf dem Festflansch verschweißten Edelstahlgewindestiften M12, Messingmuttern, Schutzkappen, Unterlegscheiben und Kiesfang, liefern und fachgerecht einbauen.

Inkl. Anschlussmanschette als Bitumen-Unterlage, in einer Größe von 620 x 495 mm, mit vorgestanzten Aussparungen für die Gewindebolzen und den Einlauftopf.

Inkl. Dämmkörper, aus Polyurethan (PUR), 100 mm Höhe, Brandverhalten Euroklasse E, Anwendungstyp DAA dh nach DIN 4108-10 für z. B. genutzte Dachflächen geeignet. Zur Wärmedämmung und als Einbauhilfe bei der Positionierung des Fassadendurchbruchs und der SitaTurbo Dampfsperrplatte, liefern und fachgerecht einbauen.

Stutzenlänge: 600 mm

Angebotenes Fabrikat:

...........................................
Menge: 2,000 Stck

**5.6.20 Abdeckplatte**
Fassaden-Abdeckplatte, aus Edelstahl rostfrei, Werkstoffnummer 1.4301.

Zur Abdeckung des Attika- bzw. Wanddurchbruchs von Attikagullys, in einer Materialstärke von 1,5 mm, mit einer Öffnung von 120x80mm, liefern und fachgerecht einbauen.
Bezeichnung: Fassaden-Abdeckplatte DN 70
Länge: 220 mm
Breite: 180 mm

Angebotenes Fabrikat:

...........................................
Menge: 2,000 Stck

**5.6.30 Dichtmanschette**
Dichtmanschette für WDVS, aus Vlies-Butyl.

Einteilige, überputzbare Luftdichtungsmanschette zur schnellen und luftdichten Abdichtung von Rohrdurchführungen im Wärmedämmverbundsystem gemäß DIN 4108-7 und
GEG 2020, in der Größe 320 x 320 mm, mit hochflexibler EPDM Dichtung, selbstklebender überputzbarer Vlies-Butyl-Klebekragen für eine dauerhafte Verbindung auf dem Untergrund (ggf. Haftprimer erforderlich) und der Vlies- Haftoberfläche mit dem Putz, liefern und fachgerecht einbauen.
Bezeichnung: Dichtmanschette für WDVS Abmessung Wanddurchführung: 120x60mm (rechteck Speier)
Angebotenes Fabrikat:

...........................................
Menge: 2,000 Stck

**5.6.40 Kernlochbohrung, Attika**
Herstellen einer Kernlochbohrung in der Attika für die Rohrleitung der Notentwässerung.

Bohrung durch die Attika mit geeignetem Werkzeug fachgerecht herstellen inkl. abräumen und entsorgen des anfallenden Schuttes.
Attika: Stahlbeton
Wanddicke: ca. 20 cm
Größe der Öffnungen: Durchmesser 80-100 mm
Menge: 2,000 Stck

#### Abschnitt 5.7 Attika-Abdeckungen/Verwahrungen

**5.7.10 Attikaabdeckung, inkl. Haftstreifen**
Mauerabdeckung mit Sichtblende (zweiteilig) liefern und montieren.

Mauerabdeckung aus Aluminium, einschließlich der erforderlichen Haftstreifen  zur Stabilisierung der senkrechten Schenkel (beidseitig), liefern und fluchtgerecht nach DIN EN 1991 windsogsicher mechanisch montieren.

Die senkrechten Abkantungen sind in die Haftstreifen einzuhängen. Die Einzellängen sind fachgerecht miteinander zu verfalzen. Die Abdeckung soll ein Gefälle von mind. 3° nach innen aufweisen.

Die Attikaabdeckung ist auf der Aussenseite für den späteren Einbau eines Wärmedämmverbundsystems auf der Betonfassade vorzurichten.

Material: Aluminiumblech
Farbe: RAL Farbe nach AG
Dicke: 1,5 mm
Materialabwicklung: ca. 700 mm
Kantungen: ca. 4 Stck.

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Menge: 25,000 lfm

**5.7.20 Mauerabdeckung, Eckzulage**
Zulage Eck- und Endausbildung.

Ausbildung von 90°-Außen- und Innenecken, zur Abdeckung der Vorpositionen, einschließlich Endstücke, aller Gehrungsschnitte und Verbindung durch Löten oder Schweißen.
Menge: 3,000 Stck

**5.7.30 Wandanschluß, Klemmprofil**
Wandanpressprofil liefern und montieren.

Anpressrofil, mit allem Zubehör und Befestigungsmaterial liefern und zwischen Profil und Bauteil mit elastischem Dichtstoff
fachgerecht schließen.

Angebotenes Fabrikat:

...........................................
Menge: 15,000 lfm

**5.7.40 Wandanschlussblech 2-5/B**
Liefern und an Stahlbetonwand montieren vom merhfach gekanteten Blechen aus  Alu Zink.  t= 1,5mm, Abw. ca. 130mm, mit einem Tropfblech aus  Alu Zink.  t= 1,5mm, Abw. ca. 150 mm, nach Flachdachrichtlinien.

Einbauort: Anschluss Achse 2-5/B

Siehe Detail:  D01_24-322_Attikadetails_260427
Menge: 15,000 lfm

**5.7.50 Abdeckblech als Fenstersims**
Liefern und an Fesnterramen montieren vom 3-fach gekanteten Blechen aus  Aluminium nach Angaben AG im RAL Farbton beschichtet,  t= 2 mm, Abw. ca. 310mm.

Inkl. sämtlicher erforderlichen Nebenleistungen wie Befestigung, seitliche Abschlüsse (Endstücke), fachgerechte Abdichtung der Anschlussfugen, Ausbildung mit ausreichendem Gefälle ca. 2° nach außen, ) RAL Farbton wie Bestand.

Einbauort: Anschluss Achse 2-5/B

Siehe Detail:  D01_24-322_Attikadetails_260427
Menge: 10,000 lfm

#### Abschnitt 5.8 Geländer

**5.8.10 Demontage des vorhandenen Stahlgeländers**
Demontage des vorhandenen Stahlgeländers und seitliche Lagerung für Wiedereinbau.

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Menge: 15,000 m

#### Abschnitt 5.9 Taglohnarbeiten

*Hinweis: Bieterhinweis Lohn*
Stundenlohnarbeiten, Mischlohn
Stundenlohnarbeiten, Mischlohn (gemäß Zuschlagskalkulationsblatt)

Vergütung von Stundenlohnarbeiten

Stundenlohnarbeiten dürfen nur mit ausdrücklicher Genehmigung der
Bauleitung ausgeführt werden. Stundenlohnnachweise
(Taglohnrapporte) müssen nach Vorgabe des AG am Folgetag der
Leistung oder wöchentlich der Bauleitung des AG zur Unterschrift
vorgelegt werden. Später vorgelegte Rapporte werden nicht mehr
anerkannt (s. ZV, Pkt. 15).

Als Stundenverrechnungssatz ist ein Mischlohn, der sich aus dem Mix
der verschiedenen Berufs -, Lohn- und Gehaltsgruppen, welche für die
Ausführung des Vertrages notwendig sind, als Mittelwert
zusammensetzt ( z. B. für die Ausführung Obermonteur, Monteur,
Facharbeiter, Hilfsarbeiter, Auszubildender).

Der Bieter versichert ausdrücklich, dass der angebotene Mischlohn
Stundenverrechnungssatz sowie Stoff- und Gerätekosten unter
Beachtung der preislichen Vorschriften ermittelt wurde und etwa
bestehende Regelungen in Kontrakten nicht überschreitet.

Kalkulationshinweis:
Die angebotenen Stundenverrechnungssätze gelten für die reine
Arbeitszeit und beinhaltet alle Nebenkosten, insbesondere auch
Lohnnebenkosten, Sozialkosten, Wagnis und Gewinn,
Mehrarbeitszuschläge, Auslösung, Schmutz- und andere
Erschwerniszulagen, Kleingeräte (= Geräte, die 1 Mann in den Händen
halten kann),
Vermögensbildung, Aufsicht und dispositive Tätigkeiten.

Regelmässige Arbeitszeit gemäss den vertraglichen Bedingungen!
Wenn im Einzelnen nichts anderslautend geregelt ist, dann gilt als
normale Arbeitszeit Montag bis Samstag 6:00 Uhr bis 19:00 Uhr.

Zusätzliche Nachtarbeit und Arbeiten an Sonn- und Feiertagen werden
gemäß den nachfolgenden Stundensätzen vergütet, wenn nicht im
Vertrag gesondert geregelt (auf den Nebenkostenanteil der
Stundensätze werden keine Zuschläge bezahlt).

**5.9.10 Mischstundensatz Normalarbeitszeit**
Mischstundensatz für Normalarbeitszeit Montag bis Samstag.
Menge: 20,000 Std

### Bereich 6 Los 5 - Sanierung Dach 5 - Kernzeitbetreuung

#### Abschnitt 6.1 Material ausbauen/entsorgen

**6.1.10 Kies absaugen, entsorgen**
Kies auflockern, Moos entfernen, absaugen und entsorgen.

Loser, unbelasteter, Kies vom Flachdach absaugen und entsorgen.
Schütthöhe: ca. 5 cm
Menge: 95,000 m²

**6.1.20 Dachrandbleche ausbauen, entsorgen**
Vorhandene Dachrandbleche demontieren.

Vorhandene Dachrandbleche in Bereich von aufgehenden Bauteilen/Attikaanschluss demontieren, zerkleinern,
heruntertransportieren und als Schutt entsorgen.
Menge: 35,000 lfm

**6.1.30 Gullys ausbauen, entsorgen**
Verwahrungen/Gullys demontieren und entsorgen.
Menge: 2,000 Stck

**6.1.40 Dachpaket ausbauen, entsorgen**
Abbruch und Entsorgung Dachpaket.

Vorhandener Schichtenaufbau des Flachdaches demontieren, zerkleinern, heruntertransportieren und als Schutt abfahren.
Schichtenaufbau bestehend aus:
- mehrlagiger bituminöser Abdichtung (2-Lagen)
- Wärmedämmung
- Dampfsperrbahn (wenn nicht vollflächig auf dem Untergrund
  verklebt)
Schichtstärke: bis ca. 17 cm
Menge: 95,000 m²

**6.1.50 Aufgehende Bauteile ausbauen, entsorgen**
Abbruch und Entsorgung aufgehende Bauteile.

Vorhandene Abdichtung im Bereich von aufgehenden
Bauteilen wie z.B. Wand-/Attikaanschluss demontieren, zerkleinern, heruntertransportieren und als Schutt abfahren.
Menge: 35,000 lfm

**6.1.60 Dampfsperre ausbauen, entsorgen**
Vorhandene bituminöse Dampfsperre auf Trapezblech abbrechen und ausbauen.

Anfallenden Schutt vom Dach bringen und aufladen.
Dicke: bis 5 mm
Menge: 95,000 m²

**6.1.70 Wasser absaugen**
Wasser auf Dachflächen durch Absaugen mit Industriesauger oder Pumpen entfernen.
Ausführung bis zu einem Wasserstand von 3 cm.
Menge: 95,000 m²

**6.1.80 Dachfläche trocknen**
Trapezblech mit dem Gasbrenner trocknen.
Menge: 95,000 m²

#### Abschnitt 6.2 Dachaufbau

*Hinweis: Zusätzliche technische Vorbemerkungen - Allgemein Dach*
Zusätzliche technische Vorbemerkungen - Allgemein Dach

Die folgende Leistungsbeschreibung basiert auf einem
Dachsystem mit aufeinander abgestimmten Systemkomponenten.

Grundlagen des Leistungsverzeichnisses sind:
- Herstellervorschriften
- Landesbauordnung des jeweiligen Bundeslandes
- alle relevanten DIN- und EN-Normen bzw. Verbandsrichtlinien
- alle relevanten Sonderbauvorschriften
- VOB, Teil B und C
- Gebäude Energie Gesetz
- Brandschutzprüfung nach DIN CEN/TS 1187,
  Klassifizierung nach DIN EN 13501 - 5  (BROOF (t1))
- ETAG 005 für Flüssigkunststoffe

Unterschreitungen der Leistungs- und Funktionsanforderungen der genannten Produkte sind nicht zulässig. Maßgeblich für die Gleichwertigkeit sind die technischen Spezifikationen und
Herstellervorgaben. Die Nachweise sind mit dem Angebot einzureichen.

Zusätzlich sind folgende Hersteller-Nachweise zu erfüllen:
- Güteüberwachung für Abdichtungs- und Dämmmaterialien
- Qualitätsmanagement des Herstellers nach DIN EN ISO
  9001
- Umweltmanagement des Herstellers nach EN ISO 14001
- Energiemanagement des Herstellers nach DIN EN ISO
  50001
- Ökobilanz (EPD) für Abdichtungs- und Dämmmaterialien

Zusätzliche technische Vorbemerkungen-Absturzsicherung

Gemäß §32 MBO - Dächer (8) bzw. LBO, ArbSchG und
DGUV-Information 201-056 sind Schutzeinrichtungen an Absturzkanten vorzusehen.
In der DGUV-I sind 4 Ausstattungsklassen beschrieben:
- Ausstattungsklasse1: Anschlageinrichtungen mit
  Einzelanschlagpunkten
- Ausstattungsklasse 2: Anschlageinrichtungen mit
  horizontaler Führung (z.B. Seilsicherungssysteme, Schiene)
- Ausstattungsklasse 3: Seitenschutz gem. DIN EN 13374
  (Geländersystem)
- Ausstattungsklasse 4: öffentliche Verkehrswege gem.
  entsprechenden Bauvorschriften.

Bei der Auswahl der Schutzmaßnahmen muss dem kollektiven Schutz Vorrang vor individuellen Schutzmaßnahmen, z. B. persönlicher Schutzausrüstung gegen Absturz, eingeräumt werden.

**6.2.10 Dachfläche reinigen, Verunreinigungen scharf abfegen**
Holz-Dachverschalung reinigen.

Verunreinigungen auf der Holzverschalung abfegen, anfallenden Schutt vom Dach schaffen und entsorgen.
Menge: 95,000 m²

**6.2.20 Dachfläche reinigen, senkrecht**
Senkrechte Flächen reinigen.

Verunreinigungen an den Aufkantungen abfegen, anfallenden Schutt vom Dach schaffen und entsorgen.

Höhe Aufkantungen: bis ca. 35 cm
Menge: 35,000 lfm

**6.2.30 Trenn- Ausgleichsschicht, auf Holz-Dachverschalung**
Trenn- und Ausgleichsschicht:
Trenn- und Ausgleichslage lose verlegt und mechanisch befestigt, Elastomerbitumenbahn nach DIN EN 13707, als dauerhaft funktionale Trenn- und Ausgleichslage.

Leistungs- und Funktionsanforderungen:
- Dicke: ca. 2,0 mm
- oberseitig: folienkaschiert
- unterseitig: vlieskaschiert
- Trägereinlage: Polyestervlies
- Maximale Zugkraft nach DIN 12311-1
  l: > 550 N/50 mm, q: > 300 N/50 mm
- Dehnung nach DIN 12311-1: l + q: > 20 %
- Kaltbiegeverhalten nach DIN EN 1109: < -20 °C
- Wärmestandfestigkeit nach DIN EN 1110: > +120 °C

Liefern und gem. Herstellervorgaben auf den Untergrund fachgerecht lose verlegen und nach DIN EN 1991 mechanisch befestigen. Längsnaht- und Kopfstoßüberdeckung mind. 8 cm breit herstellen, Stöße versetzt anordnen.

Angebotenes Fabrikat:

...........................................
Menge: 95,000 m²

**6.2.40 Dampfsperre, auf Holz-Dachverschalung**
Dampfsperre:
Dampfsperre vollflächig verschweißt als Behelfsabdichtung, Elastomerbitumen-Schweißbahn als Dampfsperrbahn
nach DIN EN 13 970.
Leistungs- und Funktionsanforderungen:
- Dicke ca. 4 mm
- oberseitig: feinbestreut, schwarz mit Nahtstreifen
- unterseitig: folienkaschiert
- offene Liegezeit bzw. UV-stabil: 6 Monate
- Trägereinlage: Kombinationsträger
  PET/Alu/PET + Glasgewebe
- Durchtrittsicher
- Maximale Zugkraft nach DIN 12311-1:
  l: > 1000 N/50 mm, q: > 1000 N/50 mm
- Dehnung nach DIN 12311-1: l + q: > 2 %
- Diffusionswiderstand (Sd-Wert) nach DIN EN 1931: > 1500 m
- Kaltbiegeverhalten nach DIN EN 1109: < -30 °C
- Wärmestandfestigkeit nach DIN EN 1110: > + 110 °C
- Widerstand gegen stoßartige Belastung nach DIN EN 12691:
  > 300 mm Verfahren B
- kurzfristige Behelfsabdichtung
Liefern und gem. Herstellervorgaben auf den Untergrund
fachgerecht vollflächig verschweißen. Längsnaht- und Kopfstoßüberdeckung mind. 8 cm breit fachgerecht
verschweißen, Stöße versetzt anordnen.

Angebotenes Fabrikat:

...........................................
Menge: 95,000 m²

**6.2.50 Gefälledämmung einbauen, 80-180mm**
Gefälledämmung:

Polyurethan-Hartschaumplatten mit Gefälle, nach DIN EN 13165, für genutzte und nicht genutzte Dachflächen, mit Schaumkleber ganzflächig verklebt.

Leistungs- und Funktionsanforderungen:
- Anwendungstyp nach 4108-10: DAA dh, hohe
  Druckbelastbarkeit
- Deckschichten: Alukaschiert
- Wärmeleitfähigkeit nach
  DIN 4108-4: WLS 025-027
  Dicke  < 80 mm  - 0,027 W/(mK)
  Dicke >= 80 mm  - 0,026 W/(mK)
  Dicke >= 120 mm - 0,025 W/(mK)
- Brandverhalten nach DIN EN 13501-1: Klasse E nicht
  brennend abtropfend, nicht glimmend
- klassifiziert nach DIN 18234-2
- Zugfestigkeit senkrecht zur Plattenebene nach DIN EN 1607:
  > 100 kPa
- Umweltproduktdeklaration EPD nach ISO 14025
- Wasseraufnahme nach DIN EN 12087: < 3 Vol. %
- kurzfristig Temperaturbeständig bis + 250°C
- nicht kapillaraktiv - VSth
- formaldehydfrei
- biologisch und bauökologisch unbedenklich
- geruchsneutral
- resistent gegen Schimmel und Verrottung
- PIR-stabilisiert mit PIR Index > 250 (extrem hohe
  Dimensionsstabilität)
- widerstandsfähig gegen statische und dynamische Lasten
- nicht schmelzend und dauerhaft formbeständig bei
  hoher Wärmeeinwirkung
- Plattenformat: 800 x 1200 mm
Liefern und auf dem Untergrund nach geprüftem Gefälleplan ein- oder mehrlagig jeweils mit Bauder Schaumkleber streifenweise windsogsicher nach DIN EN 1991-1-4 verkleben. Platten versetzt anordnen und dicht stoßen.

Gefälle: 2 %
Mittlere Dicke: 130 mm

Hinweis:
Der U-Wert muss nach DIN EN 6946 nachgewiesen
werden.

Angebotenes Fabrikat:

...........................................
Menge: 95,000 m²

**6.2.60 Linienentwässerungssystem, zwi. Gully u. Attika auf Flächendämmung verklebt verlegt, Länge ca. 6,0m**
Polyurethan-Hartschaumplatten mit Gefälle in zwei Richtungen, nach DIN EN 13165, mit allgemein bauaufsichtlicher Zulassung Nr.: Z-23.15-1432, für die Verlegung in Kehlbereichen ohne Gefälle, zur gezielten Wasserableitung zu den Dachabläufen,
für genutzte und nicht genutzte Dachflächen.
Leistungs- und Funktionsanforderungen:
- Anwendungstyp nach DIN 4108-10: DAA dh, hohe
  Druckbelastbarkeit
- Deckschichten: unkaschiert
- Wärmeleitfähigkeit nach DIN 4108-4:
  WLS 030 - 0,030 W/(mK)
- Brandverhalten nach DIN EN 13501-1: Klasse E
  nicht brennend abtropfend, nicht glimmend
- formaldehydfrei
- Oberflächengeometrie des Linienentwässerungsystems:
  dreieckig, bestehend aus einzelnen Gefälleplatten jeweils mit
  einem Gefälle in zwei Richtungen von: 1,0% bzw. 4,0%
Liefern und auf dem Untergrund nach Verlegeplan des Herstellers, mit Bauder Schaumkleber streifenweise
windsogsicher nach DIN EN 1991-1-4 verkleben.

Anordnung zwischen Dachablauf und Attika:
- Abstand Gully-Attika 6,40Meter
- Länge Dachreiter ca. 6,0m
- Dachreiter z.B. LES 6 Set 1 + 2 +3

Angebotenes Fabrikat:

...........................................
Menge: 1,000 Stck

**6.2.70 Linienentwässerungssystem, zwi. Gully u. Attika auf Flächendämmung verklebt verlegt, Länge ca. 4,0m**
Pos. wie vor jedoch,

Anordnung zwischen Dachablauf und Attika:
- Abstand Gully-Attika 4,40 Meter
- Länge Dachreiter ca. 4,0m
- Dachreiter z.B. LES 4 Set 1 + 2
Menge: 1,000 Stck

**6.2.80 Erste Lage der Abdichtung, vollflächig verklebt als Notabdichtung**
Erste Lage der Abdichtung:

Elastomerbitumen-Kaltselbstklebebahn als untere Lage nach DIN EN 13707, mit variabler Nahtfügetechnik vollflächig als Notabdichtung verklebt.

Leistungs- und Funktionsanforderungen:
- Anwendungskurzzeichen nach
  DIN SPEC 20000-201: DU/E1 PYE KTG KSP 3,5
  DIN SPEC 20000-202: PYE KTG KSP 3,5
- Dicke: ca. 3,5 mm
- oberseitig: folienkaschiert
- unterseitig: Kaltselbstklebebitumen mit Abziehfolie
- kurzfristige Behelfsabdichtung
- Trägereinlage: Glasgittergelege mit Glasvlies
- Maximale Zugkraft nach DIN 12311-1:
  l + q: > 1000 N/50 mm - VSth
- Dehnung nach DIN 12311-1: l + q: > 2 %
- Kaltbiegeverhalten nach DIN EN 1109: oben < -25 °C
  unten < -30 °C
- Wärmestandfestigkeit nach DIN EN 1110: > +100 °C
- Verhalten bei Brand von außen, im System geprüft
  nach DIN CEN/TS 1187 und eingestuft in BROOF(t1)
Liefern und gem. Herstellervorgaben auf der Wärmedämmung fachgerecht verlegen. Längsnaht- und Kopfstoßüberdeckung, mind. 8 cm breit, unter Verwendung einer Andrückrolle fachgerecht thermisch verschweißen. Ein 45°-Eckschnitt ist an der unteren Lage im Bereich des T-Stoßes auszuführen. Stöße versetzt anordnen.

Angebotenes Fabrikat:

...........................................
Menge: 95,000 m²

**6.2.90 Randfixierung der ersten Abdichtungslage aus Bitumen**
Maßnahmen zur Aufnahme horizontaler Kräfte.

Mechanische Befestigung zur Aufnahme horizontaler
Kräfte entlang aller Anschlüsse und Durchdringungen
wie nachfolgend beschrieben ausführen, einschließlich
Lieferung aller erforderlichen Materialien:

- Erste Lage der Abdichtung bis zur Aufkantung führen.
- Geeignete Einzelbefestigungselemente, einschl. Lastverteilteller, Abstand: e = ca. 25 cm, als linieare Be-
  festigung, im unmittelbaren Eckbereich in die
  Unterkonstruktion montieren.

Überdeckung der Befestigungselemente mit Anschlussbahn entsprechend der Folgeposition.

Angebotenes Fabrikat:

...........................................
Menge: 35,000 lfm

**6.2.100 Oberlage der Abdichtung, vollflächig verschweißt**
Oberlage der Abdichtung:

Top-Polymerbitumen-Schweißbahn mit integriertem Wurzelschutz als obere Lage nach DIN EN 13707, mit einer mechanisch hochbelastbaren und dimensionsstabilen Kombinationsträgereinlage in Verbindung mit hochwertigsten Bitumenrezepturen, oberseitig APP-Bitumen für extrem gute Wärmestandfestigkeit und unterseitig SBS-Bitumen für beste Verschweißbarkeit vollflächig verschweißen.

Leistungs- und Funktionsanforderungen:
- Anwendungskurzzeichen nach
  DIN SPEC 20000-201: DO / E1 PYE KTP 300 S5
  DIN SPEC 20000-202: BA PYE KTP 300 S5
- Dicke ca. 5,2 mm
- oberseitig: beschiefert, grünweiß
- unterseitig: folienkaschiert
- Trägereinlage: Polyesterverbund (KTP) 300 g/m²
- Maximale Zugkraft nach DIN 12311-1:
  l + q: > 1450 N/50 mm
- Dehnung nach DIN 12311-1: l + q: > 23 %
- Maßhaltigkeit nach DIN EN 1107: < 0,1 %
- Kaltbiegeverhalten nach DIN EN 1109: oben < -25 °C,
  unten < -40 °C
- Wärmestandfestigkeit nach DIN EN 1110: oben > +150 °C
  unten > +120 °C
- Fremdüberwachung der Qualität bei der Herstellung durch
  TÜV SÜD - VSth
- Verhalten bei Brand von außen, im System geprüft nach
  DIN CEN/TS 1187 und eingestuft in BROOF(t1)
- wurzelresistent nach FLL-Richtlinien
Liefern und gem. Herstellervorgaben auf der ersten
Abdichtungslage fachgerecht vollflächig verschweißen.
Längsnaht- und Kopfstoßüberdeckung mind. 8 cm breit
fachgerecht verschweißen. Stöße versetzt anordnen.

Angebotenes Fabrikat:

...........................................
Menge: 95,000 m²

#### Abschnitt 6.3 Detailpositionen

**6.3.10 Abschottung, gedämmt auf Holz-Dachverschalung**
Abschottung herstellen.

Elastsomerbitumenschweißbahn liefern und als Zuschnittstreifen auf der bereits verlegten ersten Abdichtungslage über die Dämmstoffplatten bis auf die Dampfsperre als Abschottung aufschweißen. Die Überlappungen auf den einzelnen Bahnen muss ca. 20 cm betragen.

Hinweis:
Die Lage der Abschottungen ist im Vorfeld durch den Architekten zu definieren, während der Ausführung durch
den Verarbeiter zu dokumentieren und am Ende der
Dachabdichtungsarbeiten der Bauleitung zu übergeben.
Menge: 10,000 lfm

**6.3.20 Dachrand Attika, gedämmt**
Attikaanschluss (gedämmt).

Detail wie nachfolgend beschrieben ausführen, einschließlich Lieferung aller erforderlichen Materialien:

- Untergrund: Holz
- Dampfsperre hoch-, bis Außenkante Attika führen und
  vollflächig aufschweißen / aufkleben
- Kanthölzer auf bestehendes Dach von oben nach
  DIN EN 1991 verschraubt befestigen.
  Angenommene Gesamtabmessung Kanthölzer: 120 x 300 mm
  + OSB3 Platte, Höhe ca. 300mm, Breite ca. 520mm
- Polyurethan-Hartschaumkeil, z.B. 100 / 100 mm, im
  Eckbereich vor der Aufkantung verlegen
- Abdichtungsbahnen der Vorpositionen als Zuschnitt im
  Lagenrückversatz mit jeweils 10 cm Überdeckung fachgerecht
  verlegen. Die Zuschnitte hoch- und weiter bis Außenkante
  Attika führen und aufschweißen / aufkleben. Die Oberlage ist
  bis Unterkante Kantholz herunterzuführen und mit geeignetem
  Befestiger zu fixieren. Die erste Lage zwischen den Lagen der
  Flächenabdichtung einbinden

Attikahöhe: i.M. 36 cm
Attikabreite: ca. 12 cm

Siehe Detail 01 (10)
Menge: 30,000 lfm

**6.3.30 Zulage gerundete Ausführung**
Zulage für vorgenannte Position in gerundeter Ausführung.
Menge: 17,000 lfm

**6.3.40 Eckausbildung, Attika**
Eckausbildung herstellen.

Fachgerechte Ausbildung von Innen- und Aussenecken z.B. mittels geeigneten Zuschnittstreifen in jeder Abdichtungslage.
(Die Abrechnung erfolgt pro Ecke. Darin sind die Dampfsperre, die erste Lage und die Oberlage enthalten).
Menge: 3,000 Stck

**6.3.50 Wandanschluss, aufgehendes Bauteil, gedämmt**
Detail wie nachfolgend beschrieben ausführen, einschließlich Lieferung aller erforderlichen Materialien:

- Bitumenvoranstrich im Detailbereich fachgerecht aufbringen
- Dampfsperre hochführen bis ca. 15cm über wasserführender
  Schicht.
- Gekantetes Alu-Zink-Blech, t= 2,0mm, 4-fach gekantet,  als
  Tropfblech/Abdeckblech, Abwicklung ca. 220mm
- Dämmplatte aus Polyurethan-Hartschaumplatten, als Zuschnitt
  an der Fassadenseite fachgerecht fixieren
  Angenommene Plattendicke: ca. 120 mm
- Polyurethan-Hartschaumkeil, z.B. 100 / 100 mm, im
  Eckbereich vor der Aufkantung verlegen
- Abdichtungsbahnen der Vorpositionen als Zuschnitt im
  Lagenrückversatz mit jeweils 10 cm Überdeckung fachgerecht
  verlegen. Die Zuschnitte hoch- und weiter bis Außenkante
  Attika führen und aufschweißen / aufkleben. Die Oberlage ist
  bis Unterkante Kantholz herunterzuführen und mit geeignetem
  Befestiger zu fixieren. Die erste Lage zwischen den Lagen der
  Flächenabdichtung einbinden
Menge: 10,000 lfm

**6.3.60 Zulage Eckausbildung aufgehende Bauteile, Stützenanschluss**
Eckausbildung herstellen (Innen- und Außenecken) um Stahbetonstützen,
Pos. wie vor jedoch für die Eckausbildungen mit oben genannten Ausführungsdetails.

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Menge: 6,000 Stck

**6.3.70 Lüfterdurchdringungen eindichten, bis DN 150**
Abdichtung von Lüfterdurchdringungen mit Flüssigkunststoff inklusive vollflächiger Einlage eines perforierten Spezialvlieses. Vliesüberlappung mindestens 5 cm. Anschluss der Abdichtung an angrenzende Abdichtungsuntergründe mit einer Überlappung von mindestens 10 cm herstellen.

Ausführung und Verarbeitung  gemäß den aktuellen Herstellerrichtlinien des Systems.

Eigenschaften:
- Einkomponentiger Flüssigkunststoff auf PU-Basis
- Schichtdicke: mind. 2,5 mm
- Verbrauch: ca. 3,0 kg/m²
- Vlies: perforiertes Spezialvlies, 165 g/m²
- Verarbeitungstemperatur: 5–45 °C
- UV-, hydrolyse- und alkalibeständig
- Klassifizierung: DIN EN 13501-5, BROOF (t1) entsprechend DIN 4102-7 / B2
- System geprüft nach ETAG 005 (höchste Klassen)
Abmessungen:  bis DN150

Erforderliche Eckausbildungen sowie Anpassungen an geometrische Besonderheiten sind in den Einheitspreis einzukalkulieren.
Angebotenes Fabrikat:

...........................................
Menge: 2,000 Stck

**6.3.80 Eindichten Seilsicherungssystem**
Eindichten Seilsicherungssystem als Einzelanschlagsicherung.
Durchmesser von 15-20mm.
Menge: 3,000 Stck

**6.3.90 Gully eindichten, Hauptdach DN100**
Einbauteil Gully DN 100 wie folgt eindichten:

- Dampfsperrbahn der Regeldachfläche an den Grundkörper
  der Dachentwässerung heranführenund eindichten
- Wärmedämmung des Schichtenpaketes ca. 1m² umlaufend
  gleichmäßig zur Dachentwässerung hinabsenken und wie
  erforderlich anarbeiten bzw.anpassen.
- Abdichtungslagen der Regeldachfläche an
  die Dachentwässerung heranführen und
  gemäß Herstellervorgabe an den Anschlußflansch der
  Dachentwässerung anbinden
- Pressflansche sind mit Drehmomentschlüssel gemäß
  Herstellervorgabe anziehen
- Klebeflansche sind sauber und vollflächig zu verschweißen
Menge: 2,000 Stck

**6.3.100 Not-Gully eindichten**
Wie Pos. zuvor, jedoch:

Einbauteil Not-Gully.
Menge: 2,000 Stck

#### Abschnitt 6.4 Hauptentwässerung

**6.4.10 Berechnung für Flachdachentwässerungssysteme**
Ausarbeiten einer Entwässerungsberechnung für die Hauptentwässerung und Notentwässerung mit Freispiegelströmung.

Die Berechnung für Flachdachentwässerungssysteme berechnet die zu entwässernde Wassermenge (in Liter
pro Sekunde) gemäß den Formeln der DIN 1986-100 für
Teilflächen und komplette Dachflächen.
Menge: 1,000 Stck

**6.4.20 Ablaufelement als Gully, senkrecht**
Standardelement senkrecht, aus Polyurethan, wärmegedämmt, nach DIN EN 1253-2, in der Nennweite DN100.

Abflussmenge 7,4 l/s bei 35 mm Stauhöhe. Zum direkten Anschluss an Rohre mit Steckmuffe, zur Freispiegelentwässerung, mit großer eingeschäumter Wunschanschlussmanschette (495 mm x 495 mm) passend zur Dachabdichtung und mit Fixierring zur zusätzlichen Sicherung der Anschlussmanschette und zur Aufnahme des beiliegenden Kiesfangs, liefern und fachgerecht einbauen.

Inkl. Anschluss an die bestehende Entwässerungsleitung.
Nennweite DN: DN 100
Außendurchmesser OD (mm): 110 mm

Angebotenes Fabrikat:

...........................................
Menge: 1,000 Stck

**6.4.30 Dämmkörper, Ablaufelement**
Dämmkörper, aus extrudiertem Polystyrolschaum (XPS).

WLG 040, 500 mm x 500 mm x 220 mm, Brandverhalten Euroklasse E, gemäß EN 13501-1. Zur Wärmedämmung und als verlorene Schalung geeignet, liefern und fachgerecht einbauen.
Bezeichnung: Standard Dämmkörper Ablaufelement

Angebotenes Fabrikat:

...........................................
Menge: 2,000 Stck

**6.4.40 Ablaufelement als Gully, horizontal**
Standardelement horizontal, aus Polyurethan, wärmegedämmt, nach DIN EN 1253-2, in der Nennweite DN100.

Abflussmenge 7,4 l/s bei 35 mm Stauhöhe. Zum direkten Anschluss an horizontales Rohre mit Steckmuffe, zur Freispiegelentwässerung, mit großer eingeschäumter Wunschanschlussmanschette (495 mm x 495 mm) passend zur Dachabdichtung und mit Fixierring zur zusätzlichen Sicherung der Anschlussmanschette und zur Aufnahme des beiliegenden Kiesfangs, liefern und fachgerecht einbauen.

Inkl. Anschluss an die bestehende Entwässerungsleitung,

Nennweite DN: DN 100
Außendurchmesser OD (mm): 110 mm
Angebotenes Fabrikat:

...........................................
Menge: 1,000 Stck

**6.4.50 Edelstahl Rohr, DN 100**
Edelstah Rohr DN 100, nach DIN EN 1124-2.

Als Steckrohrsystem mit werkseitig in die Muffe vormontierte EPDM-Lippendichtung, Spitzende mit 20°- Phase zum vereinfachten Einstecken in die Muffe. Vollstaendig im Tauchbad gebeizt mit glatter, silbermatter Oberfläche. Komplett liefern und fachgerecht montieren.
Menge: 7,500 lfm

**6.4.60 Edelstahl Abzweig 45°, DN 100**
Edelstahl  Abzweig 45°, nach DIN EN 1124-2.

Als Steckrohrsystem mit werkseitig in die Muffe vormontierte
EPDM-Lippendichtung, Spitzende mit 20° Phase zum vereinfachten Einstecken in die Muffe. Formteile vollstaendig im Tauchbad gebeizt mit glatter, silbermatter Oberflaeche. Komplett liefern und fachgerecht montieren.
Menge: 1,000 Stck

**6.4.70 Edelstahl Bogen 45°, DN 100**
Edelstahl Bogen 45° DN 100 nach DIN EN 1124-2.

Als Steckrohrsystem mit werkseitig in die Muffe vormontierte EPDM-Lippendichtung, Spitzende mit 20° Phase zum vereinfachten Einstecken in die Muffe. Formteile vollständig im Tauchbad gebeizt mit glatter, silbermatter Oberflaeche. Komplett liefern und fachgerecht montieren.
Menge: 2,000 Stck

#### Abschnitt 6.5 Notentwässerung

**6.5.10 Ablaufelement, mit Dämmkörper, rechteckig**
Attikagully, aus Edelstahl rostfrei, Werkstoffnummer 1.4301, nach DIN EN 1253-2, mit Schraubflansch-Konstruktion, 600 mm Stutzenlänge, Abflussmenge als Speier 5,0 l/s bei 65 mm Stauhöhe und 8,7 l/s bei 35 mm Stauhöhe mit einem 4,0 m langem angeschlossenem Fallrohr DN/OD 100/110 mm, mit flachem Losflansch und zwei Dichtmanschetten zum Einklemmen von Bitumen-, Kunststoff- oder Kautschukbahnen. Mit acht auf dem Festflansch verschweißten Edelstahlgewindestiften M12, Messingmuttern, Schutzkappen, Unterlegscheiben und Kiesfang, liefern und fachgerecht einbauen.

Dämmkörper
Wärmegedämmt, nach DIN EN 1253-2, quadratisch in den Abmessungen ca. 120 x 60mm,
Dämmkörper, aus Polyurethan (PUR), WLG 030, 100 mm Höhe, Brandverhalten Euroklasse E, Anwendungstyp DAA dh nach DIN 4108-10 für z. B. genutzte Dachflächen geeignet. Zur Wärmedämmung und als Einbauhilfe bei der Positionierung des Fassadendurchbruchs und der Dampfsperrplatte, liefern und fachgerecht einbauen.

Bezeichnung: Notentwässerungsset mit Wunschanschlussmanschette
Fabrikat z.B. Sita Turbo oder absolut gleichwertig.

Angebotenes Fabrikat:

...........................................
Menge: 2,000 Stck

**6.5.20 Holzbohrung, Attika**
Herstellen einer Holzbohrung in der Attika für die Rohrleitung der Notentwässerung.

Bohrung durch die Attika mit geeignetem Werkzeug fachgerecht herstellen inkl. abräumen und entsorgen des anfallenden Materials/Späne.
Attika: Konstruktionsholz
Größe der Öffnungen: 60x120 mm
Menge: 2,000 Stck

#### Abschnitt 6.6 Attika-Abdeckungen/Verwahrungen

**6.6.10 Attikaabdeckung, inkl. Haftstreifen**
Mauerabdeckung mit Sichtblende (zweiteilig) liefern und montieren.

Attikaabdeckung, einschließlich der erforderlichen Haftstreifen aus Titanzink zur Stabilisierung der senkrechten Schenkel (beidseitig), liefern und fluchtgerecht nach DIN EN 1991 windsogsicher mechanisch montieren.

Die senkrechten Abkantungen sind in die Haftstreifen einzuhängen. Die Einzellängen sind miteinander zu verlöten oder zu verfalzen. Die Abdeckung soll ein Gefälle von mind. 3° nach innen aufweisen.

Die Sichtblende ist dreifach gekantet und wird im oberen Bereich der Attika an den Kanthölzern befestigt. Die Blechabdeckung/Sichtblende ist zweiteilig herzustellen
Material: Alu
Farbe: RAL Farbton nach Angaben AG
Dicke: 1,5 mm
Materialabwicklung: ca. 520 mm
Kantungen: ca. 4 Stck.

Siehe Detail: D01(10)
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Menge: 35,000 lfm

**6.6.20 Attikabdeckung Dachüberstand**
Pos. wie vor jedoch,

Abdeckung liefern für Dachüberstand,
Abwicklung ca. 750mm, 3-fach gekanntet.

Siehe Detail: D01(10)
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Menge: 35,000 lfm

**6.6.30 Attikaabdeckung, Abschlüsse/Ecken**
Zulage für Abschlüsse und Eckausbildung.

Ausbildung von Außenecke, und Endabschlüsse zur Abdeckung der Vorpositionen, einschließlich aller Gehrungsschnitte und Verbindung durch Löten oder Schweißen.
Menge: 3,000 Stck

**6.6.40 Zulage gerundete Ausführung**
Zulage für vorgenannte Position der Attikaabdeckung und für den Dachüberstand in gerundeter Ausführung.
Menge: 17,000 lfm

#### Abschnitt 6.7 Seilsytem als Absturzsicherung

*Hinweis: Vorbemerkung Absturzsicherungen*
Vorbemerkung Absturzsicherungen

Alle Absturzsicherungen sind auszuführen als ständig nutzbare Flachdachabsturzsicherungen zum Anschlagen der persönlichen Schutzausrüstung gegen Absturz, bestehend aus den wie folgt beschriebenen Komponenten.

Eine Montagedokumentation entsprechend der DGUV- Information 201-056 ist für jede beschriebene Anlage zuerstellen und auszuhändigen.

Hierfür ist jeder eingebaute Anschlagpunkt mit einer fortlaufenden Nummer zu versehen und fotografisch zu dokumentieren. Dabei muss die augenscheinlich fachgerechte Ausführung der Montage auf den Bildern erkennbar sein. Es ist ein Dachschemaplan zu erstellen, mit den nummerierten Anschlagpunkten. Dieser ist am Dachausstieg zu platzieren. Das Montageprotokoll ist zu erstellen und dem Auftraggeber zusammen mit der Fotodokumentation und den Dachschemaplan für spätere Überprüfungen der Anschlageinrichtung zu übergeben.

Diese Vorbemerkung gilt auch für alle weiteren in diesem LV enthaltenen Absturzsicherungen in anderen Titeln.

**6.7.10 Absturzsicherung Flachdach, Holzschalung**
Anschlagpunkte mit Öse:

Aus Edelstahl, speziell für eine Holzschalung (tmin = 24mm; bmin= 95mm; R = 450 kg/m³) konstruierte, gem. EN 795: 2012, Typ A und CEN/TS 16415:2013, Typ A geprüft und zertifiziert.

Einzelanschlagpunkt für PSAgA sowie als Unterkonstruktion (Zwischenstütze) von Seilsystemen, vormontierte, verschraubte Stütze, einbaufertig mit 32 Stück Holzschrauben.

Multifunktional:
Einzelanschlagpunkt und Systemzwischenstütze in einem, Befestigung, anschrauben auf Holzschalung, AK 1&2, Zulassung für 3 Personen.

- Einzelanschlagpunkt Höhe: 300 mm
- Einzelanschlagpunkt Ø:20 mm
Angebotenes Fabrikat:

...........................................

Prinzipskizze:
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Menge: 3,000 Stck

**6.7.20 Edelstahlseilsystem**
Liefern und anbringen eines Seilsystems.

Edelstahlseilsystem mit einem eingespleißten und zwei losen geführten Karabinerhaken und Seilkürzer liefern und im jeweils abzusichernden Arbeitsbereich nach Herstellervorschrift montieren und benutzen.

Angebotenes Fabrikat:

...........................................
Menge: 8,000 lfm

#### Abschnitt 6.8 Taglohnarbeiten

*Hinweis: Bieterhinweis Lohn*
Stundenlohnarbeiten, Mischlohn
Stundenlohnarbeiten, Mischlohn (gemäß Zuschlagskalkulationsblatt)

Vergütung von Stundenlohnarbeiten

Stundenlohnarbeiten dürfen nur mit ausdrücklicher Genehmigung der
Bauleitung ausgeführt werden. Stundenlohnnachweise
(Taglohnrapporte) müssen nach Vorgabe des AG am Folgetag der
Leistung oder wöchentlich der Bauleitung des AG zur Unterschrift
vorgelegt werden. Später vorgelegte Rapporte werden nicht mehr
anerkannt (s. ZV, Pkt. 15).

Als Stundenverrechnungssatz ist ein Mischlohn, der sich aus dem Mix
der verschiedenen Berufs -, Lohn- und Gehaltsgruppen, welche für die
Ausführung des Vertrages notwendig sind, als Mittelwert
zusammensetzt ( z. B. für die Ausführung Obermonteur, Monteur,
Facharbeiter, Hilfsarbeiter, Auszubildender).

Der Bieter versichert ausdrücklich, dass der angebotene Mischlohn
Stundenverrechnungssatz sowie Stoff- und Gerätekosten unter
Beachtung der preislichen Vorschriften ermittelt wurde und etwa
bestehende Regelungen in Kontrakten nicht überschreitet.

Kalkulationshinweis:
Die angebotenen Stundenverrechnungssätze gelten für die reine
Arbeitszeit und beinhaltet alle Nebenkosten, insbesondere auch
Lohnnebenkosten, Sozialkosten, Wagnis und Gewinn,
Mehrarbeitszuschläge, Auslösung, Schmutz- und andere
Erschwerniszulagen, Kleingeräte (= Geräte, die 1 Mann in den Händen
halten kann),
Vermögensbildung, Aufsicht und dispositive Tätigkeiten.

Regelmässige Arbeitszeit gemäss den vertraglichen Bedingungen!
Wenn im Einzelnen nichts anderslautend geregelt ist, dann gilt als
normale Arbeitszeit Montag bis Samstag 6:00 Uhr bis 19:00 Uhr.

Zusätzliche Nachtarbeit und Arbeiten an Sonn- und Feiertagen werden
gemäß den nachfolgenden Stundensätzen vergütet, wenn nicht im
Vertrag gesondert geregelt (auf den Nebenkostenanteil der
Stundensätze werden keine Zuschläge bezahlt).

**6.8.10 Mischstundensatz Normalarbeitszeit**
Mischstundensatz für Normalarbeitszeit Montag bis Samstag.
Menge: 20,000 Std

### Bereich 7 Los 6 - Sanierung Dach 6 - Überdachung 1-3

#### Abschnitt 7.1 Material ausbauen/entsorgen

**7.1.10 Kies absaugen, entsorgen**
Kies auflockern, Moos entfernen, absaugen und entsorgen.

Loser, unbelasteter Kies vom Flachdach absaugen und entsorgen.
Schütthöhe: 3-5 cm
Menge: 140,000 m²

**7.1.20 Dachrandbleche ausbauen, entsorgen**
Vorhandene Dachrandbleche demontieren.

Vorhandene Dachrandbleche in Bereich von aufgehenden Bauteilen/Attikaanschluss demontieren, zerkleinern,
heruntertransportieren und als Schutt entsorgen.
Menge: 100,000 lfm

**7.1.30 Gullys ausbauen, entsorgen**
Verwahrungen/Gullys demontieren und entsorgen.
Menge: 3,000 Stck

**7.1.40 Dachpaket ausbauen, entsorgen**
Abbruch und Entsorgung Dachpaket.

Vorhandener Schichtenaufbau des Flachdaches demontieren, zerkleinern, heruntertransportieren und als Schutt abfahren.
Schichtenaufbau bestehend aus:
- Folienabdichtung
- Dampfsperrbahn (wenn nicht vollflächig auf dem Untergrund
  verklebt)
Schichtstärke: bis ca. 5 cm
Menge: 140,000 m²

**7.1.50 Wasser absaugen**
Wasser auf Dachflächen durch Absaugen mit Industriesauger oder Pumpen entfernen.
Ausführung bis zu einem Wasserstand von 3 cm.
Menge: 140,000 m²

**7.1.60 Dachfläche trocknen**
Trapezblech mit dem Gasbrenner trocknen.
Menge: 140,000 m²

#### Abschnitt 7.2 Dachaufbau

*Hinweis: Zusätzliche technische Vorbemerkungen - Allgemein Dach*
Zusätzliche technische Vorbemerkungen - Allgemein Dach

Die folgende Leistungsbeschreibung basiert auf einem
Dachsystem mit aufeinander abgestimmten Systemkomponenten.

Grundlagen des Leistungsverzeichnisses sind:
- Herstellervorschriften
- Landesbauordnung des jeweiligen Bundeslandes
- alle relevanten DIN- und EN-Normen bzw. Verbandsrichtlinien
- alle relevanten Sonderbauvorschriften
- VOB, Teil B und C
- Gebäude Energie Gesetz
- Brandschutzprüfung nach DIN CEN/TS 1187,
  Klassifizierung nach DIN EN 13501 - 5  (BROOF (t1))
- ETAG 005 für Flüssigkunststoffe

Unterschreitungen der Leistungs- und Funktionsanforderungen der genannten Produkte sind nicht zulässig. Maßgeblich für die Gleichwertigkeit sind die technischen Spezifikationen und
Herstellervorgaben. Die Nachweise sind mit dem Angebot einzureichen.

Zusätzlich sind folgende Hersteller-Nachweise zu erfüllen:
- Güteüberwachung für Abdichtungs- und Dämmmaterialien
- Qualitätsmanagement des Herstellers nach DIN EN ISO
  9001
- Umweltmanagement des Herstellers nach EN ISO 14001
- Energiemanagement des Herstellers nach DIN EN ISO
  50001
- Ökobilanz (EPD) für Abdichtungs- und Dämmmaterialien

Zusätzliche technische Vorbemerkungen-Absturzsicherung

Gemäß §32 MBO - Dächer (8) bzw. LBO, ArbSchG und
DGUV-Information 201-056 sind Schutzeinrichtungen an Absturzkanten vorzusehen.
In der DGUV-I sind 4 Ausstattungsklassen beschrieben:
- Ausstattungsklasse1: Anschlageinrichtungen mit
  Einzelanschlagpunkten
- Ausstattungsklasse 2: Anschlageinrichtungen mit
  horizontaler Führung (z.B. Seilsicherungssysteme, Schiene)
- Ausstattungsklasse 3: Seitenschutz gem. DIN EN 13374
  (Geländersystem)
- Ausstattungsklasse 4: öffentliche Verkehrswege gem.
  entsprechenden Bauvorschriften.

Bei der Auswahl der Schutzmaßnahmen muss dem kollektiven Schutz Vorrang vor individuellen Schutzmaßnahmen, z. B. persönlicher Schutzausrüstung gegen Absturz, eingeräumt werden.

**7.2.10 Dachfläche reinigen, Verunreinigungen scharf abfegen**
Holz-Dachverschalung reinigen.

Verunreinigungen auf der Holzverschalung abfegen, anfallenden Schutt vom Dach schaffen und entsorgen.
Menge: 140,000 m²

**7.2.20 Trenn- Ausgleichsschicht, auf Holz-Dachverschalung**
Trenn- und Ausgleichslage lose verlegt und mechanisch befestigt, Elastomerbitumenbahn nach DIN EN 13707, als dauerhaft funktionale Trenn- und Ausgleichslage.

Leistungs- und Funktionsanforderungen:
- Dicke: ca. 2,0 mm
- oberseitig: folienkaschiert
- unterseitig: vlieskaschiert
- Trägereinlage: Polyestervlies
- Maximale Zugkraft nach DIN 12311-1
  l: > 550 N/50 mm, q: > 300 N/50 mm
- Dehnung nach DIN 12311-1: l + q: > 20 %
- Kaltbiegeverhalten nach DIN EN 1109: < -20 °C
- Wärmestandfestigkeit nach DIN EN 1110: > +120 °C

Liefern und gem. Herstellervorgaben auf den Untergrund fachgerecht lose verlegen und nach DIN EN 1991 mechanisch befestigen. Längsnaht- und Kopfstoßüberdeckung mind. 8 cm breit herstellen, Stöße versetzt anordnen.

Angebotenes Fabrikat:

...........................................
Menge: 140,000 m²

**7.2.30 Dampfsperre, auf Holz-Dachverschalung**
Dampfsperre vollflächig verschweißt als Behelfsabdichtung, Elastomerbitumen-Schweißbahn als Dampfsperrbahn
nach DIN EN 13 970.
Leistungs- und Funktionsanforderungen:
- Dicke ca. 4 mm
- oberseitig: feinbestreut, schwarz mit Nahtstreifen
- unterseitig: folienkaschiert
- offene Liegezeit bzw. UV-stabil: 6 Monate
- Trägereinlage: Kombinationsträger
  PET/Alu/PET + Glasgewebe
- Durchtrittsicher
- Maximale Zugkraft nach DIN 12311-1:
  l: > 1000 N/50 mm, q: > 1000 N/50 mm
- Dehnung nach DIN 12311-1: l + q: > 2 %
- Diffusionswiderstand (Sd-Wert) nach DIN EN 1931: > 1500 m
- Kaltbiegeverhalten nach DIN EN 1109: < -30 °C
- Wärmestandfestigkeit nach DIN EN 1110: > + 110 °C
- Widerstand gegen stoßartige Belastung nach DIN EN 12691:
  > 300 mm Verfahren B
- kurzfristige Behelfsabdichtung
Liefern und gem. Herstellervorgaben auf den Untergrund
fachgerecht vollflächig verschweißen. Längsnaht- und Kopfstoßüberdeckung mind. 8 cm breit fachgerecht
verschweißen, Stöße versetzt anordnen.

Angebotenes Fabrikat:

...........................................
Menge: 140,000 m²

**7.2.40 Gefälledämmung einbauen, 30-130mm**
Polyurethan-Hartschaumplatten mit Gefälle, nach DIN EN 13165, für genutzte und nicht genutzte Dachflächen, mit Schaumkleber ganzflächig verklebt.

Leistungs- und Funktionsanforderungen:
- Anwendungstyp nach 4108-10: DAA dh, hohe
  Druckbelastbarkeit
- Deckschichten: Alukaschiert
- Brandverhalten nach DIN EN 13501-1: Klasse E nicht
  brennend abtropfend, nicht glimmend
- klassifiziert nach DIN 18234-2
- Zugfestigkeit senkrecht zur Plattenebene nach DIN EN 1607:
  > 100 kPa
- Umweltproduktdeklaration EPD nach ISO 14025
- Wasseraufnahme nach DIN EN 12087: < 3 Vol. %
- kurzfristig Temperaturbeständig bis + 250°C
- nicht kapillaraktiv - VSth
- formaldehydfrei
- biologisch und bauökologisch unbedenklich
- geruchsneutral
- resistent gegen Schimmel und Verrottung
- PIR-stabilisiert mit PIR Index > 250 (extrem hohe
  Dimensionsstabilität)
- widerstandsfähig gegen statische und dynamische Lasten
- nicht schmelzend und dauerhaft formbeständig bei
  hoher Wärmeeinwirkung
Liefern und auf dem Untergrund nach geprüftem Gefälleplan ein- oder mehrlagig jeweils mit Bauder Schaumkleber streifenweise windsogsicher nach DIN EN 1991-1-4 verkleben. Platten versetzt anordnen und dicht stoßen.

Gefälle: 2 %
Mittlere Dicke: ca. 80 mm
Angebotenes Fabrikat:

...........................................
Menge: 140,000 m²

**7.2.50 Linienentwässerungssystem, zwi. Gully u. Attika auf Flächendämmung verklebt verlegt, Länge ca. 2,0m**
Polyurethan-Hartschaumplatten mit Gefälle in eine Richtung, nach DIN EN 13165, mit allgemein bauaufsichtlicher Zulassung Nr.: Z-23.15-1432, für die Verlegung in Kehlbereichen ohne Gefälle, zur gezielten Wasserableitung zu den Dachabläufen,
für genutzte und nicht genutzte Dachflächen.
Leistungs- und Funktionsanforderungen:
- Anwendungstyp nach DIN 4108-10: DAA dh, hohe
  Druckbelastbarkeit
- Deckschichten: unkaschiert
- Wärmeleitfähigkeit nach DIN 4108-4:
  WLS 030 - 0,030 W/(mK)
- Brandverhalten nach DIN EN 13501-1: Klasse E
  nicht brennend abtropfend, nicht glimmend
- formaldehydfrei
- Oberflächengeometrie des Linienentwässerungsystems:
  dreieckig, bestehend aus einzelnen Gefälleplatten jeweils mit
  einem Gefälle in eine Richtung von: 1,0% bzw. 4,0%
Liefern und auf dem Untergrund nach Verlegeplan des Herstellers, mit Schaumkleber streifenweise windsogsicher nach DIN EN 1991-1-4 verkleben.

Anordnung zwischen Dachablauf und Attika:
- Länge Dachreiter ca. 2,0m
- Dachreiter z.B. LES 2 Set 1
Angebotenes Fabrikat:

...........................................
Menge: 1,000 Stck

**7.2.60 Linienentwässerungssystem, zwi. Gully u. Attika auf Flächendämmung verklebt verlegt, Länge ca. 3,0m**
Pos. wie vor jedoch,

- Länge Dachreiter ca. 3,0m
- Dachreiter z.B. LES 3 Set 1 + 2
Menge: 1,000 Stck

**7.2.70 Linienentwässerungssystem, zwi. Gully u. Attika auf Flächendämmung verklebt verlegt, Länge ca. 4,0m**
Pos. wie vor jedoch,

Anordnung zwischen Dachablauf und Attika:
- Länge Dachreiter ca. 4,0m
- Dachreiter z.B. LES 4 Set 1 + 2
Menge: 3,000 Stck

**7.2.80 Linienentwässerungssystem, zwi. Gully u. Attika auf Flächendämmung verklebt verlegt, Länge ca. 5,0m**
Pos. wie vor jedoch,

Anordnung zwischen Dachablauf und Attika:
- Länge Dachreiter ca. 5,0m
- Dachreiter z.B. LES 5 Set 1 + 2 + 3
Menge: 1,000 Stck

**7.2.90 Linienentwässerungssystem, zwi. Gully u. Attika auf Flächendämmung verklebt verlegt, Länge ca. 6,0m**
Pos. wie vor jedoch,

- Länge Dachreiter ca. 6,0m
- Dachreiter z.B. LES 6 Set 1 + 2 + 3
Menge: 1,000 Stck

**7.2.100 Linienentwässerungssystem, zwi. Gully u. Attika auf Flächendämmung verklebt verlegt, Länge ca. 8,0m**
Pos. wie vor jedoch,

- Länge Dachreiter ca. 8,0m
- Dachreiter z.B. LES 8 Set 1 + 2 + 3 + 4
Menge: 1,000 Stck

**7.2.110 Erste Lage der Abdichtung, vollflächig verklebt als Notabdichtung**
Elastomerbitumen-Kaltselbstklebebahn als untere Lage nach DIN EN 13707, mit variabler Nahtfügetechnik vollflächig als Notabdichtung verklebt.

Leistungs- und Funktionsanforderungen:
- Anwendungskurzzeichen nach
  DIN SPEC 20000-201: DU/E1 PYE KTG KSP 3,5
  DIN SPEC 20000-202: PYE KTG KSP 3,5
- Dicke: ca. 3,5 mm
- oberseitig: folienkaschiert
- unterseitig: Kaltselbstklebebitumen mit Abziehfolie
- kurzfristige Behelfsabdichtung
- Trägereinlage: Glasgittergelege mit Glasvlies
- Maximale Zugkraft nach DIN 12311-1:
  l + q: > 1000 N/50 mm - VSth
- Dehnung nach DIN 12311-1: l + q: > 2 %
- Kaltbiegeverhalten nach DIN EN 1109: oben < -25 °C
  unten < -30 °C
- Wärmestandfestigkeit nach DIN EN 1110: > +100 °C
- Verhalten bei Brand von außen, im System geprüft
  nach DIN CEN/TS 1187 und eingestuft in BROOF(t1)
Liefern und gem. Herstellervorgaben auf der Wärmedämmung fachgerecht verlegen. Längsnaht- und Kopfstoßüberdeckung, mind. 8 cm breit, unter Verwendung einer Andrückrolle fachgerecht thermisch verschweißen. Ein 45°-Eckschnitt ist an der unteren Lage im Bereich des T-Stoßes auszuführen. Stöße versetzt anordnen.

Angebotenes Fabrikat:

...........................................
Menge: 140,000 m²

**7.2.120 Oberlage der Abdichtung, vollflächig verschweißt**
Oberlage der Abdichtung:

Top-Polymerbitumen-Schweißbahn mit integriertem Wurzelschutz als obere Lage nach DIN EN 13707, mit einer mechanisch hochbelastbaren und dimensionsstabilen Kombinationsträgereinlage in Verbindung mit hochwertigsten Bitumenrezepturen, oberseitig APP-Bitumen für extrem gute Wärmestandfestigkeit und unterseitig SBS-Bitumen für beste Verschweißbarkeit vollflächig verschweißen.

Leistungs- und Funktionsanforderungen:
- Anwendungskurzzeichen nach
  DIN SPEC 20000-201: DO / E1 PYE KTP 300 S5
  DIN SPEC 20000-202: BA PYE KTP 300 S5
- Dicke ca. 5,2 mm
- oberseitig: beschiefert, grünweiß
- unterseitig: folienkaschiert
- Trägereinlage: Polyesterverbund (KTP) 300 g/m²
- Maximale Zugkraft nach DIN 12311-1:
  l + q: > 1450 N/50 mm
- Dehnung nach DIN 12311-1: l + q: > 23 %
- Maßhaltigkeit nach DIN EN 1107: < 0,1 %
- Kaltbiegeverhalten nach DIN EN 1109: oben < -25 °C,
  unten < -40 °C
- Wärmestandfestigkeit nach DIN EN 1110: oben > +150 °C
  unten > +120 °C
- Fremdüberwachung der Qualität bei der Herstellung durch
  TÜV SÜD - VSth
- Verhalten bei Brand von außen, im System geprüft nach
  DIN CEN/TS 1187 und eingestuft in BROOF(t1)
- wurzelresistent nach FLL-Richtlinien
Liefern und gem. Herstellervorgaben auf der ersten
Abdichtungslage fachgerecht vollflächig verschweißen.
Längsnaht- und Kopfstoßüberdeckung mind. 8 cm breit
fachgerecht verschweißen. Stöße versetzt anordnen.

Angebotenes Fabrikat:

...........................................
Menge: 140,000 m²

#### Abschnitt 7.3 Detailpositionen

**7.3.10 Dachrand Attika, gedämmt**
Attikaanschluss (gedämmt).

Detail wie nachfolgend beschrieben ausführen, einschließlich Lieferung aller erforderlichen Materialien:

- Dampfsperre hoch-, bis Außenkante Attika führen und
  vollflächig aufschweißen / aufkleben
- Kanthölzer auf bestehende Attika von oben nach
  DIN EN 1991 verschraubt befestigen.
  Angenommene Gesamtabmessung Kanthölzer: 120 x 120 mm
- Polyurethan-Hartschaumkeil, z.B. 100 / 100 mm, im
  Eckbereich vor der Aufkantung verlegen
- Abdichtungsbahnen der Vorpositionen als Zuschnitt im
  Lagenrückversatz mit jeweils 10 cm Überdeckung fachgerecht
  verlegen. Die Zuschnitte hoch- und weiter bis Außenkante
  Attika führen und aufschweißen / aufkleben. Die Oberlage ist
  bis Unterkante Kantholz herunterzuführen und mit geeignetem
  Befestiger zu fixieren. Die erste Lage zwischen den Lagen der
  Flächenabdichtung einbinden

Attikahöhe: i.M. ca. 36 cm
Attikabreite: ca. 12 cm
Menge: 73,000 lfm

**7.3.20 Zulage Dachrand Attika, gebogen**
Zulage Dachrand Attika als gebogene Ausführung.
Mehraufwendung hierzu sind miteinzukalkulieren.
Menge: 6,000 lfm

**7.3.30 Wandanschluss, aufgehende Bauteile, ungedämmte Wand**
Detail wie nachfolgend beschrieben ausführen, einschließlich Lieferung aller erforderlichen Materialien:

- Bitumenvoranstrich im Detailbereich fachgerecht aufbringen
- Dampfsperre hochführen bis ca. 15cm über wasserführender
  Schicht.
- Wandanschluss liefern und an ungedämmter massiver
  Wand montieren, mehrfach gekantetes Blech aus  Alu
  Zink, t= 1,5mm, Abw. ca. 130mm
  Obere Blech-Anschluss-Fuge dauerelastisch versiegelt.
- Polyurethan-Hartschaumkeil, z.B. 100 / 100 mm, im
  Eckbereich vor der Aufkantung verlegen
- Abdichtungsbahnen der Vorpositionen als Zuschnitt im
  Lagenrückversatz mit jeweils 10 cm Überdeckung fachgerecht
  verlegen. Die Zuschnitte hoch- und weiter bis Außenkante
  Attika führen und aufschweißen / aufkleben. Die Oberlage ist
  bis 15cm über wasserführende Schicht hochzuführen und mit
  geeignetem Befestiger zu fixieren. Die erste Lage zwischen
  den Lagen der Flächenabdichtung einbinden
Menge: 11,000 lfm

**7.3.40 Wandanschluss, aufgehendes Bauteil, gedämmt (WDVS)**
Detail wie nachfolgend beschrieben ausführen, einschließlich Lieferung aller erforderlichen Materialien:

- Bitumenvoranstrich im Detailbereich fachgerecht aufbringen
- Dampfsperre hochführen bis ca. 15cm über wasserführender
  Schicht.
- Gekantetes Alu-Zink-Blech, t= 2,0mm, 4-fach gekantet,  als
  Tropfblech/Abdeckblech, Abwicklung ca. 220mm
- Dämmplatte aus Polyurethan-Hartschaumplatten, als Zuschnitt
  an der Fassadenseite fachgerecht fixieren
  Angenommene Plattendicke: ca. 120 mm
- Polyurethan-Hartschaumkeil, z.B. 100 / 100 mm, im
  Eckbereich vor der Aufkantung verlegen
- Abdichtungsbahnen der Vorpositionen als Zuschnitt im
  Lagenrückversatz mit jeweils 10 cm Überdeckung fachgerecht
  verlegen. Die Zuschnitte hoch- und weiter bis Außenkante
  Attika führen und aufschweißen / aufkleben. Die Oberlage ist
  bis Unterkante Kantholz herunterzuführen und mit geeignetem
  Befestiger zu fixieren. Die erste Lage zwischen den Lagen der
  Flächenabdichtung einbinden
Menge: 10,000 lfm

**7.3.50 Wandanschluss, aufgehende Bauteile, Fenster**
Detail wie nachfolgend beschrieben ausführen, einschließlich Lieferung aller erforderlichen Materialien:

- Bitumenvoranstrich im Detailbereich fachgerecht aufbringen
- Dampfsperre hochführen bis ca. 15cm über wasserführender
  Schicht.
- Gekantetes Alu-Zink-Blech, t= 2,0mm, 3-fach gekantet,  als
  Tropfblech/Abdeckblech, Abwicklung ca. 220mm
- Polyurethan-Hartschaumkeil, z.B. 100 / 100 mm, im
  Eckbereich vor der Aufkantung verlegen
- Abdichtungsbahnen der Vorpositionen als Zuschnitt im
  Lagenrückversatz mit jeweils 10 cm Überdeckung fachgerecht
  verlegen. Die Zuschnitte hoch- und weiter bis Außenkante
  Attika führen und aufschweißen / aufkleben. Die Oberlage ist
  bis Unterkante Kantholz herunterzuführen und mit geeignetem
  Befestiger zu fixieren. Die erste Lage zwischen den Lagen der
  Flächenabdichtung einbinden
Menge: 11,000 lfm

**7.3.60 Gully eindichten, Hauptdach DN100**
Einbauteil Gully DN 100 wie folgt eindichten:

- Dampfsperrbahn der Regeldachfläche an den Grundkörper
  der Dachentwässerung heranführenund eindichten
- Wärmedämmung des Schichtenpaketes ca. 1m² umlaufend
  gleichmäßig zur Dachentwässerung hinabsenken und wie
  erforderlich anarbeiten bzw.anpassen.
- Abdichtungslagen der Regeldachfläche an
  die Dachentwässerung heranführen und
  gemäß Herstellervorgabe an den Anschlußflansch der
  Dachentwässerung anbinden
- Pressflansche sind mit Drehmomentschlüssel gemäß
  Herstellervorgabe anziehen
- Klebeflansche sind sauber und vollflächig zu verschweißen
Menge: 3,000 Stck

**7.3.70 Not-Gully eindichten**
Wie Pos. zuvor, jedoch:

Einbauteil Not-Gully.
Menge: 3,000 Stck

**7.3.80 Dachstützeneindichung, höherliegende Überdachungen**
Dachstützeneindichung für höherliegende Überdachungen.
Abmessung bis ca. 24x24 cm in Holz.
Die Eindichtung hat bis ca. 20cm über wasserführender Schicht zu erfolgen.
Menge: 3,000 Stck

#### Abschnitt 7.4 Hauptentwässerung

**7.4.10 Berechnung für Flachdachentwässerungssysteme**
Ausarbeiten einer Entwässerungsberechnung für die Hauptentwässerung und Notentwässerung mit Freispiegelströmung.

Die Berechnung für Flachdachentwässerungssysteme berechnet die zu entwässernde Wassermenge (in Liter
pro Sekunde) gemäß den Formeln der DIN 1986-100 für
Teilflächen und komplette Dachflächen.
Menge: 1,000 Stck

**7.4.20 Ablaufelement**
Standardelement senkrecht, aus Polyurethan, wärmegedämmt, nach DIN EN 1253-2, in der Nennweite DN100.

Abflussmenge 7,4 l/s bei 35 mm Stauhöhe. Zum direkten Anschluss an Rohre mit Steckmuffe, zur Freispiegelentwässerung, mit großer eingeschäumter Wunschanschlussmanschette (495 mm x 495 mm) passend zur Dachabdichtung und mit Fixierring zur zusätzlichen Sicherung der Anschlussmanschette und zur Aufnahme des beiliegenden Kiesfangs, liefern und fachgerecht einbauen.

Inkl. Anschluss an die bestehende Entwässerungsleitung.
Nennweite DN: DN 100
Außendurchmesser OD (mm): 110 mm
Angebotenes Fabrikat:

...........................................
Menge: 4,000 Stck

**7.4.30 Dämmkörper, Ablaufelement**
Dämmkörper, aus extrudiertem Polystyrolschaum (XPS).

WLG 040, 500 mm x 500 mm x 220 mm, Brandverhalten Euroklasse E, gemäß EN 13501-1. Zur Wärmedämmung und als verlorene Schalung geeignet, liefern und fachgerecht einbauen.
Bezeichnung: Standard Dämmkörper Ablaufelement

Angebotenes Fabrikat:

...........................................
Menge: 3,000 Stck

**7.4.40 Anschluss Fallrohr mit Bogen und Abzweig**
Anschluss Fallrohr mittels Bogen und Abzweig an das bestehende Fallrohr bis DN 125.
Material: Verzinkt

Bereich: Fallrohr von Schule kommend.
Menge: 1,000 Stck

**7.4.50 Fallrohr, Edelstahl, freier Auslass, Höhe ca. 800mm**
Fallrohr als freier Auslass auf untere Überdachung liefern und einbauen, DN 100, Höhe bis ca. 800mm
Material Edelstahl,
Inkl. Bogen (90°) und freier schräger Auslass, Länge ca. 200mm

Bereich: Dach 6 zu Dach 6 (tieferliegend).
Menge: 1,000 Stck

**7.4.60 Fallrohr, Edelstahl, Höhe ca. 3,50m**
Fallrohr liefern und einbauen und an Grundleitung neu anschließen, DN 100,
Material Edelstahl,
Inkl. 2 Stck. Bögen (90°)
Bereich: Dach 6, Überdachung 3
Menge: 3,500 m

#### Abschnitt 7.5 Notentwässerung

**7.5.10 Ablaufelement, inkl. Dämmkörper**
Attikagully, abgewinkelt, aus Polyurethan, wärmegedämmt, nach DIN EN 1253 in der Nennweite DN 70.

Abflussmenge 3,6 l/s bei 35 mm Stauhöhe als Speier und 9,9 l/s bei 35 mm Stauhöhe und angeschlossenem Fallrohr DN 70, mit Anschlussrohr und Sicherungsschelle aus Edelstahl, Dampfsperrplatte zum sicheren Anschluss an die Dampfsperre, zweiteiligem Dämmkörper aus Polyurethan mit einer Wärmeleitfähigkeit lambda=0,0249 W/mK und einer Druckfestigkeit von 200 kPa

Zur Freispiegelentwässerung, mit großer eingeschäumter Wunschanschlussmanschette (495 x 495 mm) passend zur Dachabdichtung und mit Fixierring zur zusätzlichen Sicherung der Anschlussmanschette und zur Aufnahme des beiliegenden Anstauelements, liefern und fachgerecht einbauen.
Bezeichnung: Notentwässerungsset mit Wunschanschlussmanschette
Nennweite DN: DN 70
Außendurchmesser OD (mm): 75 mm
Angebotenes Fabrikat:

...........................................
Menge: 4,000 Stck

**7.5.20 Holzbohrung, Attika**
Herstellen einer Kernlochbohrung in der Attika/Holzschalung für die Rohrleitung der Notentwässerung.

Bohrung durch die Attika mit geeignetem Werkzeug fachgerecht herstellen inkl. abräumen und entsorgen des anfallenden Schuttes.
Attika: Holz
Wanddicke: ca. 20 cm
Größe der Öffnungen: Durchmesser ca. 80 mm
Menge: 4,000 Stck

#### Abschnitt 7.6 Attika-Abdeckungen/Verwahrungen

**7.6.10 Dachrandabschlussprofil mit Blende**
Dachrandabschlussprofil mit Blende,
Dachrandabschlussprofil, mehrteilig, DIN 18 339, aus
Aluminium EN AW-5005A,
Nennhöhe 500 mm,
Stablänge 2.500 mm, Materialdicke 2,0 mm, bestehend aus Abschlussprofil und Anschlussbrücke 100 zum spannungsfreien und materialgleichen Anschluss der Dachabdichtung mit
Bitumen-Deckprofil für Polymerbitumen-Schweißbahnen,
mit stufenlos höhen- und winkelverstellbaren Halterungen/Stoßverbinder aus Aluminium EN AW-6060 T66, flucht- und höhengerecht sowie senkrecht montieren.

Länge der Gelenk-Haltewinkel 175 mm
Halterabstand 1,25 m und zusätzlicher
Befestigung an der Holzkonstruktion.
Befestigung mit korrosionsgeschützten Schrauben,
in Holz .

Kunststoffbeschichtung für alle Sichtflächen mit einem fassadengeeigneten Pulverlacksystem auf Polyesterbasis-
- RAL-Farbton nach Wahl AG
in hochwetterfester Pulverqualität, Oberfläche feinstrukturiert, matt, Schichtdicke mindestens 60 µm

Detail: D01 (11 + 12)

Fabrikat:

..................................................
Menge: 73,000 lfm

**7.6.20 Zulage runder Dachrandabschluss**
Zulage zur Vorposition für gebogene Ausführung des Dachrandprofiles ( Radius ca. 11,2 m) mit entsprechend verkürzter Stablänge auf ca. 1.000mm und Stabenden mit Rückkantungen

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Menge: 6,000 lfm

**7.6.30 Zulage Eckausbildung, rechtwinklig**
Zulage Eckausbildung.
Rechtwinklige Innen-/Außenecken mit Halterungen/Stoßverbinder montieren,
Eckschenkellänge ca. 500/500 mm.
Menge: 5,000 Stck

**7.6.40 Zulage Eckausbildung, 45°/110°**
Zulage Eckausbildung.
Spitz oder stumpfwinklige Innen-/Außenecken mit Halterungen/Stoßverbinder montieren,
Eckschenkellänge 500/500 mm.
Menge: 2,000 Stck

**7.6.50 Wandanschluß, Klemmprofil**
Wandanpressprofil liefern und montieren.

Anpressrofil, mit allem Zubehör und Befestigungsmaterial liefern und zwischen Profil und Bauteil mit elastischem Dichtstoff
fachgerecht schließen.

Angebotenes Fabrikat:

...........................................
Menge: 30,000 lfm

#### Abschnitt 7.7 Geländer

**7.7.10 Absturzsicherung, Flachdachgeländer mit Betongewichten**
Flachdachgeländer.

Durchdringungsfreier Seitenschutz für Gründächer, als Komplett-Geländersystem aus Aluminium zur Kollektivsicherung für Inspektion- und Wartungszwecke nach DIN EN 13374 Klasse A, Ausstattungsklasse 3 (BG-Bau, DGUV 201-056).

Leistungs- und Funktionsanforderungen:
- Neigung: senkrecht (90 Grad) oder geneigt (75 Grad)
- Sicherung durch zwei Betongewichte je 12,5 kg
  Material: Beton mit Armierung aus Synthetikfasern
- Einbau der Betongewichte hintereinander
- Rohre (Hand-/Knielauf) in Rohrhalter eingelegt
- Material Geländer: Aluminium
- Material Schutzkappen: PP - VSth
- Pfostenabstand: max. 2.500 mm
- Oberkante Holm über Aufstellfläche: 1.136 - 1.216 mm
- Durchmesser Geländerholme: 36 mm
- Höhenverstellbereich: 80 mm
- Länge Ausleger: 1.500 mm
- Geländerpfosten/Ausleger 45 x 25 mm
- Gewichte Abmessungen: 390 x 390 x 93 mm
- Gewichte Höhe gestapelt: 149 mm
- Gewichte Länge hintereinander: 790 mm
Liefern und gemäß Herstellervorgaben fachgerecht
auf geeignetem Flachdachaufbau montieren.

Angebotenes Fabrikat:

...........................................
Menge: 4,000 lfm

#### Abschnitt 7.8 Taglohnarbeiten

*Hinweis: Bieterhinweis Lohn*
Stundenlohnarbeiten, Mischlohn
Stundenlohnarbeiten, Mischlohn (gemäß Zuschlagskalkulationsblatt)

Vergütung von Stundenlohnarbeiten

Stundenlohnarbeiten dürfen nur mit ausdrücklicher Genehmigung der
Bauleitung ausgeführt werden. Stundenlohnnachweise
(Taglohnrapporte) müssen nach Vorgabe des AG am Folgetag der
Leistung oder wöchentlich der Bauleitung des AG zur Unterschrift
vorgelegt werden. Später vorgelegte Rapporte werden nicht mehr
anerkannt (s. ZV, Pkt. 15).

Als Stundenverrechnungssatz ist ein Mischlohn, der sich aus dem Mix
der verschiedenen Berufs -, Lohn- und Gehaltsgruppen, welche für die
Ausführung des Vertrages notwendig sind, als Mittelwert
zusammensetzt ( z. B. für die Ausführung Obermonteur, Monteur,
Facharbeiter, Hilfsarbeiter, Auszubildender).

Der Bieter versichert ausdrücklich, dass der angebotene Mischlohn
Stundenverrechnungssatz sowie Stoff- und Gerätekosten unter
Beachtung der preislichen Vorschriften ermittelt wurde und etwa
bestehende Regelungen in Kontrakten nicht überschreitet.

Kalkulationshinweis:
Die angebotenen Stundenverrechnungssätze gelten für die reine
Arbeitszeit und beinhaltet alle Nebenkosten, insbesondere auch
Lohnnebenkosten, Sozialkosten, Wagnis und Gewinn,
Mehrarbeitszuschläge, Auslösung, Schmutz- und andere
Erschwerniszulagen, Kleingeräte (= Geräte, die 1 Mann in den Händen
halten kann),
Vermögensbildung, Aufsicht und dispositive Tätigkeiten.

Regelmässige Arbeitszeit gemäss den vertraglichen Bedingungen!
Wenn im Einzelnen nichts anderslautend geregelt ist, dann gilt als
normale Arbeitszeit Montag bis Samstag 6:00 Uhr bis 19:00 Uhr.

Zusätzliche Nachtarbeit und Arbeiten an Sonn- und Feiertagen werden
gemäß den nachfolgenden Stundensätzen vergütet, wenn nicht im
Vertrag gesondert geregelt (auf den Nebenkostenanteil der
Stundensätze werden keine Zuschläge bezahlt).

**7.8.10 Mischstundensatz Normalarbeitszeit**
Mischstundensatz für Normalarbeitszeit Montag bis Samstag.
Menge: 20,000 Std
